# Jena Uniklinikum HKLS
Kostenanschlag (GAEB DA XML 3.3, DA82)
Projekt: 2219018
Währung: EUR
Vergabeart: Offenes Verfahren
Erstellt mit: GXML Toolbox V3.3 R20220330, ORCA AVA 27 27.00.00, 16.01.2026

## LEISTUNGSBESCHREIBUNG mit Leistungsverzeichnis
LEISTUNGSBESCHREIBUNG mit Leistungsverzeichnis

Bauvorhaben:  Universitätsklinikum Jena
  Einrichtung FiPU

Bauherr:  Universitätsklinikum Jena
  Geschäftsbereich Neubau
  Paul-Schneider-Straße 2
  07747 Jena

Gewerk:  KE4100 - Sanitärinstallation
  inc. Isoliertechnik

## Allgemeine Projektbeschreibung
Allgemeine Projektbeschreibung

Das Leibniz-Zentrum für Photonik in der Infektionsforschung (LPI) verfolgt mit Hilfe einer in Jena entstehenden nutzeroffenen Translationsinfrastruktur für Photonik und Optik in der Infektiologie das Ziel, grundlegend neue Lösungen für die Diagnose, Überwachung und Therapie von Infektionen zu erforschen und zu entwickeln und in die Routineanwendung zu überführen.
Dabei unterteilt sich das Bauvorhaben in folgende Teilprojekte:
Zentrales Element des LPI, ist der Einsatz völlig neuer, weltweit einzigartiger photonenbasierter Methoden zur Entwicklung innovativer Diagnose- und Therapieverfahren, welche die Infektionsforschung nachhaltig verbessern werden. Hierfür wird eine neue, nutzeroffene Forschungsinfrastruktur benötigt, die die räumlichen und technischen Rahmenbedingungen für die wissenschaftliche Arbeit schafft.

Die Umbaumaßnahme, TEILPROJEKT B: FIRST-in-PATIENT-UNIT (FiPU), umfasst den Umbau von Teilbereichen der Intensivstation des Universitätsklinikums Jena oder laut PHB . Die FiPU dient dazu, neu entwickelte diagnostische Methoden und experimentelle Therapieverfahren am Patienten zu erforschen und anzuwenden. Somit wird in einer einzigartigen Weise das Zusammenspiel von exzellenter Forschung und innovativer Technik mit modernsten diagnostischen Methoden der direkten therapeutischen Anwendung am Patienten ermöglicht.

Patienten, die für Studien in der FiPU in Frage kommen, werden aus dem regulären ITS-Betrieb des UKJ durch das Personal der Site-Management-Unit (SMU) identifiziert. Die ausgewählten Patienten werden in der FiPU entsprechend weiter versorgt und erhalten somit Zugang zu experimentellen Therapien und neuen diagnostischen Verfahren.

Die Ebene 10 der Gebäude C1-C3 und A5 bildet am Standort den gesamten Intensivmedizinischen Bereich (ITS). Die Verortung der FiPU soll im Gebäude C1 und der Station C111 sowie einem Teil der C110 erfolgen.
Benötigt wird ein isolierter Bereich mit insgesamt 10 Intensivpflegebetten, der über eine Schleuse an eine Intensivstation des UKJ mit einem Präsenzlabor für die "vor Ort" oder gar bettseitige biophotonische Diagnostik oder Monitoring infektiöser Patienten angeschlossen ist.
Dies erlaubt einerseits die klinische Validierung von lichtbasierten Testsystemen zur Erfassung kritischer zellulärer Wirtsfunktionen (Immunantwort, Endothelfunktion/Mikrozirkulation), andererseits aber auch die Gabe innovativer
Therapeutika (wie die Gabe farbstofffunktionalisierter, nanoformulierter Wirkstoffe zur Wiederherstellung der Organfunktion) unter Monitoring der Pharmakokinetik und Organfunktionen mittels biophotonischer Technologien unter Anwendung von Demonstratoren, die im Infektionsbereich verbleiben müssen.

Benötigt werden neben Patientenzimmern, in denen die Patienten, von denen eine Infektionsgefahr ausgeht, isoliert untergebracht werden können, auch Räumlichkeiten für die Sicherstellung der Pflege (Pflegestützpunkt, Arbeitsraum rein/unrein, Pflegebad, Lager, Teeküche), Aufenthalts- und Diensträume sowie Ver- und Entsorgungsschleusen für Patienten, Personal und Güter. Räume für
Diagnostik und wissenschaftliche Experimente müssen dem Bereich der FiPU ebenfalls zugeordnet werden. Die FiPU umfasst damit insgesamt 391,50 m² Nutzfläche in 2 separat Arealen, von denen 53,50 m² aus vorhandener Nutzung übernommen werden können und 338,00 m² umzubauen sind. Der Umbau umfasst neben den Nutzflächen auch Eingriffe in die Technikbereiche der Technikzentrale, Schächten und den Versorgungswegen.

Vorgesehen ist eine "Kerneinheit" (C 111) mit 6 Einzelzimmern, die gemeinsam mit Pflegestützpunkt, Arbeits- und Diensträumen und dem Labor als eine abgegrenzte und durch Schleusen vom umgebenden Intensivbereich getrennte Funktionseinheit geplant ist. Die Einzelzimmer erhalten jeweils vorgelagerte Schleusen inkl. dem Bereich Arbeitsraumrein, So können kontagiöse Intensivbehandlungspatienten (Patienten der Gruppe A2 gemäß RKI-Richtlinie für Krankenhaushygiene  und Infektionsprävention) untergebracht werden.
Darüber hinaus gibt es einen zweiten abgegrenzten Bereich, bestehend aus zwei Doppelzimmern mit gemeinsamer Schleuse inkl. Bereich "Arbeitsraum-rein" und vorgelagerten Flur.
Diese bedürfen gemäß RKI-Richtlinie keiner gesonderten Filterung in der raumlufttechnischen Anlage (sog. "Kittelpflege", d.h. Kleidungswechsel des Pflegepersonals in der dem Patientenzimmer vorgelagerten Schleuse) und würden in diesen Betten behandelt werden können.

## Allgemeine Baustellenordnung
Allgemeine Baustellenordnung (Universitätsklinikum Jena)

Baumaßnahme:  Errichtung einer First in Patient Unit (FiPU)

1 Allgemeines
1.1 Lage der Baustelle

Pläne über die Lage und Anbindung der Baustelle an das öffentliche Verkehrsnetz sind als Anlage beigefügt.

1.2 Anschriften und Rufnummern

- Standortleitung/Unfallarzt: Universitätsklinikum Jena, Am Klinikum 1, in 07747 Jena  Tel. 03641 9-32 20 50
- Bauleitung: SGP3 - Dr. Schotz Gesamtplan GmbH, Neuwerkstr.. 29 in 99084 Erfurt
  Tel. 0361 3494680

- SiGeKo: wird noch bekanntgegeben...............  Tel. ...........
- Brandschutzbeauftragte: wird noch bekanntgegeben.  Tel. .............
- Krankenhaushygiene der Ansprechpartner.Herr Mitic  Tel. .............
- Abfallbeauftragter: wird noch bekanntgegeben  Tel. .............
- Thüringer Landesamt für Verbraucherschutz,TLV Abteilung Arbeitsschutz
Tennstedter Str. 8/9, 99947 Bad Langensalza  Tel.0361 57 3815-000
- Berufsgenossenschaft der Bauwirtschaft - BG BAU,
 Koenbergkstraße 01, 99084 Erfurt,  Tel. 030 - 85781-0
- Stadt Jena, Am Anger 15, 07743 Jena,  Tel. 03641 49-0
- Finanzamt Jena, Leutragraben 8, 07743 Jena,  Tel. 03641 - 3780
- Polizei  Tel. 110
- Feuerwehr  Tel. 112

1.3 Koordination und Überwachung der Arbeitssicherheit und Gesundheitsschutz

Der vom Bauherrn gemäß Verordnung über Sicherheit und Gesundheitsschutz auf Baustellen (BaustellV) eingesetzte SiGeKo ist über seine Rechte nach BaustellV hinaus gegenüber den ausführenden Firmen sowie deren Arbeitnehmern weisungsbefugt.

Der Auftragnehmer hat dem SiGeKo vor Beginn der Arbeiten seine Arbeitsverfahren sowie die vorgesehenen Sicherheitsmaßnahmen anzugeben. Der SiGeKo legt dabei die Ausschreibung, den SiGe-Plan und den Bauablaufplan zu Grunde und prüft die Angaben daraufhin, ob die Arbeiten wie vorgesehen und ohne gegenseitige Gefährdung durchgeführt werden können. Ergibt die Prüfung, dass die Sicherheitsmaßnahmen unzureichend sind, veranlasst der SiGeKo notwendige Änderungen der Arbeitsverfahren oder des Arbeitsablaufs.

Der SiGeKo kontrolliert die Einhaltung dieser Baustellenordnung, des SiGe-Plans, der Arbeitsschutzvorschriften und schreitet bei erkennbaren Gefahrenzuständen ein. Die Auftragnehmer sind zur unverzüglichen Mängelbeseitigung verpflichtet. In Abstimmung mit der Baustellenleitung arbeitet der SiGeKo einen Terminplan für Sicherheitsbesprechungen und Baustellenbegehungen aus. Über diese Aktivitäten führt er Protokoll.

Die Tätigkeit des SiGeKo befreit den Auftragnehmer nicht von seiner Abstimmungspflicht mit anderen Unternehmern. Übernimmt der Unternehmer Aufträge, deren Durchführung zeitlich und örtlich mit Aufträgen anderer Unternehmer zusammenfällt, ist er verpflichtet, sich mit dem für die Baustelle bestellten SiGeKo des Auftraggebers abzustimmen, soweit dies zur Vermeidung einer gegenseitigen Gefährdung erforderlich ist.

Die Verantwortlichkeit des Auftragnehmers für die Erfüllung der Arbeitsschutzpflichten gegenüber seinen Beschäftigten bleibt unberührt.

1.4 Bautagebuch

Der Auftragnehmer hat in geeigneter Form den Personaleinsatz, den Geräteeinsatz, die Materiallieferungen, die Arbeitsleistungen und den Arbeitsfortschritt zu dokumentieren sowie notwendige Angaben nach Richtlinie 411 VHB-Bund zu machen und regelmäßig, spätestens vierwöchentlich, an den Bauherrn zu berichten.
Bautagesberichte des Auftragnehmers/der Nachunternehmer sind der örtlichen Bauleitung des Auftraggebers spätestens wöchentlich vorzulegen.

1.5 Personal

Das Personal des Auftragnehmers muss für die ihm übertragene Arbeit geeignet sein. Personen, die gegen Arbeitsschutz- und Unfallverhütungsvorschriften verstoßen oder den Anweisungen des Bauherrn oder seiner Beauftragten hierzu nicht Folge leisten, sind abzuberufen und zu ersetzen. Werden Arbeitnehmer eingesetzt, die der deutschen Sprache nicht mächtig sind, muss ständig eine der deutschen Sprache kundige, fachlich geeignete Person als Ansprechpartner vor Ort sein, der sich auch mit ausländischen Arbeitnehmern entsprechend deren Sprache hinreichend verständigen kann. Dieses Aufsichtspersonal muss stets auf der Baustelle zugegen sein.
Für alle ausländischen Beschäftigten sind, falls erforderlich, eine gültige Arbeitserlaubnis oder ein Sozialversicherungsausweis der örtlichen Bauüberwachung vorzulegen und auf der Baustelle vorzuhalten.

1.6 Arbeitszeiten

Normalarbeitszeit: Mo.-Fr. 7:00 - 17:00 Uhr, an Samstagen von 8:00 -17:00 Uhr
Lieferzeiten: innerhalb der Normalarbeitszeit
Arbeiten außerhalb der Normalarbeitszeit sind grundsätzlich vom AG zu genehmigen.
Sonderregelung für lärm- und erschütterungsintensive Tätigkeiten
Um störende Auswirkungen von lärm- und erschütterungsintensiven Arbeiten auf den unmittelbar angrenzenden Krankenhausbetrieb soweit als möglich zu mindern, können diese Arbeiten im Zeitfenster Montag bis Freitag von 17:00 Uhr bis 20:00 Uhr ausgeführt werden. An Samstagen von 08:00 Uhr -12:30 Uhr und von 14:00 Uhr - 17:00 Uhr.
Da die Arbeiten in unmittelbarer Nachbarschaft zu hochsensiblen Bereichen des Krankenhausbetriebs (Operationssäle, Intensivpflege, etc.) stattfinden, kann es aus krankenhausbetrieblichen Gründen auch innerhalb der benannten Zeitfenster zu kurzfristig vom AG angeordneten Unterbrechungen von lärm- und erschütterungsintensiven Tätigkeiten.
Andere Zeitfenster für lärm- und erschütterungsintensive Arbeiten sind nur einzelfallbezogen nach rechtzeitiger vorheriger Abstimmung mit dem AG und einzelfallbezogener Freigabe des AG zulässig. Die Zustimmung des AG ist rechtzeitig, jedoch mind. 5 Arbeitstage vor Aufnahme der Arbeiten durch den AN in Textform vom AG einzuholen.

1.7 Weitergabe von Arbeiten

Leistungen dürfen nur mit dem Einverständnis des Bauherrn auf der Grundlage dieser Baustellenordnung und entsprechend der VOB/B an Nachunternehmer weitergegeben werden. Der Auftragnehmer hat bei der Vergabe von Arbeiten an andere Unternehmen seiner Abstimmungspflicht entsprechend § 8 ArbSchG sowie § 6 Abs. 1 UVV "Allgemeine Vorschriften" nachzukommen.

2 Arbeitsstätten
2.1 Baustelleneinrichtung, Baustellenverkehr

Der Auftragnehmer hat seine Baustelleneinrichtung auf den vom Bauherrn zugewiesenen Flächen vorzunehmen. Die Nutzung der ihm zugewiesenen Flächen ist 14 Tage vor Arbeitsaufnahme mit dem SiGeKo abzustimmen. Er darf die Baustelle nur durch gekennzeichnete Zugänge betreten und verlassen.
Verkehrsflächen sind besonders gekennzeichnet. Darüber hinaus werden sie im Baustelleneinrichtungsplan ausgewiesen.
Die Zu- und Abfahrt zur Baustelle sowie zu den Containern (Material-, Werkzeug und Sanitärcontainern) erfolgt von der Erlanger Allee über die Planstraße A und retour.
Auf der Baustelle gilt grundsätzlich die Straßenverkehrsordnung. Davon abweichend wird die Höchstgeschwindigkeit auf 10 km/h festgelegt. Verkehrsflächen dürfen nicht durch Bau- oder Montagearbeiten beeinträchtigt werden. Ausnahmen sind mit dem überwachenden Bauleiter bzw. dem SiGeKo zu vereinbaren. Rückwärtsfahren ist nur in Ausnahmefällen erlaubt. Es besteht Einweisungspflicht.
Es ist verboten, Motoren im Standgas laufen zu lassen!
Zufahrtswege für Feuerwehr-, Rettungs-, Polizei- und sonstige Hilfsfahrzeuge sind freizuhalten.
Das Befahren und Parken des gesamten Klinikums und Baustellengeländes mit Privatfahrzeugen durch Mitarbeiter des AN, seiner Nachunternehmer, Besucher, Lieferanten etc. ist untersagt.
Widerrechtlich geparkte Fahrzeuge werden auf Kosten des AN entfernt.
Firmenfahrzeuge sind innerhalb des Baustellenbereiches zu parken bzw. zu be- und entladen.
Vom AG werden Transponder für das Öffnen der Schranken an der Klinikumszufahrt gegen Unterschrift an die AN zur Verfügung gestellt. Die Nutzung der Transponder ist lediglich für die Zufahrt von Firmen- und Lieferfahrzeugen zulässig.  Die vollständige und dokumentierte Rückgabe der Transponder durch den AN an den AG hat vor Schlussrechnungslegung zu erfolgen

2.2 Unterkünfte und soziale Anlagen

Der Bauherr stellt Flächen mit den erforderlichen Ver- und Entsorgungsmöglichkeiten für die nach der Arbeitsstättenverordnung (ArbStättV) erforderlichen Waschräume, Toiletten und sonstigen Einrichtungen. Durch den Bauherren werden ausreichend Sanitäranlagen zur Nutzung durch alle AN errichtet.

Übernachtungsunterkünfte werden auf der Baustelle nicht gestattet.

2.3 Winterfeste Arbeitsplätze

Leistungen zur Schaffung winterfester Arbeitsplätze, einschließlich der Räum- und Streuarbeiten in erforderlichem Umfang übernimmt der Auftragnehmer in seinem Verantwortungsbereich.
Der Auftragnehmer hat dabei grundsätzlich die Forderungen des Anhangs der ArbStättV (insbesondere Abschnitt 5.1) einzuhalten.
Der Auftraggeber übergibt lediglich zu Beginn das zu Erbringung der Bauleistung geeignete (geräumte) Grundstück bzw. Baufeld. Der Bauherr übernimmt in der Folge die Verkehrssicherheitspflicht für bereits vorhandene Straßen und Wege zum Baugelände, Baustraßen und -wege sind davon ausgeschlossen.
Sind mehrere Firmen gleichzeitig tätig, erfolgt eine klare Absprache zur Aufgabenzuweisung, Kompetenzabgrenzung, Sicherungspflichten durch die örtliche Bauleitung, die schriftlich festgehalten wird.

2.4 Sanitätsraum

Der Bauherr unterhält in unmittelbarer Nachbarschaft eine Notaufnahme. Weitere Anforderungen nach der ArbStättV oder der DGUV-Information "Erste Hilfe im Betreib" hat der Auftragnehmer zu erfüllen.

2.5 Baustromversorgung, Baustellenbeleuchtung, Bauwasser
2.5.1 Baustromversorgung, Baustellenbeleuchtung:

Der Auftraggeber beliefert den Auftragnehmer mit Strom. Der bauseits zur Verfügung gestellte Baustromanschluss beinhaltet keine Notstromversorgung.

Die Stromversorgung erfolgt entsprechend dem Baustelleneinrichtungsplan. Der Auftraggeber übernimmt die Einrichtung des Anschlusspunkts und der Hauptverteilung. Ab der Hauptverteilung liegt die Unterverteilung in der Verantwortung des Auftragnehmers und ist mit dem SiGeKo sowie der örtlichen Bauleitung abzustimmen.

Die Weiterberechnung der Stromkosten an die Unternehmen erfolgt über eine pauschale Umlage in Höhe von 0,25 % (netto) des jeweiligen Schlussrechnungsbetrags.

Der Auftragnehmer ist dadurch nicht von seinen Leistungspflichten befreit. Eigene elektrische Anlagen und Betriebsmittel dürfen nur von Speisepunkten versorgt werden, die mit einer FI-Schutzschaltung ausgerüstet sind (Baustromverteiler). Alle elektrischen Anlagen und Betriebsmittel müssen den einschlägigen VDE-Richtlinien und UVV entsprechen und nachweislich auf ihren ordnungsgemäßen Zustand geprüft sein.

Der Auftraggeber stellt die Allgemein-, Not- und Wegebeleuchtung. Für eine ausreichende Arbeitsplatzbeleuchtung hat der Auftragnehmer selbst zu sorgen.

2.5.2 Bauwasser:

Bauwasserbereitstellung:
Der Bauherr übernimmt die Bereitstellung des Bauwassers. Hierzu wird im Rahmen der Baustelleneinrichtung, durch den vom Bauherrn beauftragten Unternehmer, eine zentrale Wasserentnahmestelle (z. B. Standrohr, Wasseranschluss oder Zapfstelle) eingerichtet und betriebsbereit zur Verfügung gestellt.

Kosten für Bauwasser:
Die Kosten für den Bauwasserverbrauch sowie für die Herstellung, Unterhaltung und den Betrieb der zentralen Wasserentnahmestelle trägt der Bauherr. Zur anteiligen Umlage dieser Kosten auf die ausführenden Unternehmen erfolgt eine pauschale Weiterberechnung in Höhe von 0,25 % (netto) des jeweiligen Schlussrechnungsbetrages.

Wasserversorgung der einzelnen Gewerke:
Die Verteilung des Bauwassers von der zentralen Entnahmestelle zu den jeweiligen Arbeitsplätzen sowie die erforderliche Wasserentsorgung (z. B. Abpumpen, Ableiten oder Sammeln von Abwasser) liegt in der Verantwortung der jeweiligen Auftragnehmer (Folgegewerke). Diese haben die notwendige Wasserzuführung, -verteilung und -entsorgung auf eigene Kosten und Verantwortung sicherzustellen.

2.6 Funksprechverkehr

Bei Funksprechverkehr sind Gerätezahl und -typ sowie die verwendete Frequenz der überwachenden Bauleitung zu melden und ist die Nutzungsberechtigung hierfür einzuholen. Die Anforderungen des Post- und Fernmeldewesens sind einzuhalten. Gegebenenfalls ist Rücksprache mit dem SiGeKo einzuholen, da Nähe zur Notaufnahme besteht.

Auf mit dem Schild "Handyverbot" gekennzeichnete Bereiche ist zu achten

2.7 Ordnung, Sauberkeit und Hygiene

Die Auftragnehmer sind verpflichtet, ihren Arbeitsbereich sowie ihre Tagesunterkünfte und sanitären Anlagen in ordentlichem Zustand zu halten.

Verunreinigungen sind unverzüglich zu beseitigen. Andernfalls vergibt die überwachende Bauleitung den Auftrag hierfür und legt die Kosten auf die Verursacher um. Unterkünfte und Sozialanlagen müssen den Anforderungen der ArbStättV entsprechend vorgehalten und betrieben werden.

2.8 Rauchverbot, Verbot von Alkohol und anderen Rauschmitteln

Es besteht ein generelles Rauchverbot auf der gesamten Baustelle. Rauchen ist nur in festlegten Raucherzone erlaubt.

Der Auftragnehmer hat Personen, bei denen der begründete Verdacht auf Alkohol- und Drogeneinfluss besteht, unverzüglich von der Baustelle zu entfernen. Der Bauherr behält sich vor, solchen Personen Baustellenverbot zu erteilen.

3 Arbeitssicherheit
3.1 Allgemeines

Jeder Auftragnehmer ist dafür verantwortlich, dass seine auf der Baustelle tätigen Unternehmer-Bauleiter bzw. Aufsichtführenden, einschließlich seiner Nachunternehmen, Kenntnis über den SiGe-Plan, diese Baustellenordnung sowie die einschlägigen Arbeitsschutz- und Unfallverhütungsvorschriften haben.

Der Auftragnehmer verpflichtet sich, für die von ihm durchzuführenden Arbeiten Gefährdungs- und Belastungsanalysen dem SiGeKo vorzulegen und von diesem genehmigen zu lassen.

Durch den SiGeKo wird eine "Firmenauskunft Arbeitssicherheit" von den beteiligten Unternehmen und deren Nachunternehmen abgefordert

Greifen Arbeitsvorgänge verschiedener Auftragnehmer ineinander, sind die vorgefundenen Gegebenheiten zu prüfen. Dies gilt insbesondere für Baugruben und Gräben, hochgelegene Arbeitsplätze sowie alle Verkehrswege, Gerüste, für die Stromversorgung und die Allgemeinbeleuchtung der Baustelle.

Ein Arbeitsablauf oder ein Arbeitsverfahren weist dann einen Mangel auf, wenn bei einem oder mehreren Arbeitsschritten Gefahren nicht sicher ausgeschlossen werden können. Dies ist z. B. der Fall, wenn die für bestimmte Arbeiten benötigten speziellen Arbeitsmittel nicht zur Verfügung stehen. Stellt der Auftragnehmer Mängel fest, sind diese unverzüglich dem SiGeKo zu melden und es ist auf deren Abstellung hinzuwirken. Nimmt ein Auftragnehmer trotz erkennbarer Mängel seine Arbeit auf, ist er zur Mängelbeseitigung verpflichtet.

Die einschlägigen Arbeitsschutz- und Unfallverhütungsvorschriften sind auf der Baustelle vorzuhalten.

Der Auftragnehmer hat der überwachenden Bauleitung und dem SiGeKo Name und Anschrift seiner Montageleiter bzw. Aufsichtführenden und die der Sicherheitsfachkräfte mitzuteilen.

Erlaubnispflichtige Arbeiten sind rechtzeitig bei den zuständigen Behörden zu beantragen

Dem SiGeKo sind alle Arbeitsunfälle und Schadensfälle unverzüglich telefonisch oder per mail zu melden, damit ggf. eine Unfalluntersuchung durchgeführt werden kann. Die gesetzlich vorgeschriebene Meldepflicht an Behörden und Berufsgenossenschaften bleibt davon unberührt.

3.2 Unterweisung

Erstmalig auf der Baustelle eingesetztes Personal ist vor Beginn der Arbeiten über die besonderen Bedingungen auf der Baustelle durch ihren Aufsichtführenden zu unterweisen. Die Unterweisung ist zu dokumentieren und bei der Bauleitung zu hinterlegen.

3.3 Erste Hilfe Personal

Alle Auftragnehmer haben die Anforderungen nach der Arbeitsstättenverordnung, Betriebssicherheitsverordnung bzw. der DGUV A1 zu erfüllen. Das entsprechend ihrer Beschäftigtenzahl erforderliche Erste-Hilfe-Material und die vorgeschriebene Anzahl von Ersthelfern auf der Baustelle vorzuhalten

3.4 Arbeitsmedizinische Vorsorge

Der Auftragnehmer hat dafür zu sorgen, dass in Bereichen, in denen Arbeiten mit gesundheitsschädigenden Einwirkungen ausgeführt werden, nur Personal eingesetzt wird, das dazu geeignet ist und durch arbeitsmedizinische Voruntersuchungen überwacht wird. Der Nachweis hierfür muss dem SiGeKo bei Bedarf vorgelegt werden.

3.5 Erdarbeiten

Erdarbeiten dürfen nicht ausgeführt werden.

3.6 Baumaschinen und Geräte

Bei Maschinen, Geräten, Werkzeugen, elektrischen Anlagen und Betriebsmitteln sowie überwachungsbedürftigen Anlagen, die einer Sachverständigen- oder Sachkundigenprüfpflicht unterliegen, verpflichtet sich der Auftragnehmer, die entsprechenden Nachweise, Aufbauanleitungen, Zulassungsbescheide, Erlaubnisse, Prüf-und Kontrollbücher an der Baustelle vorzuhalten. Prüfaufkleber sind anzubringen

Der Auftragnehmer hat dafür zu sorgen, dass Baumaschinen und Geräte nur von dazu beauftragten Personen bedient werden. Sofern eine schriftliche Beauftragung in Rechtsvorschriften vorgesehen ist, muss die beauftragte Person diese ständig bei sich haben. Gefahrenbereiche sind abzusperren. Personen dürfen sich dort nicht aufhalten.

3.7 Montagearbeiten

Bei Montagearbeiten ist eine Montageanweisung, in der die erforderlichen Sicherheitsmaßnahmen sowie die zum Einsatz kommenden Maschinen, Geräte und Werkzeuge erkennbar sind, dem SiGeKo vorzulegen und von diesem genehmigen zu lassen.

3.8 Gerüste und Leitern

Der Auftragnehmer hat die Brauchbarkeit der von ihm eingesetzten Arbeits-, Schutz- und Traggerüste nachzuweisen und die Betriebssicherheit zu überwachen. Zulassungsbescheide sowie Aufbau- und Verwendungsanleitungen sind auf der Baustelle vorzuhalten. Jeder Benutzer hat den ordnungsgemäßen Zustand zu prüfen und ihn zu erhalten. Veränderungen am Gerüst dürfen nur vom Gerüsthersteller vorgenommen werden. Gesperrte Gerüste dürfen nicht benutzt werden. Eine Gerüstfreigabe ist vorzuhalten.
Am Gerüst ist sichtbar eine Kennzeichnung nach DIN 4420 anzubringen.
Es dürfen nur Arbeitsleitern (Steh-, Anlege-, Podest-, Schiebeleitern etc.) sind mit einer Sicherheits- kennzeichnung und gültiger Prüfplakette verwendet werden.

3.9 Gefahrstoffe

Beim Umgang mit Gefahrstoffen sind die Betriebsanweisungen auf der Baustelle vorzuhalten.
Vor dem Einsatz gefährlicher Arbeitsstoffe im Zuge der Ausführung ist dies rechtzeitig dem SiGeKo mitzuteilen, wenn infolge des Einsatzes eine Gefahr (z. B. Explosion, Brand, gesundheitsschädliche Atomsphäre) für Arbeitnehmer anderer Arbeitgeber entsteht

3.10 Persönliche Schutzausrüstung

Personen ohne Schutzhelm und Schutzschuhe S3 haben keinen Zutritt zur Baustelle. Sind darüber hinaus weitere Schutzausrüstungen erforderlich (z. B. Augen- oder Gesichtsschutz, Gehörschutz, Atemschutz, Warnkleidung), hat der Auftragnehmer deren Benutzung sicherzustellen. Zuwiderhandelnde Personen können nach einmaliger Verwarnung von der Baustelle gewiesen werden.

3.11 Abbrucharbeiten

Bei der Durchführung von Abbrucharbeiten ist eine Abbruchanweisung, in der die erforderlichen Sicherheitsmaßnahmen und die zum Einsatz kommenden Maschinen, Geräte und Werkzeuge erkennbar sind, dem SiGeKo vorzulegen und von diesem genehmigen zu lassen.

4 Brand- und Explosionsschutz
4.1 Allgemeines

Der Bauherr erlässt eine Brandschutzordnung und benennt einen Brandschutzbeauftragten. Dieser ist spätestens mit Baubeginn dem AN bekannt zu geben. Zu seinen Aufgaben gehört die Durchsetzung der Brand- und Explosionsschutzmaßnahmen. Jeder Auftragnehmer muss die für seinen Arbeitsbereich erforderlichen Brand- bzw. Explosionsschutzmaßnahmen mit dem Brandschutzbeauftragten des Bauherren abstimmen. Werden in brandgefährdeten Bereichen Schweiß- bzw. Schneidarbeiten durchgeführt, ist eine schriftliche Schweißerlaubnis einzuholen. Durch die Auftragnehmer sind an den jeweiligen Arbeitsstellen Feuerlöscher in ausreichender Zahl vorzuhalten.
Anzahl, Ausführung und Größe ist mit dem SiGeKo eigenverantwortlich abzustimmen. Die Beschäftigten müssen im Gebrauch der Löscheinrichtungen unterwiesen sein.

Bei Schweiß-, Löt- und Flammarbeiten oder Arbeiten mit funkenschlagenden Geräten ist immer ein Feuerlöscher direkt neben jeden Arbeitsplatz bereitzuhalten. Die Arbeiten dürfen nicht allein ausgeführt werden.

4.2 Brandfall

Im Brandfall ist umgehend eine Meldung an die angegebene Telefonnummer abzusetzen. Ausgenommen davon sind entstehende Brände, die mit den vorhandenen Löscheinrichtungen gelöscht werden können. Diese Fälle sind dem Brandschutzbeauftragten nach dem Löschen zu melden.

Sammelplatz im Falle eines Feueralarms oder einer anderen Evakuierung gemäß Flucht- und Rettungsplan des Universitätsklinikums Jena (UKJ).

4.3 Bereitstellung und Lagerung von Materialien, insbesondere brennbarer Stoffe

An Arbeitsplätzen dürfen leicht entzündliche, Brand fördernde oder selbstentzündliche Stoffe nur in
einer Menge bereitgehalten werden, die für den Fortgang der Arbeiten erforderlich ist, nicht mehr als der Tagesbedarf. Das gilt auch für Gasflaschen.
Die Lagerung von Materialien und brennbaren Stoffen ist ausschließlich auf den zugewiesenen Lagerflächen erlaubt. Nur in Ausnahmefällen dürfen diese Materialien ausdrücklich nur mit Zustimmung der örtlichen Bauüberwachung bzw. des Technischen Dienstes und unter Einhaltung entsprechender Sicherheitsvorschriften im Gebäude gelagert werden.

Bei Nichtbeachtung dieser Regelung erfolgt die Beseitigung der entstandenen Schäden auf Kosten des Verursachers.

5 Umweltschutz
5.1 Abfall

Jeder Auftragnehmer ist verpflichtet, die aus seinen Arbeiten stammenden Reststoffe, Verpackungen und Abfälle entsprechend den gesetzlichen Vorgaben, insbesondere dem Kreislaufwirtschaftsgesetz (KrWG) und der Gewerbeabfallverordnung (GewAbfV), getrennt zu erfassen und ordnungsgemäß zu entsorgen. Das Verbrennen von Abfällen ist verboten. Sondermüll und Bauschutt sind getrennt zu lagern und umgehend einer ordnungsgemäßen Entsorgung zuzuführen.

Das Gewerk Abbruch organisiert und koordiniert die Entsorgung der im Zuge seiner Arbeiten anfallenden Abfälle einschließlich Bauschutt und gefährlicher Abfälle in eigener Verantwortung. Für die Entsorgung von Rest- und Verpackungsmaterialien anderer Gewerke ist ausschließlich das jeweilige Gewerk verantwortlich.

Der Bauherr stellt geeignete Sammel- und Lagerflächen bereit und behält sich vor, die Einhaltung der abfallrechtlichen Verpflichtungen zu kontrollieren. Kommt ein Auftragnehmer seiner Entsorgungspflicht nicht nach, kann der Bauherr die Entsorgung auf Kosten des Verursachers veranlassen.

Bei der Übernahme und Entsorgung der Abfälle gilt das Verursacherprinzip. Tritt Sondermüll (z. B. Asbest) auf, ist dieser nach den besonderen gesetzlichen Vorschriften zu behandeln, zu lagern und zu entsorgen.

5.2 Lärm

Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

5.3 Gewässerschutz

Beim Umgang mit wassergefährdenden Stoffen sind die einschlägigen Rechtsvorschriften einzuhalten und der Umgang ist dem SiGeKo zu melden.

Die Einleitung von flüssigen Stoffen in das Erdreich ist verboten. Abwässer aus Reinigungsvorgängen sind aufzufangen und vom Auftragnehmer zu entsorgen. Bei Zuwiderhandlung behält sich der Auftraggeber einen Bodenaustausch zulasten des Verursachers vor.

6 Sicherung der Baustelle

6.1 Eingrenzung

Die Baustelle und die Baustelleneinrichtung werden durch einen Bauzaun (vom AN, wenn in der Leistungsbeschreibung zu kalkulieren) gesichert. Das Betreten der Baustelle und der Baustelleneinrichtung für Unbefugte ist untersagt und es ist mittels Beschilderung darauf hinzuweisen. Der Bauzaun dient ebenfalls  als Diebstahlschutz für Geräte und Baumaterial.

6.2 Fotografieren

Das Fotografieren und Filmen auf der Baustelle sind nur mit Einwilligung des Bauherrn gestattet. Entsprechende Anträge sind schriftlich an den Bauherrn zu stellen.

6.3 Besucher

Für Besichtigungen und Führungen ist das Einverständnis der überwachenden Bauleitung einzuholen.

6.4  Firmenwerbung

Firmenwerbung ist nur am Bauschild zugelassen, diese muss von der örtlichen BL des Auftraggebers genehmigt werden.

7 Hausinterne Ordnung
7.1 Benutzung von Einrichtungen

Werden Baustellen- und Sicherheitseinrichtungen der Baustelle mitbenutzt, so sind diese auf offensichtliche Mängel zu prüfen. Vorhandene Mängel sind dem SiGeKo mitzuteilen.
Werden Einrichtungen, die dem Schutz der Arbeitnehmer dienen, aus arbeitstechnischen Gründen entfernt, so sind vom Unternehmen, das die Einrichtungen entfernt, in Absprache mit der örtlichen Bauleitung und dem SiGeKo entsprechend wirksame Schutzmaßnahmen zu ergreifen. Nach Beendigung der Arbeiten ist der ursprüngliche Zustand wiederherzustellen. Es ist strikt verboten, Maßnahmen/Einrichtungen, die zum Fernhalten von Unbefugten dienen, zu entfernen.
Vor dem Betreten von Kontrollbereichen, die durch Schilder mit dem Flügelradsymbol und der Aufschrift "Kontrollbereich Radioaktivität" bzw. "Röntgen - Nicht eintreten" gekennzeichnet sind, ist mit dem zuständigen Strahlenschutzbeauftragten des Standorts Kontakt aufzunehmen.
Eine Infektionsgefährdung besteht für Sie in der Regel nicht. Wenn Sie in diesem Sinne eine konkrete Besorgnis haben, steht Ihnen die hausinterne Hygienefachkraft des Standortes für Fragen zur Verfügung. Es besteht Zutrittsverbot bei Gefährdung durch Tröpfcheninfektion wie offene Tuberkulose. Nur in dringenden Ausnahmefällen ist Zutritt mit persönlicher Schutzausrüstung nach Anweisung des zuständigen Arztes möglich. Schnitt-/Stichverletzungen mit Kontakt zu infektiösem Material (z.B. Patientennadel) dürften bei Ihnen nicht vorkommen. Gegebenenfalls sofort den jeweiligen Arzt hinzuziehen. Stellen sie sich anschließend beim Betriebsärztlichen Dienst und/oder in der Chirurgischen Nothilfe (Durchgangsarzt) vor. Bagatellverletzungen sind wie üblich in den Dokumentationsbogen (Verbandsbuch) Ihres Betriebes einzutragen.

Defekte elektrische Arbeitsmittel sind nicht zu benutzen. Es ist nur Strom aus den Baustromkästen zu benutzen. Die Entnahme von Strom aus den Haussteckdosen ist verboten. Bauwasser ist nur an den dafür vorgesehen Entnahmestellen mit Messeinrichtung zu entnehmen. Die Entnahme von Wasser aus dem Trinkwassernetz des UKJ ist verboten.

Jeder Unfall (Personen-, Umwelt-, Sachschaden) sowie Beinaheunfälle sind der Bauüberwachung des Arbeitgebers unverzüglich zu melden

Die Nutzung von Radio oder Musik auf der Baustelle wird aus Rücksicht auf Patienten und Personal generell untersagt

8 Hygieneverantwortung

1. Die bauausführende Firma benennt vor Beginn der Arbeiten einen verantwortlichen Ansprechpartner für alle hygienerelevanten Belange.
Auf Seiten des Krankenhauses ist der Hygieneverantwortliche des betroffenen Geschäftsbereiches des UKJ als zentraler Ansprechpartner benannt.

Kommunikationswege:
Hygienerelevante Informationen (z. B. Bauablaufänderungen, Arbeiten mit erhöhter Staub- oder Lärmentwicklung, Störungen technischer Sicherungseinrichtungen) sind ausschließlich zwischen den benannten Ansprechpartnern auszutauschen. Die Kommunikation erfolgt grundsätzlich schriftlich (z. B. per E-Mail oder durch Einträge in das Baustellen-Hygienetagebuch).

Abstimmungstermine:
Es finden regelmäßig (mindestens wöchentlich) Abstimmungsgespräche zwischen der bauausführenden Firma und dem Hygieneverantwortlichen statt. Besondere Maßnahmen oder Abweichungen vom geplanten Ablauf sind unverzüglich in einem Protokoll festzuhalten und allen Beteiligten zur Verfügung zu stellen.Melde- und Eskalationspflicht Jede Abweichung von den festgelegten hygienischen Sicherungsmaßnahmen ist unverzüglich dem Hygieneverantwortlichen zu melden. Dieser ist berechtigt, bei akuter Gefährdung von Patienten, Mitarbeitenden oder Besuchern bis zur Behebung der Mängel einen sofortigen Baustopp anzuordnen.

Dokumentation:
Sämtliche Hygienemaßnahmen, Abstimmungen und Abnahmen werden in einem Baustellen-Hygienetagebuch dokumentiert.
Das Tagebuch ist während der gesamten Bauphase aktuell zu führen und auf Verlangen dem Hygieneverantwortlichen vorzulegen.

2. "Bei kurzfristigen Umbaumaßnahmen im Erdgeschoss wird durch die beauftragte Reinigungsfirma eine erhöhte Reinigungsfrequenz sichergestellt. Dies umfasst mindestens eine sofortige Beseitigung sichtbarer Verschmutzungen während der Arbeiten, eine tägliche Schlussreinigung nach Beendigung der Arbeiten sowie eine unverzügliche Sonderreinigung bei unvorhergesehenem Staubaustritt. Die Freigabe
der betroffenen Bereiche erfolgt in Abstimmung mit dem Hygieneverantwortlichen UKJ ."

3. Abschnitt "Ordnung und Sauberkeit auf der Baustelle"
Baustellen innerhalb und außerhalb von Gebäuden sind jederzeit in einem ordentlichen und aufgeräumten Zustand zu halten.
Arbeits- und Verkehrsflächen sind frei von unnötigen Materialien, Abfällen und Stolperstellen zu halten.
Baustellenbereiche in unmittelbarer Nähe zu Patientenbereichen sind täglich
mindestens besenrein zu verlassen.
Bei erhöhter Staubentwicklung oder starker Frequentierung angrenzender Bereiche ist die Reinigungsfrequenz entsprechend zu erhöhen.
Die Fachbauleitung ist verantwortlich für die Überwachung der Einhaltung von Ordnung und Sauberkeit auf der Baustelle.
Sie hat dafür zu sorgen, dass die Baustellen täglich überprüft werden, Reinigungsmaßnahmen in angrenzenden Bereichen bei Bedarf angepasst oder erhöht werden, die bauausführende Firma und ggf. die Reinigungsfirma entsprechend instruiert und kontrolliert werden, Abweichungen oder Verstöße gegen die Vorgaben umgehend dokumentiert und behoben werden.

Dokumentation und Nachweis :
Die Fachbauleitung dokumentiert die regelmäßigen Kontrollen (z. B. im Baustellenprotokoll oder Hygienetagebuch). Festgestellte Mängel und die getroffenen Korrekturmaßnahmen sind nachvollziehbar
festzuhalten und an den Hygieneverantwortlichen zu kommunizieren.

4. Die Fachbauleiter Hochbau und Lüftungstechnik sind für die technische und bauliche Umsetzung der hygienischen Sicherungsmaßnahmen verantwortlich. Hierzu zählen die regelmäßige Kontrolle der Baustelle unter infektionsprophylaktischen Aspekten, die Überprüfung der Abschottungen sowie der technischen Anlagen (z. B. Unterdruckführung, Lüftungsanlagen). Bei festgestellten Abweichungen oder Havarien ist unverzüglich die Krankenhaushygiene zu informieren. Die Anordnung und Durchführung mikrobiologischer Untersuchungen obliegt ausschließlich der Krankenhaushygiene, die Fachbauleiter unterstützen jedoch durch technische Zuarbeit und Dokumentation."

## ATV Bauarbeiten jeder Art
ATV - ALLGEMEINE TECHNISCHE VERTRAGSBEDINGUNGEN für Bauarbeiten jeder Art

1. Geltungsbereich und Ausführungsgrundlage

1.1) Die Ausführung der Bauarbeiten jeder Art erfolgt nach den allgemein anerkannten Regeln der Technik und nach VOB Teil C DIN 18299. Die für Bauarbeiten jeder Art gültigen Allgemeinen Technischen Vertragsbedingungen werden ergänzt durch die auf die einzelnen Leistungsbereiche bezogenen Zusätzlichen Technischen Vertragsbedingungen.

1.2) Die Grundlagen der allgemein anerkannten Regeln der Technik sind beispielhaft:
DIN-Normen des Deutschen Institutes für Normung e.V., insbesondere
- DIN 18202  Maßtoleranzen im Hochbau
- DIN 18230  Baulicher Brandschutz im Industriebau
- DIN 1055  Lastannahme im Hochbau, Verkehrslasten, Windlasten
- DIN 4102  Brandverhalten von Baustoffen und Bauteilen
- DIN 4108  Wärmeschutz im Hochbau
- DIN 4109  Schallschutz im Hochbau
- DIN 4420  Arbeits- und Schutzgerüste, Leitergerüste
Einheitliche technische Baubestimmungen (ETB), Allgemeinen technische Vertragsbedingungen für Bauleistungen (VOB/C), Europäische Normen (EN) des Europäischen Komitees für Normung (CEN), Technische Richtlinien des Vereins Deutscher Ingenieure (VDI), Bestimmungen des Verbandes Verband der Elektrotechnik Elektronik Informationstechnik e.V. (VDE), Bestimmungen des Deutschen Ausschusses für Stahlbeton, Bestimmungen vom Deutschen Verein des Gas- und Wasserfach (DVGW), Unfallverhütungsvorschriften der Bauberufsgenossenschaften und Herstellervorschriften zur Verarbeitung eines bestimmten Produkts

1.3) Soweit in der Leistungsbeschreibung auf Technische Spezifikationen, z. B. nationale Normen, mit denen Europäische Normen umgesetzt werden, europäische technische Zulassungen, gemeinsame technische Spezifikationen, internationale Normen, Bezug genommen wird, werden auch ohne den ausdrücklichen Zusatz: oder gleichwertig, immer gleichwertige Technische Spezifikationen in Bezug genommen.

1.4) An Auflagen ist zu beachten:
- Landesbauordnungen und Technische Baubestimmungen (MVV TB) der Länder
- Die Auflagen der Genehmigungsbehörden
- Auflagen von Sachverständigen, Gutachtern und Prüforganisationen (z.B. TÜV, DEKRA, etc.)
- Anschlussbedingungen der Ver- und Entsorgungsunternehmen, Netzbetreiber, etc.

2. Stoffe, Bauteile

2.1 Allgemein

2.1.1) Innerhalb von 10 Tagen nach Auftragserhalt, in jedem Fall rechtzeitig vor Materialdisposition und Ausführungsbeginn übergibt der AN dem AG den Teil seiner späteren Dokumentation, aus dem alle bauaufsichtlichen Zulassungen, Prüfungszeugnisse, Einbaubedingungen und technischen Eigenschaften der vom AN zum Einbau vorgesehenen Produkte ersichtlich sind.

2.1.2) In der Beschaffenheit und Ausstattung müssen alle angebotenen Bauprodukte, Bauteile und -systeme den einschlägigen Vorschriften für die Erstellung und den Betrieb der in der Baugenehmigung definierten Gebäudeklasse entsprechen.

2.1.3) Bauteile, die einer Feuerwiderstandklasse entsprechen müssen, sind den Anforderungen der DIN 4102 entsprechend güteüberwacht herzustellen und nach Herstellersystem auszuführen. Der AN hat für Brandschutzelemente Prüfzeugnisse, Zulassungsbescheide etc. vorzulegen. Alle Bauelemente müssen einer allgemein gültigen bauaufsichtlichen Zulassung entsprechen.

2.1.4) Zulassung im Einzelfall. Für angebotene Konstruktionen und Produkte, die nicht den anerkannten Regeln der Technik entsprechen (z.B. absturzsichernde Verglasungen, sicherheitsrelevante Sonderbauteile, etc.), hat der AN für den AG im Auftragsfall die Zustimmung im Einzelfall einzuholen.

2.2 Lieferungen

2.2.1) Stoffe und Bauteile, die laut Leistungsbeschreibung einer Zulassung bedürfen, sind mit einem Übereinstimmungszertifikat zu liefern.

2.2.2) Lieferbedingungen des Auftragnehmers (AN) haben keine Gültigkeit.

3. Ausführung

3.1) Die vom Auftragnehmer eingesetzten Werkzeuge und Geräte müssen sich in einwandfreiem Betriebs- und Sicherheitszustand befinden.

3.2) Gemäß der Baustellenordnung hat der AG einen SiGeKo eingeschaltet. Den Anweisungen des Koordinierenden (auch Festlegungen im SiGe-Plan) ist unbedingt Folge zu leisten.

3.3) Der AN hat für seine Leistungen einen verantwortlichen Sicherheitsbeauftragen i. S. der UVV (Unfallverhütungsvorschriften allgemeine Vorschriften) der Bau Berufsgenossenschaft für seine zu erbringenden Arbeiten zu stellen.

3.4) Bauseits ist in unmittelbarer Nähe eine Höhenmarke vorhanden. Alle weiteren Messungen die zur Leistungserfüllung des AN erforderlich sind, sind Sache des AN und entsprechend Pkt. 4.1.3 VOB/C DIN 18299 Nebenleistung.

4. Leistungen

4.1) Die vertraglichen Leistungen, die auf der VOB basieren, sind Leistungen im Sinne des Werkvertrages nach § 631 BGB. Grundsätzlich ist in den einzelnen Positionen des Leistungsverzeichnis die gebrauchs- fertige Leistung beschrieben.
Dies bedeutet, dass regelmäßig die fertige Leistung unter Beachtung aller technischen, bauphysikalischen, formalen und bauaufsichtlichen Anforderungen nach Aufmaß am Bau wartet wird. Eingeschlossen sind somit auch die Lieferung der Stoffe und Bauteile nach VOB/C ATV DIN 18299 und alle Tätigkeiten wie Herstellen, Montieren, Einbauen, Anschließen usw. die zur restlosen Erfüllung der nachfolgend beschriebenen Leistung gehören, auch wenn diese nicht ausdrücklich erwähnt werden.
Etwas anderes gilt nur dann, wenn Leistungen in den Texten ausdrücklich als gesondert zu erbringen erwähnt sind.

4.2) Nebenleistungen sind in den Einheitspreisen enthalten, sofern sie nicht als gesonderte Positionen oder Ausführungsvorgaben in der Leistungsbeschreibung aufgeführt sind.

Sie umfassen insbesondere in Ergänzung zur VOB Teil C DIN 18299:
- Anfertigung von Abbruchanweisungen für eigene Abbruchleistungen und Vorlage bei der Bauleitung.
- Anfertigung von Montageanweisungen für die Montage von Massivelementen bzw. Fertigteilmontage
- Einmalige Einweisung bzw. Unterweisung des Personals des Bauherrn für alle vom AN erstellten gebäudetechnischen Anlagen (z.B. digitale Schließanlage, BMA, LRA, Rauchabzugsanlagen, Medizintechnik, Küchentechnik, Aufzüge, Rohrpost, Gebäudeautomation) und Sicherheitseinrichtungen (z.B. Benutzung persönlicher Schutzausrüstung) nach einem mit dem Bauherrn abzustimmenden Einweisungsplan
- Bei Bedarf Erstellen eines Anwenderschulungsplan in Zusammenarbeit mit dem Bauherrn nach einer vorher durchgeführte Schulungsbedarfsanalyse

4.3) Sofern durch behördliche Vorschriften die öffentlich-rechtliche Abnahme von einzelnen Bauteilen und Baustoffen vor bzw. nach dem Einbau vorgeschrieben ist, sind diese eigenverantwortlich durch den AN zu beantragen und vorzunehmen. Die Übernahme etwaiger Prüfgebühren erfolgt durch den AN.

4.4) Die für die Ausführung erforderlichen Maße sind zuvor vom AN am Bau zu entnehmen. Sofern nicht aus Detailzeichnungen ersichtlich, sind Maße für Vorleistungen anderer Gewerke mit der Bauleitung und dem Folgegewerk abzustimmen.

5. Bau- und Montageablauf

5.1) Der Bauablauf erfolgt gemäß Bauzeitenplan in Abstimmung mit der Bauleitung/Fachbauleitung

5.2) Die Arbeiten sind zeitlich so auszuführen, dass im Zuge der Gesamtarbeiten ein möglichst unterbrechungsfreies Arbeiten ermöglicht wird. Einzelne Leistungen sind, auch unabhängig vom Gesamtablauf, vor und nach den allgemeinen Leistungen zu erbringen. Dafür werden -sofern nicht vorgesehen - keine zusätzlichen Vergütungen über Stundenlohnarbeiten gewährt.

5.3) Während der gesamten Baumaßnahme läuft der Betrieb in den umliegenden Gebäuden außerhalb des Neubaubereiches ohne Einschränkung weiter. Erforderliche Umbauten, Umschlüsse die Bestandsanlagen tangieren, erfolgen dabei in enger Abstimmung mit dem Bauherrn und der Bauleitung. Die Arbeiten sind vom Bauablauf so zu organisieren, dass die Zeitdauer auf das Nötigste begrenzt wird.

5.4) Alle Arbeiten, die ein Auslösen von automatischen Rauchmeldern verursachen können, sind rechtzeitig mit der Bauleitung abzustimmen und die Freischaltung muss sich der AN vor Ausführungsbeginn durch den technischen Mitarbeiter des AG schriftlich bestätigen lassen. Kosten für Fehlalarme, die aufgrund Nichtbeachtung dieser Vorschrift entstehen, hat der Auftragnehmer zu tragen.

5.5) Die ausreichende Tragfähigkeit der vorhandenen Bestandsbauteile ist örtlich zu überprüfen. Ggf. sind die vorhandenen Bauteile in Absprache mit dem Statiker zusätzlich zu verstärken.

6. Abrechnung
Die abzurechnende Leistung ist aus Zeichnungen oder der Revisionsunterlagen zu ermitteln. Sind solche Zeichnungen nicht vorhanden, ist die Leistung gemeinsam aufzumessen. Es werden nur effektiv ausgeführte Leistungen abgerechnet.

## ZTV Baustelleneinrichtung des AN (Nebenleistung)
ZTV - Zusätzliche Technische Vertragsbedingungen - Baustelleneinrichtung des AN (Nebenleistung)

1. Geltungsbereich und Ausführungsgrundlage

Die Allgemeinen Technischen Vertragsbedingungen (ATV) für Bauleistungen sind als Teil C der VOB
gem. § 1 Abs. 1 S. 2 VOB/B Bestandteil des Vertrages.
Dazu gehört auch die ATV DIN 18299 - Allgemeine Regelungen für Bauarbeiten jeder Art. Ihre Bestimmungen sind bei der Ausführung und Abrechnung zugrunde zu legen, sofern und soweit nicht speziellere Bestimmungen aus dem Bauvertrag oder aus anderen ATV gelten.
Nebenleistungen gem. Abschnitt 4.1 der DIN 18299 oder anderen ATV werden nicht gesondert vergütet;
sie sind mit den vereinbarten Einheitspreisen abgegolten, es sei denn, eine Vergütung ist in besonderen Positionen des LVs ausgewiesen.

2. Angaben zur Ausführung

2.1 Allgemeine Angaben zur Ausführung

2.1.1) Der AN hat eine eigene Baustelleneinrichtung für die vorgesehenen Arbeiten einzurichten, zu unterhalten und wieder zurückzubauen. Ein Baustelleneinrichtungsplan ist vor Beginn als Teil des Abbruchkonzeptes der örtlichen Bauleitung des AG vorzulegen.
Der den Ausschreibungsunterlagen beigefügte Vermessungsplan dient zur Orientierung auf der Baustelle und ist vom Bieter in seine Überlegungen einzubeziehen.

2.1.2) Die Zuweisung der für die Baustelleneinrichtung des AN erforderlichen Flächen erfolgt durch
den AG nach Maßgabe der zur Verfügung stehenden Flächen. Lager- und Montageflächen im Gebäude
sind untersagt

2.1.3) Alle Arbeits- und Schutzgerüste, Hubarbeitsbühnen und Unterstützungen für Rückbau-, Demontage- und Abbrucharbeiten auch höher 3,50 m sind in die Einheitspreise einzukalkulieren, sofern sie nicht gesondert ausgeschrieben sind.
Bei den Förderwegen für alle auszuführenden Arbeiten sind in die Positionen einzukalkulieren, dass der längste vertikale Förderweg zum Lager- / Ladeplatz bis zu 50 m und der längste horizontale Förderweg
zum Lager-/Ladeplatz bis zu 500 m, von der Arbeitsstelle betragen kann.

2.1.4) Schutz- und Sicherungsmaßnahmen
Bei den angrenzenden Gebäuden wird während der gesamten Bauzeit der Klinikbetrieb weiterhin aufrechterhalten. Insbesondere muss darauf geachtet werden, dass die Zufahrtswege zum Klinikum,
die alle auch Feuerwehrzufahrten sind, nicht behindert werden.
Baufahrzeugen sind ständig im sauberen Zustand zu halten. Insbesondere ist die Staubentwicklung geringstmöglich zu halten. Eine separate Vergütung für die Reinigungen erfolgt nicht.

2.1.5) Das Herstellen und der Rückbau erforderlicher Baustraßen und Standflächen für Großgerät sind
in die Einheitspreise einzukalkulieren. In die Überlegungen ist der abschnittsweise Abbruch von einzelnen Gebäuden oder Gebäudeteilen sowie die Abbruchrichtung einzubeziehen.

2.1.6) Bauschild
Nicht genehmigte Eigenwerbung ist untersagt.

2.2 Besondere Angaben zur Ausführung

2.2.1) Auf Grund der beengten Verhältnisse auf der Baustelle ist davon auszugehen, dass Aufstellflächen, Lagerplätze, Transportwege usw. nicht jederzeit zur Verfügung stehen. Absprachen sind mit der örtlichen Bauleitung zu treffen.

2.2.2) Unbefugtes Betreten der Baustelle ist zu vermeiden, um Arbeitssicherheit auf dem Bau zu gewährleisten. Eine Absicherung ist so auszuführen, dass unbefugtes Betreten nicht ohne Weiteres möglich ist. Die Sicherungen sind hierbei den örtlichen Gegebenheiten anzupassen. Schilder mit der Aufschrift "Eltern haften für ihre Kinder ist nicht ausreichend.

Alles in Allem ist Arbeitssicherheit ein Thema, das insbesondere durch die täglich wechselnden Aufgaben auf einer Baustelle wichtig ist. Der Bauherr ist in seinem und dem allgemeinen Interesse dazu verpflichtet, die Sicherheit auf der Baustelle zu gewährleisten. Es gilt vieles zu beachten und viele Maßnahmen zu ergreifen, um Unfälle zu vermeiden. Unter Umständen lassen sich so Leben retten, daher ist die Baustellensicherung keinesfalls zu vernachlässigen!

3. Leistungen des Auftraggebers

Die Leistungen des Auftraggebers für die Baustelle Uniklinikum Jena werden in der Baustellenordnung erläutert. Verbrauchskosten werden nach Angaben in den Besonderen Vertragsbedingungen vom AG gegenüber dem AN in Rechnung gestellt.

3.1) Baustrom
Für das Bauvorhaben wird eine bauseitige Baustromeinrichtung zur Verfügung gestellt. Der Umfang der notwendigen Einrichtungen ist vom Auftragnehmer mindestens zwei Wochen vor Beginn der Arbeiten anzumelden (z.B. benötigte Gesamtleistung am Netzanschluss (kW), Anlaufstrom für Kräne oder Bauaufzug)

3.2) Bauwasser
Für das Bauvorhaben wird eine bauseitige Bauwasserentnahmestelle mit Messeinrichtung zur Verfügung gestellt. Der Umfang der notwendigen Einrichtungen ist vom Auftragnehmer mindestens zwei Wochen vor Beginn der Arbeiten anzumelden.

## ATV Plan- und Ausführungsunterlagen
ATV - Allgemeine Vertragsbedingungen - Plan- und Ausführungsunterlagen

1. Angaben zur Ausführung
Die Ausführung der Arbeiten erfolgt nach den Architektenzeichnungen sowie der genehmigten "zur Ausführung freigegebenen" Werk- und Montageplanung (soweit eine W+M-Planung erforderlich ist).
Gehört die Erstellung der "M+W-Planung", aus der "Konstruktion, Maße, Einbau, Befestigung, Bauanschlüsse inklusive aller Sonder- und Anschlussdetails der Bauteile sowie die Einbaufolge erkennbar sein" müssen, zum Leistungsumfang des Auftragnehmers, muss der Auftragnehmer alle Maße prüfen und Unstimmigkeiten sowie etwaige Bedenken gegen die vorgegebene Konstruktion frühzeitig anmelden.
Die freigegebene W+M-Planung sind der Ausführung zu Grunde zu legen und zeitgleich auf der Baustelle vorzuhalten und gegeneinander abzugleichen bzw. zu prüfen. Werden bei den Arbeiten Abweichungen oder Besonderheiten festgestellt, so hat der AN dies dem AG sofort anzuzeigen.

1.1) Mitwirkungspflicht
Der Auftragnehmer wird hiermit auf seine Mitwirkungspflichten nach § 3 Absatz 5 VOB/B vor dem Beginn der Ausführung hingewiesen. Innerhalb von 14 Werktagen nach Übergabe der Ausführungspläne erstellt der AN die zur fachgerechten Ausführung erforderlichen Herstellerunterlagen (Werk- und Montageplanung; Anschluss- und Installationspläne) zur Prüfung und Freigabe in Abstimmung mit dem Auftraggeber (AG) und auf Grundlage des Ausführungsplanung des AG und den eigenverantwortlich am Bau genommenen Maßen.
Die Architekten- und Detailzeichnungen sind Systemvorschläge. Ansichten sowie Konstruktionsmaße müssen erhalten bleiben.
Auf das Fehlen bzw. das Erfordernis einer Gewerke übergreifenden Planung muss der Auftragnehmer den Auftraggeber hinweisen.
Bei neuartigen Baukonstruktionen ist der dafür eingesetzte Auftragnehmer als Spezialunternehmer vor dem Architekten verantwortlich. Der Architekten muss insoweit nicht über ein spezielleres Wissen als der Auftragnehmer verfügen.
Notwendige Änderungen in der Ausführung sind in den Zeichnungen zu dokumentieren und mit dem Architekten des AG zu besprechen. Prüfzeugnisse sind vorzulegen.

1.2) Maßstäbe
- Hauptmaßstab 1:50
- Ansicht-, Schnittzeichnungen im Maßstab  1:25 oder 1:50
- Detailzeichnungen 1:20, 1:10, 1:5, 1:1 je nach Erfordernis
- Bewehrungszeichnung 1:50; 1:25, 1:20
- Anschlüsse an angrenzende Bauteile im Maßstab 1:2 mit Darstellung des Baukörpers

1.3) Bemaßung
Maße sind in Meter [m] anzugeben.
Bezugspunkte, auf die sich Maßlinie bezieht, müssen eindeutig erkennbar sein.

1.4) Änderung und Aktualisierung von Zeichnungen
Im Plankopf ist analog der Architektenpläne eine Änderungshistorie anzulegen und sind Änderungen durch Einwolken der betroffenen Zeichnungsinhalte kenntlich zu machen.

1.5) Darstellung der Hauptbauteile
Alle Hauptbauteile sind in der Hauptansicht (bei Vorhandensein analog der Stückliste) zu benennen. Schnittführungen sind in dieser Hauptansicht einzutragen.
Die Anbauteile sind in den Ansichten der Hauptbauteile und in Schnitten darzustellen, zusätzlich sind die Einzelteile, mit der entsprechenden Stücklisten-Nr. bezeichnet, zeichnerisch darzustellen.
Sämtliche Materialien, Profile, Befestigungsmittel, Beschläge etc. sowie die vor Ort festgestellten Abmessungen sind positionsbezogen auf den Werkszeichnungen zu benennen.

1.6) Planbereitstellung
Der Planaustausch erfolgt elektronisch über eine speziell eingerichtete Projekt-E-Mail-Adresse. Ausdrucke und Vervielfältigungen sind auf eigene Kosten zu erstellen.

1.7) Prüfpflicht des AN
Vor Fertigung hat der AN seine Zeichnungen, Berechnungen usw. eigenverantwortlich falls erforderlich durch den Prüfstatiker des AG prüfen zu lassen und die geprüften Unterlagen in 3-facher Ausführung dem AG zu überlassen.

1.8) Prüfung durch den Architekten des AG
Die vom Auftragnehmer verwendeten Ausführungspläne müssen den Freigabevermerk des Auftraggebers oder seines Bevollmächtigten tragen. Nicht freigegebene bzw. überholte Pläne oder Unterlagen dürfen nicht verwendet werden und sind entsprechend eigenverantwortlich zu entfernen.

Für die Prüfung und Freigabe durch den Architekten oder die Objektüberwachung TGA sind mindestens 10 Werktage einzuplanen. Die Prüfung des Architekten umfasst lediglich die Einhaltung der vorgegebenen Planung in Bezug auf Konstruktion und Gestaltung. Die Verantwortung zur sach- und fachgerechten Ausführung unter Einhaltung der betreffenden Regeln und Vorschriften verbleibt beim AN und geht mit der Prüfung in keinem Fall auf den Architekten über.
Korrekturen und Änderungen sind durch den AN umgehend in die Werkszeichnungen einzuarbeiten.
Die korrigierten und mit allen erforderlichen Änderungen versehenen Pläne sind innerhalb von 10 Werktagen nach Vorlage des Prüfexemplars beim AN als Belegexemplar beim Architekten des AG einzureichen.

2. Besondere Angaben zur Ausführung
Sofern im Leistungsverzeichnis keine Detailunterlagen beigefügt sind, treffen die Pläne des Architekten in erster Linie eine formale Gestaltungsaussage. Es gehört zu den Aufgaben des AN in Abstimmung mit dem Architekten des AG und den anerkannten Regeln der Technik den zu erwartenden Gebrauchswert herzustellen.

Ausführungsunterlagen sind alle das Werk betreffenden Hilfsmittel, die außer Arbeit, Material oder Boden zur Vorbereitung und mangelfreien sowie rechtzeitigen Durchführung der Bauleistung benötigt werden und ohne die der AN die Bauleistung nicht so wie vertraglich vorgesehen oder gar überhaupt nicht erbringen kann; dazu zählen u.a. auch Proben, Muster und Modelle, sowie statische und sonstige Berechnungen oder bestimmte Planungen anderer Sonderfachleute.
Tragwerkspläne und statische Berechnungen oder bestimmte Planungen anderer Sonderfachleute sind in die bauseits zu stellende Ausführungsplanung zu integrieren. Sollten sich bei den Ausführungsunterlagen Änderungen ergeben, welche auch die Leistungen des AN betreffen, werden diese Änderungen durch den AG gekennzeichnet und dem AN unverzüglich schriftlich verbindlich mitgeteilt

Installationshöhen der Fachplanung (TGA) sind einzuhalten oder es bedarf einer schriftlichen Freigabe durch den zuständigen Planer / Objektüberwachung

Zeichnungen sind in den Dateiformaten pdf und dwg zu fertigen.

3. Plananlagen
Pläne bzw. Gutachten liegen dem Leistungsverzeichnis als Kalkulationsgrundlage gemäß Plananlagenliste zugrunde.

## ATV Inhalt und Umfang der Dokumentationsunterlagen
Alle gemäß den jeweiligen ATV zu liefernden Konstruktionszeichnungen, Darstellungen, Beschreibungen und sonstige Dokumentationsunterlagen sind nach Ausführung der Arbeiten vom Auftragnehmer (AN) dem tatsächlichen Ausführungsstand anzupassen und der Dokumentation beizufügen. Durch den Auftragnehmer sind folgende Unterlagen für die Dokumentation zu liefern:
1. Abnahme-, Einweisungs- und Prüfprotokolle
2. Nachweise zur Bauart
3. Bauprodukt-Datenblätter, Sicherheitshinweise
4. Materialisten/Herstellerunterlagen
5. Wartungs- und Pflegehinweise
6. Hersteller-/Fabrikatsverzeichnis
7. Montage- und Werkstattzeichnungen nach dem Stand der Ausführung

DATENÜBERGABFORMAT
Grundsätzlich sind die Dokumentationsunterlagen einmal in Papier und einmal digital abzugeben. Der digitale Ordner ist deckungsgleich des Papierordners aufzubauen. Der Inhalt der Dokumentation ist der Dokumentationsrichtlinie des Universitätsklinikums Jena zu entnehmen. Diese Richtlinie bezieht sich auf Neubauten, ist aber als Richtschnur für An- und Umbauten zu betrachten und entsprechend anzupassen.
Das CAD-Austauschformat muss der beim Datenempfänger eingesetzten Software entsprechen (z. B. DWG, DXF, IGES, Easy Data).

## Hygienemaßnahmen bei Um- und Neubau
Hygienemaßnahmen bei Um- und Neubau

Die Durchführung von Baumaßnahmen im laufenden Klinikbetrieb erfordert eine Abwägung zwischen
Aufwendungen zur Risikominimierung und Nutzen. Ist die Maßnahme im laufenden Betrieb unvermeidlich,
muss eine Patienten-, Mitarbeiter- und Besuchergefährdung sicher vermieden werden, ohne den laufenden
Krankenhausbetrieb zu beeinträchtigen. Bei Baumaßnahmen wird Baustaub freigesetzt, der in erheblichem
Umfang mit krankheitserregenden Mikroorganismen, einschließlich Schimmelpilzsporen kontaminiert sein
kann. Die zu ergreifenden Maßnahmen zielen im Wesentlichen darauf ab, die Entstehung und Verfrachtung
von Baustaub zu unterbinden und die Lärmemission zu begrenzen. Die Schutzmaßnahmen müssen dem
tatsächlichen Gefährdungspotenzial angepasst werden, weshalb eine Grundvoraussetzung die Abstimmung
zwischen den Mitarbeitern des Geschäftsbereiches Betreibung und Beschaffung, des betroffenen Bereiches,
der bauausführenden Firmen und der Krankenhaushygiene ist. Der verantwortliche Bauleiter ist auch für die
strikte Einhaltung der hygienischen Sicherungsmaßnahmen während der Bauphase verantwortlich. Der
AG sorgt dafür, dass alle an der Baumaßnahme beteiligten, einschließlich der Mitarbeiter von
Fremdfirmen, über die hygienischen Sicherungsmaßnahmen nachweislich informiert werden.

Hygienische Grundregeln für das Bauen im Krankenhaus:

1. Sicherung der Baustelle, u.a. durch Anbringen entsprechender Schilder, vor dem Betreten durch Unbefugte
2. Festlegung von Ruhezeiten, Benennung von Verantwortlichen für die Abstimmung von eventuell notwendigen Änderungen im Arbeitzeitregime
3. staubdichte Abschottung des Baustellenbereiches vor Beginn der Arbeiten - keine "wedelnden" Folien, sondern vom Boden bis zur Decke reichende Staubschutzwände (Gipskarton einseitig, einfach, gespachtelt und gedichtet oder vergleichbare technische Lösungen)
4. Abschottungen sind während der Bauzeit ständig auf Dichtigkeit zu prüfen und ggf. zu erneuern; Abdichtungen können Silikon, Klebeband, Abdichtmasse u. ä. sein
5. separate An- und Abtransportwege für Handwerker und Material ("Zugang von außen").
6. während Abbrucharbeiten und anderer Tätigkeiten mit Staubentwicklung müssen die Fenster im Baustellenbereich und den benachbarten Klinikbereichen geschlossen gehalten werden
7. soweit möglich innerhalb der Bauzone Abkleben der Zu- und Abluftkanäle, Schließen von Absperrklappen, Abstellung der Zuluftversorgung und Abluftleitung von raumlufttechnischen Anlagen
8. Verwendung geschlossener Schuttrutschen und geschlossener Schuttcontainer
9. laufende sachgerechte Straßenreinigung, Lagergut abdecken, staubende Abbruchmaterialien vor ggf. erforderlichen Umschlagarbeiten im Freien befeuchten, Bauschutt zügig vom Klinikgelände abfahren
10. laufende Fassadengerüstreinigung, Fassadengerüste am Bestand mit Staubsauger reinigen
11. Strahlarbeiten an der Fassade nur mit angefeuchteten Strahlmitteln, abzustrahlende Bereiche allseitig und dicht verplanen
12. Verwendung geeigneter Absaugeinrichtungen (Trockenstaubsauger mit Hochleistungsschwebstofffilter) beim Einsatz entsprechender Maschinen (z.B. Bohrmaschine, Schlitzfräse)
13. Schneidarbeiten mittels Trennscheiben unter Wasserzufluss durchführen
14. Ordnung auf der Baustelle innerhalb- und außerhalb von Gebäuden, Baustellen innerhalb des Gebäudes in der Nähe von Patientenbereichen täglich besenrein verlassen, ggf. Erhöhung der Reinigungsfrequenz in angrenzenden Bereichen
15. rechtzeitige Information und Absprache mit den Betroffenen bei Veränderungen im Bauablauf
16. Realisierung des Bauvorhabens ohne Stillstandszeiten
17. Entfernung der Abschottung erst nach Durchführung der Bauendreinigung
18. desinfizierende Reinigung aller Flächen und Gegenstände vor Übergabe der Baumaßnahmen
19. regelmäßige Kontrolle der Baustelle auch unter infektionsprophylaktischen Aspekten, ggf. Durchführungmikrobiologischer Untersuchungen (Luftkeimsammeluntersuchungen in Risikobereichen,  mikrobiologische Kontrolle der Raumluftanlagen
20. Bei Havarien oder akut auftretenden hygienerelevanten Problemen auf der Baustelle ist umgehend auch die Krankenhaushygiene zu informieren

Besondere Hygienemaßnahmen für das Projekt FIPU:

- Gewährleistung eines leichten Unterdrucks auf der Baustelle, damit der Staub nicht in den Klinikbereich gelangt.
- In den Bereichen der Ebene 0 liegen Untersuchungs- und Behandlungsräume, welche während der Baumaßnahme weiterhin medizinisch betrieben werden. Aus diesem Grund dürfen dort nur die durch die Krankenhaushygiene eingewiesenen und namentlich benannten Mitarbeiter der beauftragten Unternehmen tätig werden.
- Zugang zur Baustelle (BA 1 und BA 2) ausschließlich von außen
- Kein Zugang für Bauarbeiter über die Magistrale
- Festinstallierte Staubschutzwände, die keine Türen haben, sind gefordert
- Bei der Planung des Wasserversorgung und Abwasserentsorgung (z. B. De- und Neuinstallation von Handwaschbecken) ist Herr Dr. van der Wall, Hygiene-Ingenieur, zu informieren und einzubeziehen
- Während des Umbaus muss das Wassersystem alle 72 Stunden gespült werden. Dafür ist der Spülplan durchzuführen.

## Gewerkespezifische Beschreibungen
410 ABWASSER-, WASSER-, GASANLAGEN

410.1 Beschreibung der Erschließung

410.1.1 Abwasseranlagen

Der Schmutzwasseranschluss erfolgt soweit notwendig an
den Bestand im EG, entsprechende Kosten für
Umschlussarbeiten sind berücksichtigt. Ergänzend hierzu
sind Maßnahmen wie Sicherung, Öffnen der Abhangdecke
usw. in KG300 berücksichtigt.

410.1.2 Trinkwasserversorgung

Der Anschluss erfolgt an den Bestand im 1.OG.

411 Abwasseranlagen

411.1 Grundlagen

411.1.1 Normative Grundlagen
  - DIN EN 752:2008 "Entwässerungssysteme außerhalb von
  Gebäuden
 - DIN EN 12056 Teil 1 bis Teil 5
  Schwerkraftentwässerungsanlagen innerhalb von
  Gebäuden"
 -  DIN 1986-100:2016 "Entwässerungsanlagen für Gebäude
  und Grundstücke".
  -  ATV- Merkblätter
  -  DIN 18381 VOB Teil C
  -  DIN 18531-1 "Abdichtung von Dächern sowie von
  Balkonen, Loggien und Laubengängen"
  -  Örtliche Abwassersatzungen
  -  DIN 4140:2014 "Dämmarbeiten an betriebstechnischen
  Anlagen"
  -  Muster-Leitungsanlagenrichtlinie (MLAR)
  -  KRINKO Empfehlung für Hygieneanforderungen an
  abwasserführende Systeme in medizinischen
  Einrichtungen

411.2 Schmutzwasser
411.2.1 Leitungsanlagen
Die Nutzung der vorhandenen
Schmutzwasseranschlussleitungen im Bereich der FiPU ist
in der Regel nicht möglich. Auf Grund der gegenüber der
Bestandssituation veränderten Raumaufteilung ist eine
Anbindung der einzelnen Einrichtungsgegenstände der
Einbauten im darunterliegenden Geschoss (EG) als kurze
Einzel- oder Sammelanschlussleitung an einen
Bestandsfallstrang geplant. Die entsprechenden
zusätzlichen Kosten einschließlich erforderlicher
Umschlussarbeiten und Interime sind in der
Kostenschätzung enthalten.
Es wird davon ausgegangen, dass die weiterführende
Installation den derzeitigen Vorschriften und
Ausführungsnormen entspricht.
Eine Dämmung der Leitungen ist wo erforderlich
berücksichtigt.
Durchführungen von Leitungen durch Wände oder andere
Bauteile ohne Anforderungen an Brandschutz werden aus
schallschutztechnischen Gründen mit Mineralwolle oder
Dämmschläuchen gedämmt. Eine etwaige schalltechnische
Dämmung der Schmutzwasserleitungen durch Räume mit
höheren Anforderungen wurde nicht berücksichtigt, da
keine Räume mit höheren Anforderungen zum derzeitigen
Stand bekannt sind. Blechummantelungen an
Wärmedämmungen werden nur in stoßgefährdeten Bereichen
vorgesehen.
Nicht mehr erforderliche Schmutzwasserleitungen werden
zurückgebaut, Öffnungen werden verschlossen.

411.2.2 Sonderabwässer
Entsprechend vorliegenden Angaben fällt kein
fetthaltiges, kontaminiertes, prozessbedingtes,
radioaktiv belastetes oder biologisches Abwasser an.
Falls gesondert zu behandelnde Abwässer anfallen,
werden diese dezentral am Entstehungsort aufgefangen
und entsorgt. Damit gelangen diese nicht ins
Entwässerungssystem.

411.2.3 Materialien
Fall- und Sammelleitungen sowie
Objektanschlussleitungen für Schmutzwasser, innerhalb
des Gebäudes sind aus muffenlosem Gussrohr mit
Gütezeichen (SML Gussrohr) mit Verbindungsstücken mit
Gummimanschette und Spannhülse aus rostfreiem Stahl
vorgesehen.

411.3 Schmutzwasser (Schleusen)
Sammelleitungen sowie Objektanschlussleitungen aus den
Schleusen der Pflegezimmer werden aus PE-HD Rohren und
Formstücken nach DIN 19535 und DIN EN 1519 mit
Spiegelschweiß- und Elektroschweißverbindungen
hergestellt.
Der Anschluss erfolgt an Bestandsleitungen.

412 Wasseranlagen
412.1 Normative Grundlagen
  -  DIN 1988 100-600 "Technische Regeln für
  Trinkwasserinstallationen"
  -  DIN EN 806 1-4 "Technische Regeln für
  Trinkwasserinstallationen"
  -  DVGW-Arbeitsblatt W 551 "Trinkwassererwärmungs-
  und Leitungsanlagen"
  -  VDI-Richtlinie 6023 "Hygienebewusste Planung von
  Trinkwasseranlagen"
  -  TrinkwV Trinkwasserverordnung in der jeweils
  gültigen Fassung
  -  DIN EN 1717 "Schutz des Trinkwassers vor
  Verunreinigungen"
  -  DIN 4140:2014 "Dämmarbeiten an betriebstechnischen
  Anlagen"
  - Leitungsanlagenrichtlinie (LAR)

412.2 Verteilung Trinkwasser (PWC, PWH und PWH-C)
Die vorhandenen horizontalen Verteilleitungen werden
weitestgehend genutzt und möglichst nah an die
einzelnen Entnahmestellen herangeführt. Entsprechend
der veränderten Raumaufteilung sind Kosten für die
erforderlichen Um- und Rückbauten berücksichtigt.

412.3 Materialien Trinkwasserversorgung
  (PWC, PWH und PWH-C)
412.3.1 Rohrleitungen

Sämtliche Rohrleitungen für Trinkwasser inklusive
Fittinge aus nicht rostendem Cr-Ni-Mo-Stahl nach DVGW W
541, Werkstoff Nr. 1.4401 (Molybdän mind. 2,2 %).

412.3.2 Armaturen
Die Armaturen sind grundsätzlich aus Rotguss,
totraumfrei, mit DIN-/DVGW Zulassung geplant. Bis
einschließlich DN 40 mit beidseitigem
Verschraubungsanschluss, ab DN 50 als Flanscharmaturen.
Generell sind gemäß UKJ-Standard wassersparende
Armaturen vorgesehen.

412.3.3 Wärmedämmung
Armaturen erhalten grundsätzlich vorgefertigte
Systemarmaturenkappen. Blechummantelungen an
Wärmedämmungen werden nur in stoßgefährdeten Bereichen
vorgesehen.

412.3.4 Rohrschottungen
Bei Führung von nicht brennbaren und brennbaren
Leitungen mit nicht brennbaren oder brennbaren
Wärmedämmungen durch Wände und Decken mit Anforderungen
an die Feuerwiderstandsklasse (feuerhemmend bis
feuerbeständig) werden Rohrabschottungen der
Feuerwiderstandsklasse R 30/R 90 mit allgemeinem
bauaufsichtlichem Prüfzeugnis (ABP) bzw. allgemeiner
bauaufsichtlicher Zulassung (APZ) eingesetzt.

412.3.5 Sanitäre Einrichtungen und Zubehör
Sanitäre Einrichtungsgegenstände sind nach derzeitigem
Planungsstand im nachfolgenden Raum vorzusehen

| Raum-Nr. | Raumbezeichnung | Art der Sanitäreinrichtung |
| --- | --- | --- |
| 10.147 | Labor | Einzelwaschtisch, aus Sanitärkeramik / ohne Überlauf, ohne Hahnloch / Farbton: weiß / Abmessungen: 550 x 450 mm / Waschtisch-Armaturen, als / Wandmontage / Für Kalt- und Warmwasser, / mit variabel einstellbarer / Mengenbegrenzung, / mit Temperaturbegrenzer, / mit schwenkbarem und feststellbarem / Auslauf, / mit absperrbaren S-Anschlüssen / Ausladung: ca.260 mm, / Bedienhebel als Armhebel |

## HINWEIS WÄRMEDÄMMUNG Gemäß MVV TB 2019 bzw. MVV TB 2020
Gemäß MVV TB 2019 bzw. MVV TB 2020 sind bei schwerentflammbaren Dämmstoffen (Kältedämmung mit Weichschaum z.B. von Armacell oder Kaiman) nur noch Dämmstoffe mit geringer Rauchentwicklung einzusetzen. Dies bedeutet, das nur noch schwerentflammbare Dämmstoffe mit s2 (begrenzte Rauchentwicklung) oder mit s1 (keine Rauchentwicklung) Klassifizierung eingesetzt werden dürfen. Dämmstoffe mit s3 Klassifizierung (keine Begrenzung der Rauchentwicklung) dürfen nicht mehr eingesetzt werden.

Auch wenn im nachfolgenden Leistungsverzeichnis andere Werte stehen, ist die Klassifizierung gem. MVV TB 2019 bzw. MVV TB 2020 vorzunehmen und in der Einheitspreisfindung zu berücksichtigen.

## Konstruktive Richtigkeit
Konstruktive Richtigkeit

Der AN hat das LV auf konstruktive Richtigkeit zu überprüfen. Sofern ihm die ausgeschriebenen Positionen zur Funktionsfähigkeit seiner Anlagen nicht ausreichend erscheinen und Leistungen oder bauliche Maßnahmen zusätzlich erbracht werden müssen, die für die Montage und den Betrieb notwendig sind, so hat er in einer Bieteranfrage darauf hinzuweisen und die zusätzlichen Leistungen bei Angebotsabgabe ausdrücklich schriftlich anzugeben.

## Mindestanforderungen
Mindestanforderungen

Das LV stellt die Mindestanforderungen dar. Änderungen, Zusätze oder Streichungen im LV-Text sind nicht zulässig und führen, ebenso wie das Nichterfüllen von Mindestanforderungen, zum Ausschluss des Bieters.

## Vor-Ort-Termine
Vor-Ort-Termine

Ortsbesichtigungen, Aufmaß vor Ort, Bauberatungen und Besprechungen mit dem AG und anderen Unternehmen sowie den zuständigen Behörden gehören bis zur vollständigen Fertigstellung zum Auftragsumfang des AN.

Insbesondere ist ein entscheidungsbefugter, deutschsprachiger Projektleiter zu benennen, der zur Bauanlaufberatung vor Ort anwesend sein muss. Hierzu ist ein kompletter Tag einzukalkulieren, um das Projekt detailliert zu besprechen. Weiterhin ist ein in der Bauphase als Ansprechpartner dienender Obermonteur zu benennen.

Die Teilnahme eines deutschsprachigen Bevollmächtigten des AN an der Einweisung der bauseits beauftragten SiGeKo ist verpflichtend. Bei diesem Einweisungsgespräch wird dem AN die Baustellenordnung und der SiGe-Plan übergeben.

Während der Anwesenheit des AN vor Ort ist die Teilnahme an Bauberatungen verpflichtend. Ausnahmen sind mit der zuständigen Objektüberwachung abzustimmen.

## Fachbauleitung und Monteure
Fachbauleitung

Die Fachbauleitung wird dem AN übertragen. Die Fachbauleitung wird nicht gesondert vergütet. Der AN ist für die Einhaltung der einschlägigen Vorschriften allein verantwortlich. Als Ansprechpartner vor Ort ist ein deutschsprachiger Monteur zu stellen, der das Projekt über die gesamte Bauzeit betreut. Kenntnisse der für das Projekt entsprechenden Vorschriften sind Voraussetzung.

## Bautageberichte
Bautageberichte

Der AN hat Bautagesberichte mit der Eintragung der täglichen Aktivitäten und besonderen Vorkommnisse als lückenlose Dokumentation des eigenen Bauablaufes und Baufortschrittes zu erstellen. Die Berichte sind arbeitstäglich anzufertigen und einmal wöchentlich dem AG zu übergeben.

## Nachträge
Nachträge

Bei Auftragsänderungen sind Nachtragsangebote vor Beginn der Arbeiten einzureichen. Im Nachtragsangebot muss die Summe der Auftragserhöhung/-minderung als Bruttobetrag ersichtlich sein. Im Hauptauftrag gegebene Nachlässe sind zu berücksichtigen. Kalkulationsnachweise sind beizufügen und wenn erforderlich eine Aufstellung über die Massenmehrung bzw. -minderung. Für Nachtragsangebote sind die Einheitspreise des Hauptangebotes verbindlich. Werden während der Baudurchführung Materialien und Leistungen erforderlich, welche nicht im Leistungsverzeichnis enthalten sind, so ist für diese Materialien und Leistungen ein Einheitspreisangebot einzureichen.

## 01 Sanitärtechnik

### Bereich 01 1. Bauabschnitt

#### Titel 01.01 Abwasseranlagen

##### Abschnitt 01.01.01 Abwasseranlagen

**Ausführungsbeschreibung 1 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
Ebene 00 3,90 m
Ebene 10 3,90 m

**Ausführungsbeschreibung 2 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

**Ausführungsbeschreibung 3 Abwasserleitungen Gussrohr**
*Abwasserleitungen Gussrohr*
Abwasserleitungen Gussrohr
für Schmutz- und Regenwasser

Das nachfolgend beschriebene muffenlose, gusseiserne Abflussrohr sowie die zugehörigen Form und Verbindungsstücke nach DIN EN 877 sind aus Gründen der Gewährleistung von einem gemeinsamen Hersteller anzubieten.
Bei der Installation des Abflusssystemes ist darauf zu achten, das alle Schnittkanten mit einem Schnittkantenschutz in Form einer Lackierung zu versehen sind. Zu beschichten sind die Schnittkannten und je nach Nennweite eine Einschublänge der Rohrenden von 40 mm.
Die Preise sind für Rohrleitungen ab eine Länge von
0,5 m zu kalkulieren.
Die vor beschriebenen Leistungen sind in die nachfolgenden Positionen einzukalkulieren.

**01.01.01.0001 Abwasserltg Guss 2K-Epoxid-Besch Grundbesch DN100 Gebäude**
STLB-Bau 2024-10 044
Abwasserleitung aus Gusseisen, DIN EN 877 und DIN 19522, innen mit Zweikomponenten-Epoxid-Beschichtung, außen mit Grundbeschichtung, DN 100, Verlegung in Gebäuden, Form- und Verbindungsstücke werden gesondert vergütet, Rohrbefestigungen werden gesondert vergütet, Arbeitshöhe des Montageortes bis 3,5 m über der Standfläche des hierfür erforderlichen Gerüstes, Vorhaltung des Gerüsts für Arbeiten anderer AN wird gesondert vergütet.
Menge: 23,000 m; EP: 74,540
Zeitansatz: 0,43

**01.01.01.0002 Bogen bis 45Grad Guss 2K-Epoxid-Besch Grundbesch DN100**
STLB-Bau 2024-10 044
Bogen, bis 45 Grad, für Abwasserleitung aus Gusseisen, innen mit Zweikomponenten-Epoxid-Beschichtung, außen mit Grundbeschichtung, Farbton rotbraun, DN 100.
Menge: 5,000 St; EP: 35,690
Zeitansatz: 0,14

**01.01.01.0003 Bogen 45-90Grad Guss 2K-Epoxid-Besch Grundbesch DN100**
STLB-Bau 2024-10 044
Bogen, über 45 bis 90 Grad, für Abwasserleitung aus Gusseisen, innen mit Zweikomponenten-Epoxid-Beschichtung, außen mit Grundbeschichtung, Farbton rotbraun, DN 100.
Menge: 13,000 St; EP: 38,350
Zeitansatz: 0,14

**01.01.01.0004 Abzweig bis 45Grad Guss 2K-Epoxid-Besch Grundbesch DN100**
STLB-Bau 2024-10 044
Abzweig, bis 45 Grad, für Abwasserleitung aus Gusseisen, innen mit Zweikomponenten-Epoxid-Beschichtung, außen mit Grundbeschichtung, Farbton rotbraun, DN 100.
Menge: 1,000 St; EP: 53,850
Zeitansatz: 0,21

**01.01.01.0005 Reinigungsrohr runde Öffnung Guss 2K-Epoxid-Besch Grundbesch DN100**
STLB-Bau 2024-10 044
Reinigungsrohr mit runder Öffnung, für Abwasserleitung aus Gusseisen, innen mit Zweikomponenten-Epoxid-Beschichtung, außen mit Grundbeschichtung, Farbton rotbraun, DN 100.
Menge: 1,000 St; EP: 57,830
Zeitansatz: 0,14

**01.01.01.0006 Enddeckel Klemmschelle Guss 2K-Epoxid-Besch Grundbesch DN100**
STLB-Bau 2024-10 044
Enddeckel mit Klemmschelle, für Abwasserleitung aus Gusseisen, innen mit Zweikomponenten-Epoxid-Beschichtung, außen mit Grundbeschichtung, Farbton rotbraun, DN 100.
Menge: 1,000 St; EP: 16,530
Zeitansatz: 0,07

**01.01.01.0007 Gummimanschette Profilschelle Guss 2K-Epoxid-Besch Grundbesch DN100**
STLB-Bau 2024-10 044
Gummimanschette und Profilschelle, aus nichtrostendem Stahl, mit Spannschraube aus beschichtetem Stahl, für Abwasserleitung aus Gusseisen, innen mit Zweikomponenten-Epoxid-Beschichtung, außen mit Grundbeschichtung, Farbton rotbraun, DN 100.
Menge: 4,000 St; EP: 12,720
Zeitansatz: 0,11

**01.01.01.0008 Sicherungsschelle zugfest Guss 2K-Epoxid-Besch Grundbesch DN100**
STLB-Bau 2024-10 044
Zugfeste Sicherungsschelle aus verzinktem Stahl, für Abwasserleitung aus Gusseisen, innen mit Zweikomponenten-Epoxid-Beschichtung, außen mit Grundbeschichtung, DN 100.
Menge: 19,000 St; EP: 14,130
Zeitansatz: 0,10

**01.01.01.0009 Anschlussmuffe Guss 2K-Epoxid-Besch Grundbesch DN100**
STLB-Bau 2024-10 044
Anschlussmuffe, für PP-Rohr, mit Dichtlippen und Spannschelle aus nichtrostendem Stahl, für Abwasserleitung aus Gusseisen, innen mit Zweikomponenten-Epoxid-Beschichtung, außen mit Grundbeschichtung, Farbton rotbraun, DN 100.
Menge: 1,000 St; EP: 10,730
Zeitansatz: 0,14

**01.01.01.0010 Kalkulation Kurzlängen Gussrohr**
Kalkulation Kurzlängen Gussrohr

Leitungen für Abwasserleitungen Gußrohr als Zulage für Kurzlängen von 0,1m - 0,49 m
Menge: 5,000 St; EP: 5,000

**Ausführungsbeschreibung 4 Abwasserleitungen Kunststoff für Objektanschlüsse**
*Abwasserleitungen Kunststoff für Objektanschlüsse*
Abwasserleitungen Kunststoff für Objektanschlüsse

Die Preise sind für Rohrleitungen ab eine Länge von
0,5 m zu kalkulieren.

**01.01.01.0011 Abwasserltg PE heißwasserbest. DN/OD50 Gebäude**
*** Bezugsbeschreibung
STLB-Bau 2024-10 044
Abwasserleitung aus PE-Rohr DIN EN 1519-1, heißwasserbeständig, für Schmutzwasser, DN/OD 50, Verlegung in Gebäuden, Form- und Verbindungsstücke werden gesondert vergütet, Rohrbefestigungen werden gesondert vergütet, Arbeitshöhe des Montageortes bis 3,5 m über der Standfläche des hierfür erforderlichen Gerüstes.
Menge: 17,000 m; EP: 21,540
Zeitansatz: 0,27

**01.01.01.0012 Wie vor, jedoch DN/OD 100;**
*** wie Position 01.01.01.0011
STLB-Bau 2024-10 044
DN/OD 100
Menge: 28,000 m; EP: 34,490
Zeitansatz: 0,32

**01.01.01.0013 Abzweig 45Grad Abwasserleitung PE heißwasserbest. DN/OD50**
*** Bezugsbeschreibung
STLB-Bau 2024-10 044
Abzweig, 45 Grad, für Abwasserleitung, aus PE-Rohr DIN EN 1519-1, heißwasserbeständig, DN/OD 50.
Menge: 6,000 St; EP: 21,300
Zeitansatz: 0,12

**01.01.01.0014 Wie vor, jedoch DN/OD 100;**
*** wie Position 01.01.01.0013
STLB-Bau 2024-10 044
DN/OD 100
Menge: 7,000 St; EP: 43,340
Zeitansatz: 0,20

**01.01.01.0015 Abzweig 45-90Grad Abwasserleitung PE heißwasserbest. DN/OD50**
*** Bezugsbeschreibung
STLB-Bau 2024-10 044
Abzweig, über 45 bis 90 Grad, für Abwasserleitung, aus PE-Rohr DIN EN 1519-1, heißwasserbeständig, DN/OD 50.
Menge: 11,000 St; EP: 21,300
Zeitansatz: 0,12

**01.01.01.0016 Wie vor, jedoch DN/OD 100;**
*** wie Position 01.01.01.0015
STLB-Bau 2024-10 044
DN/OD 100
Menge: 11,000 St; EP: 43,340
Zeitansatz: 0,20

**01.01.01.0017 Wand-Doppelanschlussbogen**
Wand-Doppelanschlussbogen

mit Anschlussmuffe
aus Kunststoff,
zum Anschluss zweier Rücken an Rücken stehenden
Abwasserverbraucher
für Abwasserleitung,
für waagerechte Montage,
DN 100./DN100/ DN100
Menge: 4,000 St; EP: 90,000

**01.01.01.0018 Schweißmuffe Abwasserleitung PE heißwasserbest. DN/OD50**
*** Bezugsbeschreibung
STLB-Bau 2024-10 044
Heizwendel-Schweißmuffe, für Abwasserleitung, aus PE-Rohr DIN EN 1519-1, heißwasserbeständig, DN/OD 50.
Menge: 28,000 St; EP: 17,840
Zeitansatz: 0,17

**01.01.01.0019 Wie vor, jedoch DN/OD 100;**
*** wie Position 01.01.01.0018
STLB-Bau 2024-10 044
DN/OD 100
Menge: 38,000 St; EP: 24,570
Zeitansatz: 0,24

**01.01.01.0020 Heizel.-Stumpfschweißung Abwasserleitung PE heißwasserbest. DN/OD80**
*** Bezugsbeschreibung
STLB-Bau 2024-10 044
Heizelement-Stumpfschweißung, für Abwasserleitung, aus PE-Rohr DIN EN 1519-1, heißwasserbeständig, DN/OD 80.
Menge: 2,000 St; EP: 12,920
Zeitansatz: 0,25

**01.01.01.0021 Wie vor, jedoch DN/OD 100;**
*** wie Position 01.01.01.0020
STLB-Bau 2024-10 044
DN/OD 100
Menge: 2,000 St; EP: 15,460
Zeitansatz: 0,29

**01.01.01.0022 Kalkulation Kurzlängen Abwasserleitungen Kunststoffrohr**
Kalkulation Kurzlängen Abwasserleitungen Kunststoffrohr

Leitungen für Abwasserleitungen Kunststoffrohr als Zulage für Kurzlängen von 0,1m - 0,49 m
Menge: 12,000 St; EP: 5,000

**Ausführungsbeschreibung 5 Anschluss an Bestand**
*Anschluss an Bestand*

**01.01.01.0023 Anschluss an Bestand DN100**
Anschluss an Bestand

Abwasserleitung aus Gusseisen, Anschluss herstellen im einzelnen
- Anschluss DN70 ( Abzweig ) aus Bestandsleitung
  herauslösen
- Neuen Anschluss DN100 ( Abzweig ) in Bestandsleitung
  einbauen,
Verlegung in Gebäuden, Incl. Abzweiganschluss wie in
 wie Pos.: 01.01.01.0004 beschrieben. , Rohrbefestigungen werden gesondert vergütet, Arbeitshöhe des Montageortes bis 3,5 m über der Standfläche des hierfür erforderlichen Gerüstes, die Vorhaltung des Gerüsts für Arbeiten anderer AN wird gesondert vergütet.
Menge: 5,000 St; EP: 135,000
Zeitansatz: 0,43

**01.01.01.0024 Rohraufhängung Stahl verz L bis 0,5m DN100**
*** Bezugsbeschreibung
STLB-Bau 2024-10 042
Rohraufhängung, aus verzinktem Stahl, mit schalldämmenden Einlagen, Anforderungen entsprechend DIN 4109-1, Länge Aufhängung bis 0,5 m, Befestigung gelenkig, mit Gewindestäben, mit bauaufsichtlich zugelassenen Dübeln, einschl. Bohrarbeiten, Rohr aus Gusseisen, DN 100, für Abwasser, Arbeitshöhe des Montageortes bis 3,5 m über der Standfläche des hierfür erforderlichen Gerüstes.
Menge: 6,000 St; EP: 75,350
Zeitansatz: 0,73

**01.01.01.0025 Wie vor, jedoch Länge Aufhängung über 0,5 bis 1 m;**
*** wie Position 01.01.01.0024
STLB-Bau 2024-10 042
Länge Aufhängung über 0,5 bis 1 m
Menge: 15,000 St; EP: 83,750
Zeitansatz: 0,76

Summe Abschnitt 01.01.01 Abwasseranlagen: 9642,12

##### Abschnitt 01.01.02 Geräteanschlüsse

**01.01.02.0001 Anschluss herstellen Abwasserltg DN100 Muffenverbindung Gussrohr DN100**
STLB-Bau 2024-10 044
Anschluss herstellen, an vorh. Abwasserleitung, aus Stahlrohr, DN 100, durch Muffenverbindung, mit Gusseisenrohr DIN EN 877 und DIN 19522, 2. DN 100, einschl. Dichtungsmittel.
Menge: 5,000 St; EP: 31,620
Zeitansatz: 0,63

**01.01.02.0002 Anschlussstutzen Schrumpfmuffe Abwasserleitung PE DN/OD50**
STLB-Bau 2024-10 044
Anschlussstutzen mit Schrumpfmuffe, für Abwasserleitung, aus PE-Rohr, DN/OD 50.
Menge: 5,000 St; EP: 79,250
Zeitansatz: 0,08

**01.01.02.0003 Anschlussstutzen Schrumpfmuffe Abwasserleitung PE DN/OD100**
STLB-Bau 2024-10 044
Anschlussstutzen mit Schrumpfmuffe, für Abwasserleitung, aus PE-Rohr, DN/OD 100.
Menge: 10,000 St; EP: 111,310
Zeitansatz: 0,13

Summe Abschnitt 01.01.02 Geräteanschlüsse: 1667,45

##### Abschnitt 01.01.03 Brandschutzdämmung Abwasser

**Ausführungsbeschreibung 6 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
2.OG:  3,24 m
1.OG:  3,36m
EG:  3,76m
UG Technikzentrale:  4,21m
UG:  3,34m

UG Flur Hauptgebäude:  2,94m

**Ausführungsbeschreibung 7 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

*Hinweis: Gültigkeit Prüfzeugnis oder Zulassung*
Gültigkeit Prüfzeugnis oder Zulassung

Die Gültigkeit des allgemeinen bauaufsichtlichen Prüfzeugnisses oder der allgemeinen bauaufsichtlichen Zulassung der angebotenen Rohrdurchführung muss mindestens 15 Monate betragen.
Die Prüfzeugnis - oder Zulassungsnummer der angebotenenen Rohrdurchführung ist zwingend anzugeben.

*Hinweis: Rohrschottung Typ 2a*
Rohrschottung Typ 2a

mit allgemeinen bauaufsichtlichen Prüfzeugnissen (ABP)
für Entwässerungsleitungen in Massivdecken, Massiv- und Leichtbauwände.

**Ausführungsbeschreibung 8 Rohrschottung aus Mineralfaser, alukaschiert**
*Rohrschottung aus Mineralfaser, alukaschiert*
Rohrschottung aus Mineralfaser, alukaschiert

Zur Sicherstellung des Brandabschnittes
sind Dämmungen an klassifizierten Bauteilen zu unterbrechen.
Stattdessen kommt nachfolgender
Baustoff, Klasse A, zur Ausführung,
Einpaß- und Andichtarbeiten an die
bauseitige Rohrdämmung ist zu
kalkulieren.

Rohrschott R 90 mit allgemein bauaufsichtlichem
Prüfzeugnis (ABP).
- ohne Aufnahme von Rohrbewegungen
- für nichtbrennbare Entsorgungsleitungen
- in Wand/Decke/leichter Trennwand

mit einer weiterführenden Dämmung aus nichtbrennbaren
Mineralwolle-Dämmstoffen, Schmelzpunkt > 1000 °C,
alukaschiert, Länge entsprechend ABP, beidseitig der Wand- bzw. Deckenkonstruktion anzubringen. Alle Dämmstoffe sind mit verzinktem Bindedraht, 8 Wicklungen pro lfd.M., auf dem Rohr zu befestigen. Fugen bis 2 mm sind mit Kleber abzudichten. Größere Fugen (bis ca. 30 mm) sind mit Mörtel (MG II, IIa,III) vollständig zu verschließen.
Bei leichten Trennwänden sind die verbleibenden
Öffnungen mit Spachtelmasse vollständig zu
verschließen.
Die Ausführung muß gemäß ABP erfolgen. Die
ordnungsgemäße Ausführung ist vom AN nach Abschluß der
Arbeiten durch eine Übereinstimmungserklärung zu
bescheinigen.

Die Abschottung ist abzustimmen auf das Leitungssystem:

- Muffenloses Gussrohr

Längs- und Rundstöße mit selbstklebender
Aluminiumfolie diffusionsdicht überkleben.

Brandschutzdurchführung
als Rohrschale zur Wärmedämmung
Rohdichte > 150 kg/m3,
Wärmeleitfähigkeit 0,04 W/mK
bei einer Mitteltemperatur von 40 °C,
mit Aluminiumfolie kaschiert,
verklebt,
Mindestdicke 0,05 mm,
Schmelzpunkt > 1000 °C

Weiterführende Dämmung
als Rohrschale oder Matte zur Wärmedämmung
Rohdichte > 90 kg/m3,
Wärmeleitfähigkeit 0,035 W/mK
bei einer Mitteltemperatur von 40 °C,
mit Aluminiumfolie kaschiert,
Mindestdicke 0,05 mm,
Schmelzpunkt > 1000 °C
Dämmlänge gemäß ABP

* Dämmschichtstärke

  - DN 50 bis DN  150 = 30 bis 40 mm
  - DN 200 bis DN 300= 40 mm

**01.01.03.0001 Rohrschott R 90 MF, alukaschiert DN 100**
*** gemäß Ausführungsbeschreibung 8
Menge: 7,000 St; EP: 54,000

*Hinweis: Rohrschottung Typ 11*

**Ausführungsbeschreibung 9 Brandschutzrohrmanschette**
*Brandschutzrohrmanschette*
Brandschutzrohrmanschette

Kombinierte Brandschutz- und Körperschalldämmung an PP- und PE- Abwasserleitungen im Bereich von Wand oder Deckendurchführungen in Bauteilen mit F 30 bis F 90 Anforderung.

Rohrschott R 90 mit allgemeiner bauaufsichtlicher
Zulassung (ABZ).
- ohne Aufnahme von Rohrbewegungen
- für brennbare Entsorgungsleitungen
  aus PP oder PE
- in Massivwand/Decke
- in leichter Trennwand
- geeignet für Nennweiten bis DN 150
- mit Körperschalldämmung im Durchführungsbereich
  entsprechend den Vorgaben der ABZ (z.B. PE- Schlauch
  4 mm oder Schlauch
  aus Synthese- Kautschuk 4 bis 9 mm )
- geeignet zum nachträglichen Einbau
- geeignet zum Einbau (teilweise oder ganz
  eingemörtelt)
- geeignet zum schrägen Einbau
- geeignet zum Einbau mit Nullabstand

Brandschutzrohrmanschette aus Edelstahl mit intumeszierender Masse und Körperschalldämmung im Durchführungsbereich. Die Ausführung muss gemäß ABZ erfolgen. Die ordnungsgemäße Ausführung ist vom AN nach Abschluß der Arbeiten durch ein dauerhaft angebrachtes Kennzeichnungsschild und eine Übereinstimmungserklärung zu bestätigen.

bestehend aus Brandschutz - Manschette, Körperschalldämmung, Kennzeichnungsschild und Befestigungsmaterial für Massiv- oder Trockenbauwand.

**01.01.03.0002 Brandschutzrohrmanschette DN 100**
*** gemäß Ausführungsbeschreibung 9
Brandschutzrohrmanschette DN 100.
Menge: 7,000 St; EP: 40,000

Summe Abschnitt 01.01.03 Brandschutzdämmung Abwasser: 658,00

Summe Titel 01.01 Abwasseranlagen: 11967,57

#### Titel 01.02 Trinkwasseranlagen

##### Abschnitt 01.02.01 Rohrleitungen Edelstahl

**Ausführungsbeschreibung 10 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
Ebene 10 3,90 m

**Ausführungsbeschreibung 11 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

**Ausführungsbeschreibung 12 Trinkwasserleitungen Edelstahlrohr**
*Trinkwasserleitungen Edelstahlrohr*
Trinkwasserleitungen Edelstahlrohr, gepreßt
für Trinkwasser kalt, warm und Zirkulation

Das nachfolgend beschriebene nichtrostende Stahlrohr
nach DVGW GW 541 sowie die zugehörigen Form und
Verbindungsstücke sind aus Gründen der Gewährleistung
von einem gemeinsamen Hersteller anzubieten.
Die Preise sind für Rohrleitungen ab eine Länge von
0,5 m zu kalkulieren.

**01.02.01.0001 Rohr Stahl niro geschweißt TW AD 15mm WD 1mm Pressen**
*** Bezugsbeschreibung
STLB-Bau 2024-10 042
Rohrleitung aus nichtrostenden Stahlrohren DVGW GW 541, geschweißt, Werkstoff-Nr 1.4401, Legierungszuschlag mind. 2,2 Gewichts-% Molybdän, für Trinkwasser DIN 1988-200, Außendurchmesser 15 mm, Wanddicke 1 mm, Verbindung durch Pressen, mit Verpresstkennzeichnung und Prüfsicherheit, einschl. Dichtungsmittel und Herstellen der Verbindungen, Form- und Verbindungsstücke werden gesondert vergütet, Rohrbefestigungen werden gesondert vergütet, Verlegung in Gebäuden, Arbeitshöhe des Montageortes bis 3,5 m über der Standfläche des hierfür erforderlichen Gerüstes.
Menge: 78,000 m; EP: 26,710
Zeitansatz: 0,13

**01.02.01.0002 Wie vor, jedoch Außendurchmesser 18 mm;**
*** wie Position 01.02.01.0001
STLB-Bau 2024-10 042
Außendurchmesser 18 mm
Menge: 114,000 m; EP: 31,280
Zeitansatz: 0,13

**01.02.01.0003 Wie vor, jedoch Außendurchmesser 22 mm; Wanddicke 1,2 mm;**
*** wie Position 01.02.01.0001
STLB-Bau 2024-10 042
Außendurchmesser 22 mm
Wanddicke 1,2 mm
Menge: 49,000 m; EP: 39,420
Zeitansatz: 0,14

**01.02.01.0004 Bogen Einsteckende Stahl niro bis 45Grad TW Pressverbindung AD 15mm**
*** Bezugsbeschreibung
STLB-Bau 2024-10 042
Bogen, mit Einsteckende, aus nichtrostendem Stahl, bis 45 Grad, für Rohrleitung aus nichtrostendem Stahl, Werkstoff-Nr 1.4401, Legierungszuschlag mind. 2,2 Gewichts-% Molybdän, für Trinkwasser DIN 1988-200, als Pressverbindung mit DVGW-Zertifizierung, mit Verpresstkennzeichnung und Prüfsicherheit, Außendurchmesser 15 mm.
Menge: 5,000 St; EP: 16,040
Zeitansatz: 0,09

**01.02.01.0005 Wie vor, jedoch Außendurchmesser 18 mm;**
*** wie Position 01.02.01.0004
STLB-Bau 2024-10 042
Außendurchmesser 18 mm
Menge: 5,000 St; EP: 20,040
Zeitansatz: 0,10

**01.02.01.0006 Wie vor, jedoch Außendurchmesser 22 mm;**
*** wie Position 01.02.01.0004
STLB-Bau 2024-10 042
Außendurchmesser 22 mm
Menge: 5,000 St; EP: 26,090
Zeitansatz: 0,11

**01.02.01.0007 Bogen Einsteckende Stahl niro 45-90Grad TW Pressverbindung AD 15mm**
*** Bezugsbeschreibung
STLB-Bau 2024-10 042
Bogen, mit Einsteckende, aus nichtrostendem Stahl, über 45 bis 90 Grad, für Rohrleitung aus nichtrostendem Stahl, Werkstoff-Nr 1.4401, Legierungszuschlag mind. 2,2 Gewichts-% Molybdän, für Trinkwasser DIN 1988-200, als Pressverbindung mit DVGW-Zertifizierung, mit Verpresstkennzeichnung und Prüfsicherheit, Außendurchmesser 15 mm.
Menge: 65,000 St; EP: 16,040
Zeitansatz: 0,09

**01.02.01.0008 Wie vor, jedoch Außendurchmesser 18 mm;**
*** wie Position 01.02.01.0007
STLB-Bau 2024-10 042
Außendurchmesser 18 mm
Menge: 63,000 St; EP: 20,040
Zeitansatz: 0,10

**01.02.01.0009 Wie vor, jedoch Außendurchmesser 22 mm;**
*** wie Position 01.02.01.0007
STLB-Bau 2024-10 042
Außendurchmesser 22 mm
Menge: 36,000 St; EP: 26,090
Zeitansatz: 0,11

**01.02.01.0010 T-Stück Einsteckende Stahl niro TW Pressverbindung AD 15mm**
*** Bezugsbeschreibung
STLB-Bau 2024-10 042
T-Stück, mit Einsteckende, aus nichtrostendem Stahl, für Rohrleitung aus nichtrostendem Stahl, Werkstoff-Nr 1.4401, Legierungszuschlag mind. 2,2 Gewichts-% Molybdän, für Trinkwasser DIN 1988-200, als Pressverbindung mit DVGW-Zertifizierung, mit Verpresstkennzeichnung und Prüfsicherheit, Außendurchmesser 15 mm.
Menge: 5,000 St; EP: 20,810
Zeitansatz: 0,14

**01.02.01.0011 Wie vor, jedoch Außendurchmesser 18 mm;**
*** wie Position 01.02.01.0010
STLB-Bau 2024-10 042
Außendurchmesser 18 mm
Menge: 28,000 St; EP: 24,740
Zeitansatz: 0,15

**01.02.01.0012 Wie vor, jedoch Außendurchmesser 22 mm;**
*** wie Position 01.02.01.0010
STLB-Bau 2024-10 042
Außendurchmesser 22 mm
Menge: 5,000 St; EP: 31,170
Zeitansatz: 0,17

**01.02.01.0013 Wie vor, jedoch Außendurchmesser 22 mm;**
Wie Position [03.01.0380] , jedoch:
Außendurchmesser 22 mm.
Menge: 2,000 St; EP: 8,000

**01.02.01.0014 Muffe Stahl niro TW Pressverbindung AD 15mm**
*** Bezugsbeschreibung
STLB-Bau 2024-10 042
Muffe, aus nichtrostendem Stahl, für Rohrleitung aus nichtrostendem Stahl, Werkstoff-Nr 1.4401, Legierungszuschlag mind. 2,2 Gewichts-% Molybdän, für Trinkwasser DIN 1988-200, als Pressverbindung mit DVGW-Zertifizierung, mit Verpresstkennzeichnung und Prüfsicherheit, Außendurchmesser 15 mm.
Menge: 2,000 St; EP: 11,720
Zeitansatz: 0,09

**01.02.01.0015 Wie vor, jedoch Außendurchmesser 18 mm;**
*** wie Position 01.02.01.0014
STLB-Bau 2024-10 042
Außendurchmesser 18 mm
Menge: 2,000 St; EP: 13,150
Zeitansatz: 0,10

**01.02.01.0016 Wie vor, jedoch Außendurchmesser 22 mm;**
*** wie Position 01.02.01.0014
STLB-Bau 2024-10 042
Außendurchmesser 22 mm
Menge: 2,000 St; EP: 15,590
Zeitansatz: 0,11

**01.02.01.0017 Kalkulation Kurzlängen Trinkwasserleitungen Edelstahlrohr**
Kalkulation Kurzlängen Trinkwasserleitungen Edelstahlrohr

Leitungen für Trinkwasser als Zulage für Kurzlängen von 0,1m - 0,49 m
Menge: 25,000 St; EP: 5,000

**01.02.01.0018 Rohraufhängung Stahl verz L bis 0,5m DN15**
*** Bezugsbeschreibung
STLB-Bau 2024-10 042
Rohraufhängung, aus verzinktem Stahl, mit schalldämmenden Einlagen, Anforderungen entsprechend DIN 4109-1, Länge Aufhängung bis 0,5 m, Befestigung gelenkig, mit Gewindestäben, mit bauaufsichtlich zugelassenen Dübeln, einschl. Bohrarbeiten, Rohr aus nichtrostendem Stahl, DN 15, für Trinkwasser DIN 1988-200, Arbeitshöhe des Montageortes bis 3,5 m über der Standfläche des hierfür erforderlichen Gerüstes.
Menge: 44,000 St; EP: 40,450
Zeitansatz: 0,57

**01.02.01.0019 Wie vor, jedoch DN 20;**
*** wie Position 01.02.01.0018
STLB-Bau 2024-10 042
DN 20
Menge: 64,000 St; EP: 42,510
Zeitansatz: 0,58

**01.02.01.0020 Wie vor, jedoch DN 25;**
*** wie Position 01.02.01.0018
STLB-Bau 2024-10 042
DN 25
Menge: 32,000 St; EP: 44,560
Zeitansatz: 0,59

**01.02.01.0021 Rohraufhängung Stahl verz L 0,5-1m DN15**
*** Bezugsbeschreibung
STLB-Bau 2024-10 042
Rohraufhängung, aus verzinktem Stahl, mit schalldämmenden Einlagen, Anforderungen entsprechend DIN 4109-1, Länge Aufhängung über 0,5 bis 1 m, Befestigung gelenkig, mit Gewindestäben, mit bauaufsichtlich zugelassenen Dübeln, einschl. Bohrarbeiten, Rohr aus nichtrostendem Stahl, DN 15, für Trinkwasser DIN 1988-200, Arbeitshöhe des Montageortes bis 3,5 m über der Standfläche des hierfür erforderlichen Gerüstes.
Menge: 28,000 St; EP: 43,750
Zeitansatz: 0,59

**01.02.01.0022 Wie vor, jedoch DN 20;**
*** wie Position 01.02.01.0021
STLB-Bau 2024-10 042
DN 20
Menge: 38,000 St; EP: 46,090
Zeitansatz: 0,60

**01.02.01.0023 Wie vor, jedoch DN 25;**
*** wie Position 01.02.01.0021
STLB-Bau 2024-10 042
DN 25
Menge: 24,000 St; EP: 48,460
Zeitansatz: 0,61

Summe Abschnitt 01.02.01 Rohrleitungen Edelstahl: 22376,45

##### Abschnitt 01.02.02 Armaturen

**01.02.02.0001 Absperrventil Rotguss Schrägsitz Entleerungsanschluss Handrad PN16 DN15 Dämmschalen**
*** Bezugsbeschreibung
STLB-Bau 2024-10 042
Absperrventil mit Schallschutzprüfzeichen DIN EN ISO 3822-1 Klasse I, für Trinkwasserleitung DIN 1988-200, Gehäuse, Oberteil und wasserberührende Teile der Innengarnitur aus Rotguss DIN EN 1982, Schrägsitzform, mit Entleerungsanschluss und -ventil, mit EPDM-Lippendichtung und EPDM-Sitzdichtung, mit Sitzring aus nichtrostendem Stahl, mit Handrad, mit angeformtem Pressanschluss, Nenndruck 1,6 MPa (16 bar), DN 15, mit Dämmschalen,
Hersteller und Typ 'Fa. Viega'
oder gleichwertig,
Hersteller und Typ '....................................................'
vom Bieter einzutragen.
Menge: 8,000 St; EP: 124,350
Zeitansatz: 0,17

**01.02.02.0002 Wie vor, jedoch DN 20;**
*** wie Position 01.02.02.0001
STLB-Bau 2024-10 042
DN 20
Menge: 11,000 St; EP: 135,900
Zeitansatz: 0,19

**01.02.02.0003 Wie vor, jedoch DN 25;**
*** wie Position 01.02.02.0001
STLB-Bau 2024-10 042
DN 25
Menge: 9,000 St; EP: 166,670
Zeitansatz: 0,22

**01.02.02.0004 Zirkulations-Regulierventil Rotguss Schrägsitz Entleerungsanschluss PN16 DN15 Dämmschalen**
*** Bezugsbeschreibung
STLB-Bau 2024-10 042
Zirkulations-Regulierventil statisch regelbar, absperrbar ohne Veränderung Voreinstellung, für Trinkwasserleitung warm DIN 1988-200, zum hydraulischen, fixen Strangabgleich, Gehäuse, Oberteil und wasserberührende Teile der Innengarnitur aus Rotguss DIN EN 1982, Schrägsitzform, mit Entleerungsanschluss und -stopfen, mit digitaler Voreinstellungsanzeige und Zeigerthermometer, mit wartungsfreier Spindelabdichtung aus EPDM, selbstfettend, und PTFE-Sitzdichtung im Bereich der Absperreinheit, mit Außengewindeanschluss, Nenndruck 1,6 MPa (16 bar), DN 15, mit Dämmschalen,
Hersteller und Typ 'Fa. Viega'
oder gleichwertig,
Hersteller und Typ '....................................................'
vom Bieter einzutragen.
Menge: 5,000 St; EP: 162,740
Zeitansatz: 0,24

**01.02.02.0005 Wie vor, jedoch DN 20;**
*** wie Position 01.02.02.0004
STLB-Bau 2024-10 042
DN 20
Menge: 5,000 St; EP: 177,100
Zeitansatz: 0,28

**01.02.02.0006 Wie vor, jedoch DN 25;**
*** wie Position 01.02.02.0004
STLB-Bau 2024-10 042
DN 25
Menge: 5,000 St; EP: 205,630
Zeitansatz: 0,31

**01.02.02.0007 Wandeinbauarmatur Rotguss DN15 Dämmschalen**
*** Bezugsbeschreibung
STLB-Bau 2024-10 045
Wandeinbauarmatur, als Absperrventil, Gehäuse, Oberteil und Innengarnitur aus Rotguss, DN 15, Geräuschverhalten DIN 4109-1 Gruppe I, mit Prüfbericht, mit Pressanschluss, Einbautiefe über 80 bis 180 mm, mit Dämmschalen,
Hersteller und Typ 'Fa. Viega'
oder gleichwertig,
Hersteller und Typ '....................................................'
vom Bieter einzutragen.
Menge: 10,000 St; EP: 65,150
Zeitansatz: 0,25

**01.02.02.0008 Wie vor, jedoch DN 20;**
*** wie Position 01.02.02.0007
STLB-Bau 2024-10 045
DN 20
Menge: 2,000 St; EP: 66,550
Zeitansatz: 0,25

**Ausführungsbeschreibung 13 Hygienespüleinrichtung für Trinkwasser kalt**
*Hygienespüleinrichtung für Trinkwasser kalt*
Hygienespüleinrichtung für Trinkwasser kalt

Das nachfolgend beschriebene Spüleinrichtung
für einen Trinkwasser kalt-Anschluss
ist mit einer Steuerung auszustatten,
die am Gerät selbst einstellbar ist.
Die Spülauslösung ist als intervall- , zeit-, temperatur- und nutzerorientiert zu ermöglichen.
Weiterhin ist eine Anschlussmöglichkeit zur Aufschaltung auf die Gebäudeleittechnik vorzusehen.

Die vor beschriebenen Leistungen sind in die nachfolgenden Positionen einzukalkulieren.

**01.02.02.0009 Spüleinr. elektron. Feuchtraum DN15 Rotguss Magnetselbstschlussventil Vorabsperr. programmierbar**
STLB-Bau 2024-10 045
Elektronische Spüleinrichtung zur Verhinderung von Trinkwasserstagnation in Rohrleitungen, für Einbau in Feuchtraum, DN 15, mit Gewindeanschluss, aus Rotguss, medienberührende Teile nickelfrei, mit Magnet-Selbstschlussventil und Vorabsperrung als Durchgangsventil, Ventil in Ruhestellung geschlossen, Auslösung programmierbar, für Wandeinbau, mit Wandeinbaukasten aus Kunststoff, mit Geruchverschluss mit Rückstausensor, DN 50, mit Wandabdeckplatte aus nichtrostendem Stahl, Werkstoff-Nr 1.4301, gebürstet, Bemessungsbetriebsspannung 230 V AC,
Hersteller und Typ 'Fa. Viega'
oder gleichwertig,
Hersteller und Typ '....................................................'
vom Bieter einzutragen.
Menge: 3,000 St; EP: 780,000

**01.02.02.0010 Anschluss an Gerät TW Einbau T-Stück Stahl niro DN15**
STLB-Bau 2024-10 042
Anschluss herstellen, Form- und Verbindungsstücke werden gesondert vergütet, an Gerät, Medium Trinkwasser DIN 1988-200, einschl. Einbau eines T-Stückes, mit Rohr aus nichtrostendem Stahl, DN 15.
Menge: 16,000 St; EP: 25,000

**Ausführungsbeschreibung 14 Anschluss an Bestandsleitung**
*Anschluss an Bestandsleitung*
Anschluss an Bestandsleitung

für Trinkwasser-Kalt, Trinkwasser-Warm,Zirkulation
mit dazu notwendigen Verschraubungen

**01.02.02.0011 Anschluss an Bestandsleitung TWK DN 25**
Anschluss an Bestandsleitung TWK

für Trinkwasser-Kalt DN 25
Menge: 5,000 St; EP: 370,000

**01.02.02.0012 Anschluss an Bestandsleitung TWW DN 20**
Anschluss an Bestandsleitung TWW

für Trinkwasser-Warm DN 20
Menge: 5,000 St; EP: 370,000

**01.02.02.0013 Anschluss an Bestandsleitung Zirk DN 15**
Anschluss an Bestandsleitung TWK

für Trinkwasser-Zirkulation DN 15
Menge: 5,000 St; EP: 370,000

Summe Abschnitt 01.02.02 Armaturen: 15791,68

Summe Titel 01.02 Trinkwasseranlagen: 38168,13

#### Titel 01.03 Sanitäre Objekte

##### Abschnitt 01.03.01 Sanitäre Objekte

*Hinweis: Waschtische Labor*
WT Labor

**01.03.01.0001 Waschbecken wandhängend Sanitärporzellan B 500-550mm Ausladung 400-450mm**
STLB-Bau 2024-10 045
Waschbecken DIN EN 31 (wandhängend), aus Sanitärporzellan, Farbton weiß, glasiert, ohne Hahnloch, ohne Überlauf, für Ablaufventil, Breite über 500 bis 550 mm, Ausladung über 400 bis 450 mm, Befestigung an Installationselement, mit Schallschutz DIN 4109-1.
Menge: 1,000 St; EP: 212,690
Zeitansatz: 0,98

**01.03.01.0002 Einhandmischer Wandmontage DN15 Messing Armhebel Waschbeckenbatterie Strahlregler**
Einhandmischer für Wandmontage,

eigensicher gegen Rückfließen, DN 15,
aus Messing, verchromt,
Oberteil mit Keramikscheiben,
mit Warmwasserzuflussbegrenzer,
mit Durchflussmengeneinstellung,
Betätigungselement aus Metall, verchromt, als Armhebel
mit einstellbarem Temperaturanschlag, Geräuschverhalten DIN 4109 Gruppe I, mit Prüfbericht, Waschbeckenbatterie, mit schwenkbarem und feststellbaren gegossenen Auslauf,
mit Clinic Strahlregler Neoperl,
mit S-Anschluss, absperrbar, Ausladung über 210 mm.
Hersteller und Typ
Hansa / HANSA CLINICA
oder gleichwertig,
Hersteller und Typ '....................................................'
vom Bieter einzutragen.
Menge: 1,000 St; EP: 200,000

**01.03.01.0003 Ablaufventil Waschbecken DN32 Stahl niro Messing Stopfenventil**
STLB-Bau 2024-10 045
Ablaufventil DIN EN 274-1, für Waschbecken DN 32, Oberteil aus nichtrostendem Stahl, Unterteil aus Messing, verchromt, als Stopfenventil, höhenverstellbar, Steckanschluss, aus Messing.
Menge: 1,000 St; EP: 13,060
Zeitansatz: 0,10

**01.03.01.0004 Geruchverschluss Waschbecken 1 1/4xDN32 Messing Röhrengeruchverschluss**
STLB-Bau 2024-10 045
Geruchverschluss DIN 19541 für Waschbecken, 1 1/4 x DN 32, aus Messing, verchromt, als Röhrengeruchverschluss, mit Rosette.
Menge: 1,000 St; EP: 34,000
Zeitansatz: 0,15

*Hinweis: Armaturen für bauseitigen Steckbeckenspüler mit Hospitalausguss*

**01.03.01.0005 Elektronik-Wandarmatur für Wandmontage**
*** Grundposition ZZ 1.0
Elektronik-Wandarmatur für Wandmontage,

 mit Infrarot-Sensor für bidirektionale Kommunikation
· für kaltes oder vorgemischtes Wasser
· mit Trafo 100-230 V AC, 50-60 Hz, 6 V DC
· Maximaler Durchfluss (bei 3 bar): 8 l/min
· Edelstahl-Rosette
· Edelstahl-Auslauf
· Ausladung min 230 mm
· 7 voreingestellte Programme
· automatische Spülung
· thermische Desinfektion
· Reinigungsmodus
· zusätzliche Funktionen und Einstellungen mit
  Fernbedienung
· Fertigmontageset für UP-Einbaukasten
· CE-Zeichen
· Armaturengruppe I nach DIN 4109
incl. UP-Einbaukasten
· mit verdeckter, voreinstellbarer thermostatischer
  Mischeinrichtung
· Wandeinbau
· passend zu IR-Fertigmontagesets
· 2 Vorabsperrungen
· Rückflussverhinderer
· Anschlussgehäuse für Netzspannung
· für normgerechte Abdichtung zur Wandkonstruktion
· mit Dichtmanschette
Hersteller und Typ
Hansa / HANSA CLINICA
oder gleichwertig,
Hersteller und Typ '....................................................'
vom Bieter einzutragen.
Menge: 8,000 St; EP: 750,000

**01.03.01.0006 Einhandmischer Wandmontage DN15 Messing Waschbeckenbatterie Strahlregler**
*** Wahlposition ZZ 1.1
Einhandmischer für Wandmontage,

eigensicher gegen Rückfließen, DN 15,
aus Messing, verchromt,
Oberteil mit Keramikscheiben,
mit Warmwasserzuflussbegrenzer,
mit Durchflussmengeneinstellung,
Betätigungselement aus Metall, verchromt,
als Armhebel
mit einstellbarem Temperaturanschlag, Geräuschverhalten DIN 4109 Gruppe I, mit Prüfbericht, Waschbeckenbatterie, mit schwenkbarem und feststellbaren gegossenen Auslauf,
mit Clinic Strahlregler Neoperl mit S-Anschluss, absperrbar, Ausladung über 270 mm.
Menge: 8,000 St; EP: 315,000

**01.03.01.0007 Geruchverschluss Ausgussbecken 1 1/2xDN50 Kunststoff Röhrengeruchverschluss**
STLB-Bau 2024-10 045
Geruchverschluss für Ausgussbecken, 1 1/2 x DN 50, aus Kunststoff, als Röhrengeruchverschluss.
Menge: 4,000 St; EP: 33,160
Zeitansatz: 0,15

**01.03.01.0008 Ablaufventil Waschbecken DN32 Messing Schaftventil**
STLB-Bau 2024-10 045
Ablaufventil DIN EN 274-1, für Waschbecken DN 32, aus Messing, verchromt, als Schaftventil, mit Überlauf, Gewindeanschluss aus Messing.
Menge: 2,000 St; EP: 43,980
Zeitansatz: 0,10

*Hinweis: Armaturen für Arbeitspflegekombination*

**01.03.01.0009 Einhandmischer Wandmontage DN15 Messing Waschbeckenbatterie Strahlregler**
Einhandmischer für Wandmontage,
eigensicher gegen Rückfließen, DN 15,
aus Messing, verchromt,
Oberteil mit Keramikscheiben,
mit Warmwasserzuflussbegrenzer,
mit Durchflussmengeneinstellung,
Betätigungselement aus Metall, verchromt,
als Armhebel
mit einstellbarem Temperaturanschlag, Geräuschverhalten DIN 4109 Gruppe I, mit Prüfbericht, Waschbeckenbatterie, mit schwenkbarem und feststellbaren gegossenen Auslauf,
mit Clinic Strahlregler Neoperl,
mit S-Anschluss, absperrbar, Ausladung über 270 mm.
Hersteller und Typ
Hansa / HANSA CLINICA
oder gleichwertig,
Hersteller und Typ '....................................................'
vom Bieter einzutragen.
Menge: 2,000 St; EP: 210,000

**01.03.01.0010 Ablaufventil Waschbecken DN40 Messing Schaftventil**
STLB-Bau 2024-10 045
Ablaufventil DIN EN 274-1, für Waschbecken DN 40, aus Messing, verchromt, als Schaftventil, mit Überlauf, Gewindeanschluss aus Messing.
Menge: 2,000 St; EP: 47,100
Zeitansatz: 0,10

**01.03.01.0011 Geruchverschluss Spültisch 1 1/2xDN50 Kunststoff Röhrengeruchverschluss**
STLB-Bau 2024-10 045
Geruchverschluss DIN 19541 für Spültisch, mit Geräteanschluss, 1 1/2 x DN 50, aus Kunststoff, Farbton weiß, mit Gummilippendichtung, als Röhrengeruchverschluss, für Wandanschluss, verstellbar, mit Rosette.
Menge: 2,000 St; EP: 28,360
Zeitansatz: 0,15

*Hinweis: Armaturen für Bestands-Teeküche*

**01.03.01.0012 Einhandmischer Wandmontage DN15 Messing Waschbeckenbatterie Strahlregler für Teeküche**
*** Bedarfsposition ohne GB
Einhandmischer für Wandmontage,
eigensicher gegen Rückfließen, DN 15,
aus Messing, verchromt,
Oberteil mit Keramikscheiben,
mit Warmwasserzuflussbegrenzer,
mit Durchflussmengeneinstellung,
Betätigungselement aus Metall, verchromt,
mit einstellbarem Temperaturanschlag, Geräuschverhalten DIN 4109 Gruppe I, mit Prüfbericht, Waschbeckenbatterie, mit schwenkbarem und feststellbaren gegossenen Auslauf,
mit Clinic Strahlregler Neoperl,
mit S-Anschluss, absperrbar, Ausladung über 270 mm
und integrierter Spülfunktion
.
Hersteller und Typ
Hansa / ................
oder gleichwertig,
Hersteller und Typ '....................................................'
vom Bieter einzutragen.
Menge: 1,000 St; EP: 625,000

*Hinweis: Allgemein*

**01.03.01.0013 Eckventil DIN 3227 Absperr- Anschlussventil DN15 Betätigungsgriff Messing Spindelabdichtung Sitzdichtung Schubrosette**
STLB-Bau 2024-10 045
Eckventil DIN 3227, als Absperr- und Anschlussventil, DN 15, Geräuschverhalten DIN 4109-1 Gruppe I, mit Prüfbericht, mit Betätigungsgriff, verchromt, aus Messing, verchromt, medienberührende Teile nickelfrei, mit wartungsfreier Spindelabdichtung, Edelstahlkegel und EPDM-Sitzdichtung, mit Schubrosette.
Menge: 20,000 St; EP: 17,000
Zeitansatz: 0,10

**01.03.01.0014 Verlängerung Rotguss G1/2 L 25mm**
STLB-Bau 2024-10 045
Verlängerung DIN 3523, aus Rotguss, mit Gewinde G 1/2, Länge 25 mm.
Menge: 10,000 St; EP: 17,100
Zeitansatz: 0,14

**01.03.01.0015 Verlängerung Rotguss G1/2 L 50mm**
STLB-Bau 2024-10 045
Verlängerung DIN 3523, aus Rotguss, mit Gewinde G 1/2, Länge 50 mm.
Menge: 10,000 St; EP: 17,100
Zeitansatz: 0,14

Summe Abschnitt 01.03.01 Sanitäre Objekte: 7933,27

##### Abschnitt 01.03.02 Hygienegerät

*Hinweis: Zubehör Waschtischanlage*
Zubehör Waschtischanlage

für Untersuchungs- und Behandlungsräume

**01.03.02.0001 Abfallbehälter Drahtkorb Wandaufbau rechteckig 40-60l**
STLB-Bau 2024-10 045
Abfallbehälter, als Drahtkorb, für Wandaufbau, rechteckig, Fassungsvermögen über 40 bis 60 l, offen, Behälter für Einwegbeutel.
Menge: 1,000 St; EP: 63,780
Zeitansatz: 0,29

**01.03.02.0002 Spiegel Kristallspiegel rechteckig H 60 cm B 60 cm C-Kante**
STLB-Bau 2024-10 045
Spiegel, als Kristallspiegel DIN EN 1036-1, rechteckig,
Höhe '60' cm,
Breite '60' cm, mit abgeschrägten Ecken, mit C-Kante, Spiegel ohne Rahmen, Befestigung durch verdeckte Aufhängung.
Menge: 1,000 St; EP: 272,210
Zeitansatz: 0,44

Summe Abschnitt 01.03.02 Hygienegerät: 335,99

##### Abschnitt 01.03.03 Installationsgerüste

**01.03.03.0001 Installationselement Einzelelement Waschbecken höhen- tiefenverstellbar f.Wandbatterie B 550 mm**
Installationselement,

für WT Labor
für Metallständerwände und Vorwandmontage, als Einzelelement, für Wand- und Fußbodenbefestigung, statisch selbsttragend, mit Füßen, statisch selbsttragend,
Anzahl 2
und Wandwinkel,
Anzahl 2 Stück
für Aufbau auf Rohfußboden,
mit Befestigung und Anschlüssen für Zu- und Abläufe
Anzahl Zuläufe 2,
als Doppelwandscheibe für Trinkwasser kalt,
Anschluss von unten.
als Wandwinkel für Trinkwasser warm,
Anschluss von oben,
statisch belastbar durch Sanitärobjekte, für Waschbecken,
Waschbecken, Hersteller/Typ
Sandard WT
höhen- und tiefenverstellbar,
Verstellbereich in mm: 0-250
tiefenverstellbar, Verstellbereich in mm :0-250
für Wandbatterie, DN 15, mit Abflussverrohrung und Ablaufbogen aus Guss-Rohr,
DN 50, Ablaufbogen aus Gussrohr,
Einbauhöhe über 1000 bis 1200 mm,
Breite Installationselement '550' mm,
mit Schallschutz DIN 4109.
Menge: 1,000 St; EP: 648,000

Summe Abschnitt 01.03.03 Installationsgerüste: 648,00

Summe Titel 01.03 Sanitäre Objekte: 8917,26

Summe Bereich 01 1. Bauabschnitt: 59052,96; Summe brutto: 70273,02

### Bereich 02 2. Bauabschnitt

#### Titel 02.01 Abwasseranlagen

##### Abschnitt 02.01.01 Abwasseranlagen

**Ausführungsbeschreibung 15 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
Ebene 00 3,90 m
Ebene 10 3,90 m

**Ausführungsbeschreibung 16 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

**Ausführungsbeschreibung 17 Abwasserleitungen Gussrohr**
*Abwasserleitungen Gussrohr*
Abwasserleitungen Gussrohr
für Schmutz- und Regenwasser

Das nachfolgend beschriebene muffenlose, gusseiserne Abflussrohr sowie die zugehörigen Form und Verbindungsstücke nach DIN EN 877 sind aus Gründen der Gewährleistung von einem gemeinsamen Hersteller anzubieten.
Bei der Installation des Abflusssystemes ist darauf zu achten, das alle Schnittkanten mit einem Schnittkantenschutz in Form einer Lackierung zu versehen sind. Zu beschichten sind die Schnittkannten und je nach Nennweite eine Einschublänge der Rohrenden von 40 mm.
Die Preise sind für Rohrleitungen ab eine Länge von
0,5 m zu kalkulieren.
Die vor beschriebenen Leistungen sind in die nachfolgenden Positionen einzukalkulieren.

**02.01.01.0001 Abwasserltg Guss 2K-Epoxid-Besch Grundbesch DN100 Gebäude**
STLB-Bau 2024-10 044
Abwasserleitung aus Gusseisen, DIN EN 877 und DIN 19522, für Schmutzwasser, mit Auszugsicherung, innen mit Zweikomponenten-Epoxid-Beschichtung, außen mit Grundbeschichtung, DN 100, Verlegung in Gebäuden, Form- und Verbindungsstücke werden gesondert vergütet, Rohrbefestigungen werden gesondert vergütet, Arbeitshöhe des Montageortes bis 3,5 m über der Standfläche des hierfür erforderlichen Gerüstes, Vorhaltung des Gerüsts für Arbeiten anderer AN wird gesondert vergütet.
Menge: 9,000 m; EP: 67,520
Zeitansatz: 0,43

**02.01.01.0002 Bogen bis 45Grad Guss 2K-Epoxid-Besch Grundbesch DN100**
STLB-Bau 2024-10 044
Bogen, bis 45 Grad, für Abwasserleitung aus Gusseisen, mit Auszugsicherung, innen mit Zweikomponenten-Epoxid-Beschichtung, außen mit Grundbeschichtung, Farbton rotbraun, DN 100.
Menge: 2,000 St; EP: 32,500
Zeitansatz: 0,14

**02.01.01.0003 Bogen 45-90Grad Guss 2K-Epoxid-Besch Grundbesch DN100**
STLB-Bau 2024-10 044
Bogen, über 45 bis 90 Grad, für Abwasserleitung aus Gusseisen, mit Auszugsicherung, innen mit Zweikomponenten-Epoxid-Beschichtung, außen mit Grundbeschichtung, Farbton rotbraun, DN 100.
Menge: 11,000 St; EP: 38,350
Zeitansatz: 0,14

**02.01.01.0004 Reinigungsrohr runde Öffnung Guss 2K-Epoxid-Besch Grundbesch DN100**
STLB-Bau 2024-10 044
Reinigungsrohr mit runder Öffnung, für Abwasserleitung aus Gusseisen, innen mit Zweikomponenten-Epoxid-Beschichtung, außen mit Grundbeschichtung, Farbton rotbraun, DN 100.
Menge: 1,000 St; EP: 57,830
Zeitansatz: 0,14

**02.01.01.0005 Abzweig Guss 2K-Epoxid-Besch Grundbesch DN100**
STLB-Bau 2024-10 044
Abzweig, für Abwasserleitung aus Gusseisen, innen mit Zweikomponenten-Epoxid-Beschichtung, außen mit Grundbeschichtung, Farbton rotbraun, DN 100.
Menge: 1,000 St; EP: 53,850
Zeitansatz: 0,21

**02.01.01.0006 Enddeckel Klemmschelle Guss 2K-Epoxid-Besch Grundbesch DN100**
STLB-Bau 2024-10 044
Enddeckel mit Klemmschelle, für Abwasserleitung aus Gusseisen, innen mit Zweikomponenten-Epoxid-Beschichtung, außen mit Grundbeschichtung, Farbton rotbraun, DN 100.
Menge: 1,000 St; EP: 16,530
Zeitansatz: 0,07

**02.01.01.0007 Gummimanschette Profilschelle Guss 2K-Epoxid-Besch Grundbesch DN100**
STLB-Bau 2024-10 044
Gummimanschette und Profilschelle, aus nichtrostendem Stahl, mit Spannschraube aus beschichtetem Stahl, für Abwasserleitung aus Gusseisen, innen mit Zweikomponenten-Epoxid-Beschichtung, außen mit Grundbeschichtung, Farbton rotbraun, DN 100.
Menge: 2,000 St; EP: 12,720
Zeitansatz: 0,11

**02.01.01.0008 Sicherungsschelle zugfest Guss 2K-Epoxid-Besch Grundbesch DN100**
STLB-Bau 2024-10 044
Zugfeste Sicherungsschelle aus verzinktem Stahl, für Abwasserleitung aus Gusseisen, innen mit Zweikomponenten-Epoxid-Beschichtung, außen mit Grundbeschichtung, DN 100.
Menge: 15,000 St; EP: 14,130
Zeitansatz: 0,10

**02.01.01.0009 Anschlussmuffe Guss 2K-Epoxid-Besch Grundbesch DN100**
STLB-Bau 2024-10 044
Anschlussmuffe, für PP-Rohr, mit Dichtlippen und Spannschelle aus nichtrostendem Stahl, für Abwasserleitung aus Gusseisen, innen mit Zweikomponenten-Epoxid-Beschichtung, außen mit Grundbeschichtung, Farbton rotbraun, DN 100.
Menge: 1,000 St; EP: 10,730
Zeitansatz: 0,14

**02.01.01.0010 Kalkulation Kurzlängen Gussrohr**
Kalkulation Kurzlängen Gussrohr

Leitungen für Abwasserleitungen Gußrohr als Zulage für Kurzlängen von 0,1m - 0,49 m
Menge: 5,000 St; EP: 5,000

**02.01.01.0011 Rohraufhängung Stahl verz L bis 0,5m DN100**
STLB-Bau 2024-10 042
Rohraufhängung, aus verzinktem Stahl, mit schalldämmenden Einlagen, Anforderungen entsprechend DIN 4109-1, Länge Aufhängung bis 0,5 m, Befestigung gelenkig, mit Gewindestäben, mit bauaufsichtlich zugelassenen Dübeln, einschl. Bohrarbeiten, Rohr aus Gusseisen, DN 100, für Abwasser, Arbeitshöhe des Montageortes bis 3,5 m über der Standfläche des hierfür erforderlichen Gerüstes.
Menge: 1,000 St; EP: 75,350
Zeitansatz: 0,73

**02.01.01.0012 Rohraufhängung Stahl verz L 0,5-1m DN100**
STLB-Bau 2024-10 042
Rohraufhängung, aus verzinktem Stahl, mit schalldämmenden Einlagen, Anforderungen entsprechend DIN 4109-1, Länge Aufhängung über 0,5 bis 1 m, Befestigung gelenkig, mit Gewindestäben, mit bauaufsichtlich zugelassenen Dübeln, einschl. Bohrarbeiten, Rohr aus Gusseisen, DN 100, für Abwasser, Arbeitshöhe des Montageortes bis 3,5 m über der Standfläche des hierfür erforderlichen Gerüstes.
Menge: 7,000 St; EP: 83,750
Zeitansatz: 0,76

**Ausführungsbeschreibung 18 Abwasserleitungen Kunststoff für Objektanschlüsse**
*Abwasserleitungen Kunststoff für Objektanschlüsse*
Abwasserleitungen Kunststoff für Objektanschlüsse

Die Preise sind für Rohrleitungen ab eine Länge von
0,5 m zu kalkulieren.

**02.01.01.0013 Abwasserltg PE heißwasserbest. DN/OD50 Gebäude**
*** Bezugsbeschreibung
STLB-Bau 2024-10 044
Abwasserleitung aus PE-Rohr DIN EN 1519-1, heißwasserbeständig, für Schmutzwasser, DN/OD 50, Verlegung in Gebäuden, Form- und Verbindungsstücke werden gesondert vergütet, Rohrbefestigungen werden gesondert vergütet, Arbeitshöhe des Montageortes bis 3,5 m über der Standfläche des hierfür erforderlichen Gerüstes.
Menge: 2,000 m; EP: 21,540
Zeitansatz: 0,27

**02.01.01.0014 Wie vor, jedoch DN/OD 100;**
*** wie Position 02.01.01.0013
STLB-Bau 2024-10 044
DN/OD 100
Menge: 5,000 m; EP: 34,490
Zeitansatz: 0,32

**02.01.01.0015 Bogen 45Grad Abwasserleitung PE heißwasserbest. DN/OD50**
*** Bezugsbeschreibung
STLB-Bau 2024-10 044
Bogen, 45 Grad, für Abwasserleitung, aus PE-Rohr DIN EN 1519-1, heißwasserbeständig, DN/OD 50.
Menge: 3,000 St; EP: 12,200
Zeitansatz: 0,08

**02.01.01.0016 Wie vor, jedoch DN/OD 100;**
*** wie Position 02.01.01.0015
STLB-Bau 2024-10 044
DN/OD 100
Menge: 6,000 St; EP: 30,250
Zeitansatz: 0,13

**02.01.01.0017 Abzweig red. 45Grad Abwasserleitung PE heißwasserbest. DN/OD100 DN50**
STLB-Bau 2024-10 044
Abzweig, reduziert, 45 Grad, für Abwasserleitung, aus PE-Rohr DIN EN 1519-1, heißwasserbeständig, DN/OD 100, 2. DN/OD 50.
Menge: 1,000 St; EP: 39,150
Zeitansatz: 0,20

**02.01.01.0018 Abzweig red. 45-90Grad Abwasserleitung PE heißwasserbest. DN/OD100 DN50**
STLB-Bau 2024-10 044
Abzweig, reduziert, über 45 bis 90 Grad, für Abwasserleitung, aus PE-Rohr DIN EN 1519-1, heißwasserbeständig, DN/OD 100, 2. DN/OD 50.
Menge: 1,000 St; EP: 39,150
Zeitansatz: 0,20

**02.01.01.0019 Anschlussstutzen Schrumpfmuffe Abwasserleitung PE heißwasserbest. DN/OD50**
*** Bezugsbeschreibung
STLB-Bau 2024-10 044
Anschlussstutzen mit Schrumpfmuffe, für Abwasserleitung, aus PE-Rohr DIN EN 1519-1, heißwasserbeständig, DN/OD 50.
Menge: 1,000 St; EP: 79,250
Zeitansatz: 0,08

**02.01.01.0020 Wie vor, jedoch DN/OD 100;**
*** wie Position 02.01.01.0019
STLB-Bau 2024-10 044
DN/OD 100
Menge: 2,000 St; EP: 111,310
Zeitansatz: 0,13

**02.01.01.0021 Schweißmuffe Abwasserleitung PE heißwasserbest. DN/OD50**
*** Bezugsbeschreibung
STLB-Bau 2024-10 044
Heizwendel-Schweißmuffe, für Abwasserleitung, aus PE-Rohr DIN EN 1519-1, heißwasserbeständig, DN/OD 50.
Menge: 4,000 St; EP: 17,840
Zeitansatz: 0,17

**02.01.01.0022 Wie vor, jedoch DN/OD 100;**
*** wie Position 02.01.01.0021
STLB-Bau 2024-10 044
DN/OD 100
Menge: 4,000 St; EP: 24,570
Zeitansatz: 0,24

**02.01.01.0023 Heizel.-Stumpfschweißung Abwasserleitung PE heißwasserbest. DN/OD50**
*** Bezugsbeschreibung
STLB-Bau 2024-10 044
Heizelement-Stumpfschweißung, für Abwasserleitung, aus PE-Rohr DIN EN 1519-1, heißwasserbeständig, DN/OD 50.
Menge: 1,000 St; EP: 9,150
Zeitansatz: 0,17

**02.01.01.0024 Wie vor, jedoch DN/OD 100;**
*** wie Position 02.01.01.0023
STLB-Bau 2024-10 044
DN/OD 100
Menge: 1,000 St; EP: 15,460
Zeitansatz: 0,29

**02.01.01.0025 Kalkulation Kurzlängen Abwasserleitungen Kunststoffrohr**
Kalkulation Kurzlängen Abwasserleitungen Kunststoffrohr

Leitungen für Abwasserleitungen Kunststoffrohr als Zulage für Kurzlängen von 0,1m - 0,49 m
Menge: 4,000 St; EP: 5,000

**Ausführungsbeschreibung 19 Anschluss an Bestand**
*Anschluss an Bestand*

**02.01.01.0026 Anschluss an Bestand DN100**
Anschluss an Bestand

Abwasserleitung aus Gusseisen, Anschluss herstellen im einzelnen
- Anschluss DN70 ( Abzweig ) aus Bestandsleitung
  herauslösen
- Neuen Anschluss DN100 ( Abzweig ) in Bestandsleitung
  einbauen,
Verlegung in Gebäuden, Incl. Abzweiganschluss wie in
 wie Pos.: 02.01.01.0005 beschrieben. , Rohrbefestigungen werden gesondert vergütet, Arbeitshöhe des Montageortes bis 3,5 m über der Standfläche des hierfür erforderlichen Gerüstes, die Vorhaltung des Gerüsts für Arbeiten anderer AN wird gesondert vergütet.
Menge: 1,000 St; EP: 135,000
Zeitansatz: 0,43

**02.01.01.0027 Rohraufhängung Stahl verz L bis 0,5m DN100**
*** Bezugsbeschreibung
STLB-Bau 2024-10 042
Rohraufhängung, aus verzinktem Stahl, mit schalldämmenden Einlagen, Anforderungen entsprechend DIN 4109-1, Länge Aufhängung bis 0,5 m, Befestigung gelenkig, mit Gewindestäben, mit bauaufsichtlich zugelassenen Dübeln, einschl. Bohrarbeiten, Rohr aus Gusseisen, DN 100, für Abwasser, Arbeitshöhe des Montageortes bis 3,5 m über der Standfläche des hierfür erforderlichen Gerüstes.
Menge: 2,000 St; EP: 75,350
Zeitansatz: 0,73

**02.01.01.0028 Wie vor, jedoch Länge Aufhängung über 0,5 bis 1 m;**
*** wie Position 02.01.01.0027
STLB-Bau 2024-10 042
Länge Aufhängung über 0,5 bis 1 m
Menge: 7,000 St; EP: 83,750
Zeitansatz: 0,76

Summe Abschnitt 02.01.01 Abwasseranlagen: 4057,46

##### Abschnitt 02.01.02 Geräteanschlüsse

**02.01.02.0001 Anschluss herstellen Abwasserltg DN100 Muffenverbindung Gussrohr DN100**
STLB-Bau 2024-10 044
Anschluss herstellen, an vorh. Abwasserleitung, aus Stahlrohr, DN 100, durch Muffenverbindung, mit Gusseisenrohr DIN EN 877 und DIN 19522, 2. DN 100, einschl. Dichtungsmittel.
Menge: 1,000 St; EP: 31,620
Zeitansatz: 0,63

**02.01.02.0002 Anschlussstutzen Schrumpfmuffe Abwasserleitung PE DN/OD50**
STLB-Bau 2024-10 044
Anschlussstutzen mit Schrumpfmuffe, für Abwasserleitung, aus PE-Rohr, DN/OD 50.
Menge: 1,000 St; EP: 79,250
Zeitansatz: 0,08

**02.01.02.0003 Anschlussstutzen Schrumpfmuffe Abwasserleitung PE DN/OD100**
STLB-Bau 2024-10 044
Anschlussstutzen mit Schrumpfmuffe, für Abwasserleitung, aus PE-Rohr, DN/OD 100.
Menge: 2,000 St; EP: 111,310
Zeitansatz: 0,13

Summe Abschnitt 02.01.02 Geräteanschlüsse: 333,49

##### Abschnitt 02.01.03 Brandschutzdämmung Abwasser

**Ausführungsbeschreibung 20 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
2.OG:  3,24 m
1.OG:  3,36m
EG:  3,76m
UG Technikzentrale:  4,21m
UG:  3,34m

UG Flur Hauptgebäude:  2,94m

**Ausführungsbeschreibung 21 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

*Hinweis: Gültigkeit Prüfzeugnis oder Zulassung*
Gültigkeit Prüfzeugnis oder Zulassung

Die Gültigkeit des allgemeinen bauaufsichtlichen Prüfzeugnisses oder der allgemeinen bauaufsichtlichen Zulassung der angebotenen Rohrdurchführung muss mindestens 15 Monate betragen.
Die Prüfzeugnis - oder Zulassungsnummer der angebotenenen Rohrdurchführung ist zwingend anzugeben.

*Hinweis: Rohrschottung Typ 2a*
Rohrschottung Typ 2a

mit allgemeinen bauaufsichtlichen Prüfzeugnissen (ABP)
für Entwässerungsleitungen in Massivdecken, Massiv- und Leichtbauwände.

**Ausführungsbeschreibung 22 Rohrschottung aus Mineralfaser, alukaschiert**
*Rohrschottung aus Mineralfaser, alukaschiert*
Rohrschottung aus Mineralfaser, alukaschiert

Zur Sicherstellung des Brandabschnittes
sind Dämmungen an klassifizierten Bauteilen zu unterbrechen.
Stattdessen kommt nachfolgender
Baustoff, Klasse A, zur Ausführung,
Einpaß- und Andichtarbeiten an die
bauseitige Rohrdämmung ist zu
kalkulieren.

Rohrschott R 90 mit allgemein bauaufsichtlichem
Prüfzeugnis (ABP).
- ohne Aufnahme von Rohrbewegungen
- für nichtbrennbare Entsorgungsleitungen
- in Wand/Decke/leichter Trennwand

mit einer weiterführenden Dämmung aus nichtbrennbaren
Mineralwolle-Dämmstoffen, Schmelzpunkt > 1000 °C,
alukaschiert, Länge entsprechend ABP, beidseitig der Wand- bzw. Deckenkonstruktion anzubringen. Alle Dämmstoffe sind mit verzinktem Bindedraht, 8 Wicklungen pro lfd.M., auf dem Rohr zu befestigen. Fugen bis 2 mm sind mit Kleber abzudichten. Größere Fugen (bis ca. 30 mm) sind mit Mörtel (MG II, IIa,III) vollständig zu verschließen.
Bei leichten Trennwänden sind die verbleibenden
Öffnungen mit Spachtelmasse vollständig zu
verschließen.
Die Ausführung muß gemäß ABP erfolgen. Die
ordnungsgemäße Ausführung ist vom AN nach Abschluß der
Arbeiten durch eine Übereinstimmungserklärung zu
bescheinigen.

Die Abschottung ist abzustimmen auf das Leitungssystem:

- Muffenloses Gussrohr

Längs- und Rundstöße mit selbstklebender
Aluminiumfolie diffusionsdicht überkleben.

Brandschutzdurchführung
als Rohrschale zur Wärmedämmung
Rohdichte > 150 kg/m3,
Wärmeleitfähigkeit 0,04 W/mK
bei einer Mitteltemperatur von 40 °C,
mit Aluminiumfolie kaschiert,
verklebt,
Mindestdicke 0,05 mm,
Schmelzpunkt > 1000 °C

Weiterführende Dämmung
als Rohrschale oder Matte zur Wärmedämmung
Rohdichte > 90 kg/m3,
Wärmeleitfähigkeit 0,035 W/mK
bei einer Mitteltemperatur von 40 °C,
mit Aluminiumfolie kaschiert,
Mindestdicke 0,05 mm,
Schmelzpunkt > 1000 °C
Dämmlänge gemäß ABP

* Dämmschichtstärke

  - DN 50 bis DN  150 = 30 bis 40 mm
  - DN 200 bis DN 300= 40 mm

**02.01.03.0001 Rohrschott R 90 MF, alukaschiert DN 100**
*** gemäß Ausführungsbeschreibung 22
Menge: 2,000 St; EP: 55,000

*Hinweis: Rohrschottung Typ 11*

**Ausführungsbeschreibung 23 Brandschutzrohrmanschette**
*Brandschutzrohrmanschette*
Brandschutzrohrmanschette

Kombinierte Brandschutz- und Körperschalldämmung an PP- und PE- Abwasserleitungen im Bereich von Wand oder Deckendurchführungen in Bauteilen mit F 30 bis F 90 Anforderung.

Rohrschott R 90 mit allgemeiner bauaufsichtlicher
Zulassung (ABZ).
- ohne Aufnahme von Rohrbewegungen
- für brennbare Entsorgungsleitungen
  aus PP oder PE
- in Massivwand/Decke
- in leichter Trennwand
- geeignet für Nennweiten bis DN 150
- mit Körperschalldämmung im Durchführungsbereich
  entsprechend den Vorgaben der ABZ (z.B. PE- Schlauch
  4 mm oder Schlauch
  aus Synthese- Kautschuk 4 bis 9 mm )
- geeignet zum nachträglichen Einbau
- geeignet zum Einbau (teilweise oder ganz
  eingemörtelt)
- geeignet zum schrägen Einbau
- geeignet zum Einbau mit Nullabstand

Brandschutzrohrmanschette aus Edelstahl mit intumeszierender Masse und Körperschalldämmung im Durchführungsbereich. Die Ausführung muss gemäß ABZ erfolgen. Die ordnungsgemäße Ausführung ist vom AN nach Abschluß der Arbeiten durch ein dauerhaft angebrachtes Kennzeichnungsschild und eine Übereinstimmungserklärung zu bestätigen.

bestehend aus Brandschutz - Manschette, Körperschalldämmung, Kennzeichnungsschild und Befestigungsmaterial für Massiv- oder Trockenbauwand.

**02.01.03.0002 Brandschutzrohrmanschette DN 100**
*** gemäß Ausführungsbeschreibung 23
Brandschutzrohrmanschette DN 100.
Menge: 2,000 St; EP: 41,000

Summe Abschnitt 02.01.03 Brandschutzdämmung Abwasser: 192,00

Summe Titel 02.01 Abwasseranlagen: 4582,95

#### Titel 02.02 Trinkwasseranlagen

##### Abschnitt 02.02.01 Rohrleitungen Edelstahl

**Ausführungsbeschreibung 24 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
Ebene 00 3,90 m
Ebene 10 3,90 m

**Ausführungsbeschreibung 25 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

**Ausführungsbeschreibung 26 Trinkwasserleitungen Edelstahlrohr**
*Trinkwasserleitungen Edelstahlrohr*
Trinkwasserleitungen Edelstahlrohr, gepreßt
für Trinkwasser kalt, warm und Zirkulation

Das nachfolgend beschriebene nichtrostende Stahlrohr
nach DVGW GW 541 sowie die zugehörigen Form und
Verbindungsstücke sind aus Gründen der Gewährleistung
von einem gemeinsamen Hersteller anzubieten.
Die Preise sind für Rohrleitungen ab eine Länge von
0,5 m zu kalkulieren.

**02.02.01.0001 Rohr Stahl niro geschweißt TW AD 15mm WD 1mm Pressen**
*** Bezugsbeschreibung
STLB-Bau 2024-10 042
Rohrleitung aus nichtrostenden Stahlrohren DVGW GW 541, geschweißt, Werkstoff-Nr 1.4401, Legierungszuschlag mind. 2,2 Gewichts-% Molybdän, für Trinkwasser DIN 1988-200, Außendurchmesser 15 mm, Wanddicke 1 mm, Verbindung durch Pressen, mit Verpresstkennzeichnung und Prüfsicherheit, einschl. Dichtungsmittel und Herstellen der Verbindungen, Form- und Verbindungsstücke werden gesondert vergütet, Rohrbefestigungen werden gesondert vergütet, Verlegung in Gebäuden, Arbeitshöhe des Montageortes bis 3,5 m über der Standfläche des hierfür erforderlichen Gerüstes.
Menge: 14,000 m; EP: 26,710
Zeitansatz: 0,13

**02.02.01.0002 Wie vor, jedoch Außendurchmesser 18 mm;**
*** wie Position 02.02.01.0001
STLB-Bau 2024-10 042
Außendurchmesser 18 mm
Menge: 14,000 m; EP: 31,280
Zeitansatz: 0,13

**02.02.01.0003 Wie vor, jedoch Außendurchmesser 22 mm; Wanddicke 1,2 mm;**
*** wie Position 02.02.01.0001
STLB-Bau 2024-10 042
Außendurchmesser 22 mm
Wanddicke 1,2 mm
Menge: 14,000 m; EP: 39,420
Zeitansatz: 0,14

**02.02.01.0004 Bogen Einsteckende Stahl niro 45-90Grad TW Pressverbindung AD 15mm**
*** Bezugsbeschreibung
STLB-Bau 2024-10 042
Bogen, mit Einsteckende, aus nichtrostendem Stahl, über 45 bis 90 Grad, für Rohrleitung aus nichtrostendem Stahl, Werkstoff-Nr 1.4401, Legierungszuschlag mind. 2,2 Gewichts-% Molybdän, für Trinkwasser DIN 1988-200, als Pressverbindung mit DVGW-Zertifizierung, mit Verpresstkennzeichnung und Prüfsicherheit, Außendurchmesser 15 mm.
Menge: 14,000 St; EP: 16,040
Zeitansatz: 0,09

**02.02.01.0005 Wie vor, jedoch Außendurchmesser 18 mm;**
*** wie Position 02.02.01.0004
STLB-Bau 2024-10 042
Außendurchmesser 18 mm
Menge: 14,000 St; EP: 20,040
Zeitansatz: 0,10

**02.02.01.0006 Wie vor, jedoch Außendurchmesser 22 mm;**
*** wie Position 02.02.01.0004
STLB-Bau 2024-10 042
Außendurchmesser 22 mm
Menge: 5,000 St; EP: 26,090
Zeitansatz: 0,11

**02.02.01.0007 Übergangsstück Einsteckende AG Stahl niro TW Pressverbindung AD 15mm R1/2**
*** Bezugsbeschreibung
STLB-Bau 2024-10 042
Übergangsstück, mit Einsteckende und Außengewinde, aus nichtrostendem Stahl, für Rohrleitung aus nichtrostendem Stahl, Werkstoff-Nr 1.4401, Legierungszuschlag mind. 2,2 Gewichts-% Molybdän, für Trinkwasser DIN 1988-200, als Pressverbindung mit DVGW-Zertifizierung, mit Verpresstkennzeichnung und Prüfsicherheit, Außendurchmesser 15 mm, Gewindeanschluss R 1/2.
Menge: 2,000 St; EP: 21,120
Zeitansatz: 0,10

**02.02.01.0008 Wie vor, jedoch Gewindeanschluss R 3/4; Außendurchmesser 18 mm;**
*** wie Position 02.02.01.0007
STLB-Bau 2024-10 042
Gewindeanschluss R 3/4
Außendurchmesser 18 mm
Menge: 4,000 St; EP: 23,050
Zeitansatz: 0,11

**02.02.01.0009 Kontrollstück, für Trinkwasserleitung,**
Kontrollstück, für Trinkwasserleitung, mit Eignungsnachweis DIN 1988, aus nichtrostenden Stahlrohr DVGW GW541, geschweißt,
Rohrenden Flansch/Flansch,
Flanschanschluss DIN EN 1092, PN 10, Nennaußendurchmesser DN25
Menge: 2,000 St; EP: 210,000

**02.02.01.0010 Wiederherstellung der Trinkwasserinstallation, DN25**
Wiederherstellung der Trinkwasserinstallation

für das vorgenannte herausgetrennte Probestück.
Einschl. Dichtheitsprobe,
für Trinkwasserleitung DN20 - DN25
Menge: 2,000 St; EP: 52,000

**02.02.01.0011 Kalkulation Kurzlängen Trinkwasserleitungen Edelstahlrohr**
Kalkulation Kurzlängen Trinkwasserleitungen Edelstahlrohr

Leitungen für Trinkwasser als Zulage für Kurzlängen von 0,1m - 0,49 m
Menge: 10,000 St; EP: 5,000

**02.02.01.0012 Rohraufhängung Stahl verz L bis 0,5m DN15**
*** Bezugsbeschreibung
STLB-Bau 2024-10 042
Rohraufhängung, aus verzinktem Stahl, mit schalldämmenden Einlagen, Anforderungen entsprechend DIN 4109-1, Länge Aufhängung bis 0,5 m, Befestigung gelenkig, mit Gewindestäben, mit bauaufsichtlich zugelassenen Dübeln, einschl. Bohrarbeiten, Rohr aus nichtrostendem Stahl, DN 15, für Trinkwasser DIN 1988-200, Arbeitshöhe des Montageortes bis 3,5 m über der Standfläche des hierfür erforderlichen Gerüstes.
Menge: 5,000 St; EP: 40,450
Zeitansatz: 0,57

**02.02.01.0013 Wie vor, jedoch DN 20;**
*** wie Position 02.02.01.0012
STLB-Bau 2024-10 042
DN 20
Menge: 5,000 St; EP: 42,510
Zeitansatz: 0,58

**02.02.01.0014 Wie vor, jedoch DN 25;**
*** wie Position 02.02.01.0012
STLB-Bau 2024-10 042
DN 25
Menge: 5,000 St; EP: 44,560
Zeitansatz: 0,59

**02.02.01.0015 Rohraufhängung Stahl verz L 0,5-1m DN15**
*** Bezugsbeschreibung
STLB-Bau 2024-10 042
Rohraufhängung, aus verzinktem Stahl, mit schalldämmenden Einlagen, Anforderungen entsprechend DIN 4109-1, Länge Aufhängung über 0,5 bis 1 m, Befestigung gelenkig, mit Gewindestäben, mit bauaufsichtlich zugelassenen Dübeln, einschl. Bohrarbeiten, Rohr aus nichtrostendem Stahl, DN 15, für Trinkwasser DIN 1988-200, Arbeitshöhe des Montageortes bis 3,5 m über der Standfläche des hierfür erforderlichen Gerüstes.
Menge: 7,000 St; EP: 43,750
Zeitansatz: 0,59

**02.02.01.0016 Wie vor, jedoch DN 20;**
*** wie Position 02.02.01.0015
STLB-Bau 2024-10 042
DN 20
Menge: 7,000 St; EP: 46,090
Zeitansatz: 0,60

**02.02.01.0017 Wie vor, jedoch DN 25;**
*** wie Position 02.02.01.0015
STLB-Bau 2024-10 042
DN 25
Menge: 5,000 St; EP: 48,460
Zeitansatz: 0,61

Summe Abschnitt 02.02.01 Rohrleitungen Edelstahl: 4216,53

##### Abschnitt 02.02.02 Armaturen

**02.02.02.0001 Absperrventil Rotguss Schrägsitz Entleerungsanschluss Handrad PN16 DN15 Dämmschalen**
*** Bezugsbeschreibung
STLB-Bau 2024-10 042
Absperrventil mit Schallschutzprüfzeichen DIN EN ISO 3822-1 Klasse I, für Trinkwasserleitung DIN 1988-200, Gehäuse, Oberteil und wasserberührende Teile der Innengarnitur aus Rotguss DIN EN 1982, Schrägsitzform, mit Entleerungsanschluss und -ventil, mit EPDM-Lippendichtung und EPDM-Sitzdichtung, mit Sitzring aus nichtrostendem Stahl, mit Handrad, mit angeformtem Pressanschluss, Nenndruck 1,6 MPa (16 bar), DN 15, mit Dämmschalen.
Menge: 1,000 St; EP: 114,040
Zeitansatz: 0,17

**02.02.02.0002 Wie vor, jedoch DN 20;**
*** wie Position 02.02.02.0001
STLB-Bau 2024-10 042
DN 20
Menge: 1,000 St; EP: 135,900
Zeitansatz: 0,19

**02.02.02.0003 Wie vor, jedoch DN 25;**
*** wie Position 02.02.02.0001
STLB-Bau 2024-10 042
DN 25
Menge: 1,000 St; EP: 166,670
Zeitansatz: 0,22

**02.02.02.0004 Zirkulations-Regulierventil Rotguss Schrägsitz Entleerungsanschluss PN16 DN15 Dämmschalen**
*** Bezugsbeschreibung
STLB-Bau 2024-10 042
Zirkulations-Regulierventil statisch regelbar, absperrbar ohne Veränderung Voreinstellung, für Trinkwasserleitung warm DIN 1988-200, zum hydraulischen, fixen Strangabgleich, Gehäuse, Oberteil und wasserberührende Teile der Innengarnitur aus Rotguss DIN EN 1982, Schrägsitzform, mit Entleerungsanschluss und -stopfen, mit digitaler Voreinstellungsanzeige und Zeigerthermometer, mit wartungsfreier Spindelabdichtung aus EPDM, selbstfettend, und PTFE-Sitzdichtung im Bereich der Absperreinheit, mit Außengewindeanschluss, Nenndruck 1,6 MPa (16 bar), DN 15, mit Dämmschalen.
Menge: 1,000 St; EP: 149,190
Zeitansatz: 0,24

**02.02.02.0005 Wie vor, jedoch DN 20;**
*** wie Position 02.02.02.0004
STLB-Bau 2024-10 042
DN 20
Menge: 1,000 St; EP: 177,100
Zeitansatz: 0,28

**02.02.02.0006 Wie vor, jedoch DN 25;**
*** wie Position 02.02.02.0004
STLB-Bau 2024-10 042
DN 25
Menge: 1,000 St; EP: 205,630
Zeitansatz: 0,31

**02.02.02.0007 Wandeinbauarmatur Rotguss DN15 Dämmschalen**
*** Bezugsbeschreibung
STLB-Bau 2024-10 045
Wandeinbauarmatur, als Absperrventil, Gehäuse, Oberteil und Innengarnitur aus Rotguss, DN 15, Geräuschverhalten DIN 4109-1 Gruppe I, mit Prüfbericht, mit Pressanschluss, Einbautiefe über 80 bis 180 mm, mit Dämmschalen.
Menge: 1,000 St; EP: 59,330
Zeitansatz: 0,25

**02.02.02.0008 Wie vor, jedoch DN 20;**
*** wie Position 02.02.02.0007
STLB-Bau 2024-10 045
DN 20
Menge: 2,000 St; EP: 66,550
Zeitansatz: 0,25

**02.02.02.0009 Anschluss an Gerät TW Einbau T-Stück Stahl niro DN15**
STLB-Bau 2024-10 042
Anschluss herstellen, Form- und Verbindungsstücke werden gesondert vergütet, an Gerät, Medium Trinkwasser DIN 1988-200, einschl. Einbau eines T-Stückes, mit Rohr aus nichtrostendem Stahl, DN 15.
Menge: 4,000 St; EP: 25,000

**Ausführungsbeschreibung 27 Anschluss an Bestandsleitung**
*Anschluss an Bestandsleitung*
Anschluss an Bestandsleitung

für Trinkwasser-Kalt, Trinkwasser-Warm,Zirkulation
mit dazu notwendigen Verschraubungen

**02.02.02.0010 Anschluss an Bestandsleitung TWK DN 25**
Anschluss an Bestandsleitung TWK

für Trinkwasser-Kalt DN 25
Menge: 1,000 St; EP: 370,000

**02.02.02.0011 Anschluss an Bestandsleitung TWW DN 20**
Anschluss an Bestandsleitung TWW

für Trinkwasser-Warm DN 20
Menge: 1,000 St; EP: 370,000

**02.02.02.0012 Anschluss an Bestandsleitung Zirk DN 15**
Anschluss an Bestandsleitung TWK

für Trinkwasser-Zirkulation DN 15
Menge: 1,000 St; EP: 370,000

Summe Abschnitt 02.02.02 Armaturen: 2350,96

##### Abschnitt 02.02.03 Sanitäre Objekte

*Hinweis: Armaturen für bauseitigen Steckbeckenspüler mit Hospitalausguss*

**02.02.03.0001 Elektronik-Wandarmatur für Wandmontage**
*** Grundposition ZZ 3.0
Elektronik-Wandarmatur für Wandmontage,

 mit Infrarot-Sensor für bidirektionale Kommunikation
· für kaltes oder vorgemischtes Wasser
· mit Trafo 100-230 V AC, 50-60 Hz, 6 V DC
· Maximaler Durchfluss (bei 3 bar): 8 l/min
· Edelstahl-Rosette
· Edelstahl-Auslauf
· Ausladung min 230 mm
· 7 voreingestellte Programme
· automatische Spülung
· thermische Desinfektion
· Reinigungsmodus
· zusätzliche Funktionen und Einstellungen mit
  Fernbedienung
· Fertigmontageset für UP-Einbaukasten
· CE-Zeichen
· Armaturengruppe I nach DIN 4109
incl. UP-Einbaukasten
· mit verdeckter, voreinstellbarer thermostatischer
  Mischeinrichtung
· Wandeinbau
· passend zu IR-Fertigmontagesets
· 2 Vorabsperrungen
· Rückflussverhinderer
· Anschlussgehäuse für Netzspannung
· für normgerechte Abdichtung zur Wandkonstruktion
· mit Dichtmanschette
Menge: 1,000 St; EP: 750,000

**02.02.03.0002 Einhandmischer Wandmontage DN15 Messing Waschbeckenbatterie Strahlregler**
*** Wahlposition ZZ 3.1
Einhandmischer für Wandmontage,

eigensicher gegen Rückfließen, DN 15,
aus Messing, verchromt,
Oberteil mit Keramikscheiben,
mit Warmwasserzuflussbegrenzer,
mit Durchflussmengeneinstellung,
Betätigungselement aus Metall, verchromt,
als Armhebel
mit einstellbarem Temperaturanschlag, Geräuschverhalten DIN 4109 Gruppe I, mit Prüfbericht, Waschbeckenbatterie, mit schwenkbarem und feststellbaren gegossenen Auslauf,
mit Clinic Strahlregler Neoperl mit S-Anschluss, absperrbar, Ausladung über 270 mm.
Menge: 1,000 St; EP: 315,000

**02.02.03.0003 Geruchverschluss Ausgussbecken 1 1/2xDN50 Kunststoff Röhrengeruchverschluss**
STLB-Bau 2024-10 045
Geruchverschluss für Ausgussbecken, 1 1/2 x DN 50, aus Kunststoff, als Röhrengeruchverschluss.
Menge: 1,000 St; EP: 33,160
Zeitansatz: 0,15

**02.02.03.0004 Ablaufventil Waschbecken DN32 Messing Schaftventil**
STLB-Bau 2024-10 045
Ablaufventil DIN EN 274-1, für Waschbecken DN 32, aus Messing, verchromt, als Schaftventil, mit Überlauf, Gewindeanschluss aus Messing.
Menge: 1,000 St; EP: 43,980
Zeitansatz: 0,10

*Hinweis: Armaturen für Arbeitspflegekombination*

**02.02.03.0005 Einhandmischer Wandmontage DN15 Messing Waschbeckenbatterie Strahlregler**
Einhandmischer für Wandmontage,
eigensicher gegen Rückfließen, DN 15,
aus Messing, verchromt,
Oberteil mit Keramikscheiben,
mit Warmwasserzuflussbegrenzer,
mit Durchflussmengeneinstellung,
Betätigungselement aus Metall, verchromt,
als Armhebel
mit einstellbarem Temperaturanschlag, Geräuschverhalten DIN 4109 Gruppe I, mit Prüfbericht, Waschbeckenbatterie, mit schwenkbarem und feststellbaren gegossenen Auslauf,
mit Clinic Strahlregler Neoperl,
mit S-Anschluss, absperrbar, Ausladung über 270 mm.
Menge: 1,000 St; EP: 210,000

**02.02.03.0006 Ablaufventil Waschbecken DN40 Messing Schaftventil**
STLB-Bau 2024-10 045
Ablaufventil DIN EN 274-1, für Waschbecken DN 40, aus Messing, verchromt, als Schaftventil, mit Überlauf, Gewindeanschluss aus Messing.
Menge: 1,000 St; EP: 47,100
Zeitansatz: 0,10

**02.02.03.0007 Geruchverschluss Spültisch 1 1/2xDN50 Kunststoff Röhrengeruchverschluss**
STLB-Bau 2024-10 045
Geruchverschluss DIN 19541 für Spültisch, mit Geräteanschluss, 1 1/2 x DN 50, aus Kunststoff, Farbton weiß, mit Gummilippendichtung, als Röhrengeruchverschluss, für Wandanschluss, verstellbar, mit Rosette.
Menge: 1,000 St; EP: 28,360
Zeitansatz: 0,15

*Hinweis: Allgemein*

**02.02.03.0008 Eckventil DIN 3227 Absperr- Anschlussventil DN15 Betätigungsgriff Messing Spindelabdichtung Sitzdichtung Schubrosette**
STLB-Bau 2024-10 045
Eckventil DIN 3227, als Absperr- und Anschlussventil, DN 15, Geräuschverhalten DIN 4109-1 Gruppe I, mit Prüfbericht, mit Betätigungsgriff, verchromt, aus Messing, verchromt, medienberührende Teile nickelfrei, mit wartungsfreier Spindelabdichtung, Edelstahlkegel und EPDM-Sitzdichtung, mit Schubrosette.
Menge: 2,000 St; EP: 17,000
Zeitansatz: 0,10

**02.02.03.0009 Verlängerung Rotguss G1/2 L 25mm**
STLB-Bau 2024-10 045
Verlängerung DIN 3523, aus Rotguss, mit Gewinde G 1/2, Länge 25 mm.
Menge: 1,000 St; EP: 17,100
Zeitansatz: 0,14

**02.02.03.0010 Verlängerung Rotguss G1/2 L 50mm**
STLB-Bau 2024-10 045
Verlängerung DIN 3523, aus Rotguss, mit Gewinde G 1/2, Länge 50 mm.
Menge: 1,000 St; EP: 17,100
Zeitansatz: 0,14

Summe Abschnitt 02.02.03 Sanitäre Objekte: 1180,80

##### Abschnitt 02.02.04 Brandschutzdämmung Trinkwasser

**Ausführungsbeschreibung 28 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
2.OG:  3,24 m
1.OG:  3,36m
EG:  3,76m
UG Technikzentrale:  4,21m
UG:  3,34m

UG Flur Bestandsgebäude: 2,94m

**Ausführungsbeschreibung 29 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

*Hinweis: Gültigkeit Prüfzeugnis oder Zulassung*
Gültigkeit Prüfzeugnis oder Zulassung

Die Gültigkeit des allgemeinen bauaufsichtlichen Prüfzeugnisses oder der allgemeinen bauaufsichtlichen Zulassung der angebotenen Rohrdurchführung muss mindestens 15 Monate betragen.
Die Prüfzeugnis - oder Zulassungsnummer der angebotenenen Rohrdurchführung ist zwingend anzugeben.

*Hinweis: Rohrschottung Typ 2*
Rohrschottung Typ 2

mit allgemeinen bauaufsichtlichen Prüfzeugnissen (ABP)
für Versorgungsleitungen in Massivdecken, Massiv- und Leichtbauwände.

**Ausführungsbeschreibung 30 Rohrschottung aus Mineralfaser, alukaschiert**
*Rohrschottung aus Mineralfaser, alukaschiert*
Rohrschottung aus Mineralfaser, alukaschiert

Zur Sicherstellung des Brandabschnittes
sind Dämmungen an klassifizierten Bauteilen zu unterbrechen.
Stattdessen kommt nachfolgender
Baustoff, Klasse A, zur Ausführung,
Einpaß- und Andichtarbeiten an die
bauseitige Rohrdämmung ist zu
kalkulieren.

Rohrschott R 90 mit allgemein bauaufsichtlichem
Prüfzeugnis (ABP).
- ohne Aufnahme von Rohrbewegungen
- für nichtbrennbare Versorgungsleitungen
- in Wand/Decke/leichter Trennwand

mit einer weiterführenden Dämmung aus nichtbrennbaren
Mineralwolle-Dämmstoffen, Schmelzpunkt > 1000 °C,
alukaschiert, Länge entsprechend ABP, beidseitig der Wand- bzw. Deckenkonstruktion anzubringen. Alle Dämmstoffe sind mit verzinktem Bindedraht, 8 Wicklungen pro lfd.M., auf dem Rohr zu befestigen. Fugen bis 2 mm sind mit Kleber abzudichten. Größere Fugen (bis ca. 30 mm) sind mit Mörtel (MG II, IIa,III) vollständig zu verschließen.
Bei leichten Trennwänden sind die verbleibenden
Öffnungen mit Spachtelmasse vollständig zu
verschließen.
Die Ausführung muß gemäß ABP erfolgen. Die
ordnungsgemäße Ausführung ist vom AN nach Abschluß der
Arbeiten durch eine Übereinstimmungserklärung zu
bescheinigen.

Die Abschottung ist abzustimmen auf das Leitungssystem:

- Stahlrohr, Kupferrohr, Edelstahlrohr, geeignet für Rohre aus austhenitischen Stählen mit Chlorgehalt gem. den Anforderungen des Arbeitsblattes AGI Q 135 neuste Fassung

Längs- und Rundstöße mit selbstklebender
Aluminiumfolie diffusionsdicht überkleben.

Brandschutzdurchführung
als Rohrschale zur Wärmedämmung
Rohdichte > 150 kg/m3,
Wärmeleitfähigkeit 0,04 W/mK
bei einer Mitteltemperatur von 40 °C,
mit Aluminiumfolie kaschiert,
verklebt,
Mindestdicke 0,05 mm,
Schmelzpunkt > 1000 °C
Bauteilstärke 150 bis 350 mm

Weiterführende Dämmung
als Rohrschale oder Matte zur Wärmedämmung
Rohdichte > 90 kg/m3,
Wärmeleitfähigkeit 0,035 W/mK
bei einer Mitteltemperatur von 40 °C,
mit Aluminiumfolie kaschiert,
Mindestdicke 0,05 mm,
Schmelzpunkt > 1000 °C
Dämmlänge > 1000 mm beidseitig

* Dämmschichtstärke

- DN 10 bis DN 25 = 20 mm
- DN 32 bis DN 50=  30 mm
- DN 65 =  60 mm.

**02.02.04.0001 Rohrschott R 90 MF, alukaschiert DN 15**
*** gemäß Ausführungsbeschreibung 30
Rohrschott R 90 MF, alukaschiert DN 15.
Menge: 1,000 St; EP: 15,000

**02.02.04.0002 Rohrschott R 90 MF, alukaschiert DN 20**
*** gemäß Ausführungsbeschreibung 30
Rohrschott R 90 MF, alukaschiert DN 20.
Menge: 1,000 St; EP: 17,000

**02.02.04.0003 Rohrschott R 90 MF, alukaschiert DN 25**
*** gemäß Ausführungsbeschreibung 30
Rohrschott R 90 MF, alukaschiert DN 25.
Menge: 1,000 St; EP: 20,000

Summe Abschnitt 02.02.04 Brandschutzdämmung Trinkwasser: 52,00

Summe Titel 02.02 Trinkwasseranlagen: 7800,29

Summe Bereich 02 2. Bauabschnitt: 12383,24; Summe brutto: 14736,06

### Bereich 03 Besondere Leistungen

#### Titel 03.01 Besondere Leistungen

##### Abschnitt 03.01.00 Beprobung

*Hinweis: Beprobung vor der Installation*
Beprobung vor der Instrallation

Die Beprobung des Trinkwassers ist gemäß den Nachfolgenden Positionen auszuführen

Sie soll erfolgen
 - Vor der demDemontage
 - Während der Installation
 - Am Ende der Installation
 - Vor der Abnahme

Die Probe-Entnahmeventile sind an den Abgängen vorsehen und nach Beprobung und Abnahme zu demontieren und an UKJ übergeben.

Diese Leistungen sind in den Nachfolgenden Positionen einzurechnen

**03.01.00.0001 Bakteriologische Untersuchung TWK vor der Installation**
Bakteriologische Untersuchung

für die Eigenuntersuchung der Hausinstallation - Trinkwasser kalt, vor der Demontage.
Grundlage: DVGW-Arbeitsblatt W 551 sowie die "Trinkwasserverordnung" (derzeit gültige Trinkwasserverordnung )
Untersuchung auf:
 - Legionellen
 - KbE/ml
 - Escherichia coli
 - Coliforme Keime
 - Pseudomonas neruginosa

zu ziehen von einem Prüfinstitut (nach Bundesseuchengesetz) bakteriologisch zu untersuchen und auszuwerten.
Die Untersuchung auf Keime erfolgt bei den gleichen
Proben.
Die Festlegung der jeweiligen zu beprobenen Entnahmestellen erfolgt durch die Bauleitung und den Bauherrn.
Entnahme- und Ergebnisprotokolle sind einzureichen.
Menge: 2,000 St; EP: 360,000

**03.01.00.0002 Bakteriologische Untersuchung TWW und Zirkulation vor der Installation**
Bakteriologische Untersuchung

für die Eigenuntersuchung der Hausinstallation - Trinkwasser Warm und Zirkulation vor der Demontage.
Grundlage: DVGW-Arbeitsblatt W 551 sowie die "Trinkwasserverordnung" (derzeit gültige Trinkwasserverordnung )
Untersuchung auf:
 - Legionellen
 - KbE/ml
 - Escherichia coli
 - Coliforme Keime
 - Pseudomonas neruginosa

zu ziehen von einem Prüfinstitut (nach Bundesseuchengesetz) bakteriologisch zu untersuchen und auszuwerten.
Die Untersuchung auf Keime erfolgt bei den gleichen
Proben.
Die Festlegung der jeweiligen zu beprobenen Entnahmestellen erfolgt durch die Bauleitung und den Bauherrn.
Entnahme- und Ergebnisprotokolle sind einzureichen.
Menge: 2,000 St; EP: 360,000

**03.01.00.0003 Bakteriologische Untersuchung TWK während der Installation**
Bakteriologische Untersuchung

für die Eigenuntersuchung der Hausinstallation - Trinkwasser kalt, während der Installation.
Grundlage: DVGW-Arbeitsblatt W 551 sowie die "Trinkwasserverordnung" (derzeit gültige Trinkwasserverordnung )
Untersuchung auf:
 - Legionellen
 - KbE/ml
 - Escherichia coli
 - Coliforme Keime
 - Pseudomonas neruginosa

zu ziehen von einem Prüfinstitut (nach Bundesseuchengesetz) bakteriologisch zu untersuchen und auszuwerten.
Die Untersuchung auf Keime erfolgt bei den gleichen
Proben.
Die Festlegung der jeweiligen zu beprobenen Entnahmestellen erfolgt durch die Bauleitung und den Bauherrn.
Entnahme- und Ergebnisprotokolle sind einzureichen.
Menge: 4,000 St; EP: 360,000

**03.01.00.0004 Bakteriologische Untersuchung TWW und Zirkulation während der Installation**
Bakteriologische Untersuchung

für die Eigenuntersuchung der Hausinstallation - Trinkwasser Warm und Zirkulation während der Installation.
Grundlage: DVGW-Arbeitsblatt W 551 sowie die "Trinkwasserverordnung" (derzeit gültige Trinkwasserverordnung )
Untersuchung auf:
 - Legionellen
 - KbE/ml
 - Escherichia coli
 - Coliforme Keime
 - Pseudomonas neruginosa

zu ziehen von einem Prüfinstitut (nach Bundesseuchengesetz) bakteriologisch zu untersuchen und auszuwerten.
Die Untersuchung auf Keime erfolgt bei den gleichen
Proben.
Die Festlegung der jeweiligen zu beprobenen Entnahmestellen erfolgt durch die Bauleitung und den Bauherrn.
Entnahme- und Ergebnisprotokolle sind einzureichen.

Untersuchungen:
- vor Anschluss TWK an das Bestandsnetz
sowie
- 5 Tage nach Anschluss an das Hausnetz als Nachfolgeuntersuchung
Menge: 4,000 St; EP: 360,000

**03.01.00.0005 Bakteriologische Untersuchung TWK am Ende der Installation**
Bakteriologische Untersuchung

für die Eigenuntersuchung der Hausinstallation - Trinkwasser kalt, am Ende der Installation.
Grundlage: DVGW-Arbeitsblatt W 551 sowie die "Trinkwasserverordnung" (derzeit gültige Trinkwasserverordnung )
Untersuchung auf:
 - Legionellen
 - KbE/ml
 - Escherichia coli
 - Coliforme Keime
 - Pseudomonas neruginosa

zu ziehen von einem Prüfinstitut (nach Bundesseuchengesetz) bakteriologisch zu untersuchen und auszuwerten.
Die Untersuchung auf Keime erfolgt bei den gleichen
Proben.
Die Festlegung der jeweiligen zu beprobenen Entnahmestellen erfolgt durch die Bauleitung und den Bauherrn.
Entnahme- und Ergebnisprotokolle sind einzureichen.
Menge: 2,000 St; EP: 360,000

**03.01.00.0006 Bakteriologische Untersuchung TWW und Zirkulation am Ende der Installation**
Bakteriologische Untersuchung

für die Eigenuntersuchung der Hausinstallation - Trinkwasser Warm und Zirkulation am Ende der Installation.
Grundlage: DVGW-Arbeitsblatt W 551 sowie die "Trinkwasserverordnung" (derzeit gültige Trinkwasserverordnung )
Untersuchung auf:
 - Legionellen
 - KbE/ml
 - Escherichia coli
 - Coliforme Keime
 - Pseudomonas neruginosa

zu ziehen von einem Prüfinstitut (nach Bundesseuchengesetz) bakteriologisch zu untersuchen und auszuwerten.
Die Untersuchung auf Keime erfolgt bei den gleichen
Proben.
Die Festlegung der jeweiligen zu beprobenen Entnahmestellen erfolgt durch die Bauleitung und den Bauherrn.
Entnahme- und Ergebnisprotokolle sind einzureichen.
Menge: 2,000 St; EP: 360,000

**03.01.00.0007 Bakteriologische Untersuchung TWK vor der Abnahme**
Bakteriologische Untersuchung

für die Eigenuntersuchung der Hausinstallation - Trinkwasser kalt, vor der Abnahme.
Grundlage: DVGW-Arbeitsblatt W 551 sowie die "Trinkwasserverordnung" (derzeit gültige Trinkwasserverordnung )
Untersuchung auf:
 - Legionellen
 - KbE/ml
 - Escherichia coli
 - Coliforme Keime
 - Pseudomonas neruginosa

zu ziehen von einem Prüfinstitut (nach Bundesseuchengesetz) bakteriologisch zu untersuchen und auszuwerten.
Die Untersuchung auf Keime erfolgt bei den gleichen
Proben.
Die Festlegung der jeweiligen zu beprobenen Entnahmestellen erfolgt durch die Bauleitung und den Bauherrn.
Entnahme- und Ergebnisprotokolle sind einzureichen.

Untersuchungen:
- vor der Abnahme und Anschluss TWK an das Bestandsnetz
sowie
- 5 Tage nach der Abname und Anschluss an das Hausnetz als Nachfolgeuntersuchung
Menge: 2,000 St; EP: 360,000

**03.01.00.0008 Bakteriologische Untersuchung TWW und Zirkulation vor der Abnahme**
Bakteriologische Untersuchung

für die Eigenuntersuchung der Hausinstallation - Trinkwasser Warm und Zirkulation, vor der Abnahme.
Grundlage: DVGW-Arbeitsblatt W 551 sowie die "Trinkwasserverordnung" (derzeit gültige Trinkwasserverordnung )
Untersuchung auf:
 - Legionellen
 - KbE/ml
 - Escherichia coli
 - Coliforme Keime
 - Pseudomonas neruginosa

zu ziehen von einem Prüfinstitut (nach Bundesseuchengesetz) bakteriologisch zu untersuchen und auszuwerten.
Die Untersuchung auf Keime erfolgt bei den gleichen
Proben.
Die Festlegung der jeweiligen zu beprobenen Entnahmestellen erfolgt durch die Bauleitung und den Bauherrn.
Entnahme- und Ergebnisprotokolle sind einzureichen.

Untersuchungen:
- vor der Abnahme und Anschluss TWW und Zirkulation an das Bestandsnetz
sowie
- 5 Tage nach der Abname und Anschluss an das Hausnetz als Nachfolgeuntersuchung
Menge: 2,000 St; EP: 360,000

**03.01.00.0009 Probenahmeventil absperrbar TWK DN10**
STLB-Bau 2024-10 042
Probenahmeventil, für Trinkwasser DIN 1988-200, absperrbar, Gewindeanschluss, DN 10.
Menge: 10,000 St; EP: 78,350
Zeitansatz: 0,13

**03.01.00.0010 Probenahmeventil absperrbar TWW DN10**
STLB-Bau 2024-10 042
Probenahmeventil, für Trinkwasser warm DIN 1988-200, absperrbar, Gewindeanschluss, DN 10.
Menge: 20,000 St; EP: 78,350
Zeitansatz: 0,13

**03.01.00.0011 Ein- und Ausbau Probeventil TWK**
Ein- und Ausbau Probeventil TWK

Vorbeschriebes Probeventile aus Pos. 03.01.00.0009 sind fachberecht an den Abgängen bzw. nach Vorgabe der örtlichen Bauleitung einzubauen.
Notwendige Arbeiten sind in den Einheitspreis einzurechnen.
Dies betrifft u.A.
 - T-Stück
 - Passtück / Verbndungsstück
 - Einbauvor der Beprobung
 - Ausbau nach Fertigstellung Beprobung

incl. notwendiges Lötmaterial
Menge: 10,000 St; EP: 150,000

**03.01.00.0012 Ein- und Ausbau Probeventil TWW und Zirkulation**
Ein- und Ausbau Probeventil TWW und Zirkulation

Vorbeschriebes Probeventile aus Pos. 03.01.00.0010 sind fachberecht an den Abgängen bzw. nach Vorgabe der örtlichen Bauleitung einzubauen.
Notwendige Arbeiten sind in den Einheitspreis einzurechnen.
Dies betrifft u.A.
 - T-Stück
 - Passtück / Verbndungsstück
 - Einbauvor der Beprobung
 - Ausbau nach Fertigstellung Beprobung

incl. notwendiges Lötmaterial
Menge: 20,000 St; EP: 150,000

Summe Abschnitt 03.01.00 Beprobung: 14050,50

##### Abschnitt 03.01.01 Demontage

*Hinweis: Demontagearbeiten*
Demontagearbeiten

Sämtliche Hautechnischen Anlagen sind freizuschalten, zu demontieren und fachgerecht zu entsorgen. Ausnahme bilden die Räume im Anbau sowie ausgewählte Räume, die von der Objektüberwachung angegeben werden.

Alle Einheitspreise beinhalten die Demontage, alle Hilfsmittel für die Demontage und fachgerechte
Entsorgung der Anlagen.

Auf Verlagen des Auftraggebers sind die Entsorgungsnachweise vorzulegen, spätestens jedoch mit Einreichung der Schlussrechung.

Stellplätze für Container sind mit der Objektüberwachung abzustimmen.

**03.01.01.0001 Armaturen DN15 - DN20**
Armaturen DN15 - DN 20
einschl. Befestigung und Anbindung
Menge: 34,000 St; EP: 6,750

**03.01.01.0002 Armaturen DN25 - DN32**
Armaturen DN25 - DN32
einschl. Befestigung und Anbindung
Menge: 40,000 St; EP: 9,500

**03.01.01.0003 Abbruch und Entsorgung Rohrleitung Stahl AD bis 20mm**
*** Bezugsbeschreibung
Abbruch der Rohrleitung aus Stahl, Außendurchmesser bis 20 mm, im Gebäude, Höhe bis 4 m, incl. Dämmung, im Rahmen einer Teilabbruchmaßnahme
Abbruch von Hand bzw. mit handgeführten Kleingeräten, Ausführung erschütterungsarm DIN 4150, lärmarm, Lärmpegel max. 80 dB(A), staubarm TRGS 559, ohne Untergrundbeschädigung, ohne Wasserfreisetzung, aufgenommene Stoffe zur Entsorgung sortieren und sammeln, die Stoffe gehen komplett durch den AN zu ensorgen,
Abfall ist nicht gefährlich, nicht schadstoffbelastet,
Abfallschlüssel nach AVV (Abfallverzeichnis-Verordnung) 170405 Eisen und Stahl,
Vergütung der Entsorgung übernimmt AN.
Menge: 240,000 m; EP: 9,000
Zeitansatz: 0,21

**03.01.01.0004 Abbruch und Entsorgung Rohrleitung Stahl AD bis 40mm**
*** wie Position 03.01.01.0003
bis Rohrleitung aus Stahl, Außendurchmesser bis 40 mm,
Menge: 50,000 m; EP: 10,800
Zeitansatz: 0,21

**03.01.01.0005 Abbruch und Entsorgung Abwasserrohrleitung Formstück Befest. Armatur dukt.Guss AD 60-80mm**
*** Bezugsbeschreibung
Abbruch und Entsorgung der Rohrleitung einschl. der Form- und Verbindungsstücke, Befestigungen und Armaturen, aus duktilem Gusseisen, Außendurchmesser über 60 bis 80 mm, im Gebäude, Höhe bis 4 m, im Rahmen einer Teilabbruchmaßnahme, Abbruch von Hand bzw. mit handgeführten Kleingeräten, Ausführung erschütterungsarm DIN 4150, lärmarm, Lärmpegel max. 80 dB(A), staubarm TRGS 559, ohne Untergrundbeschädigung, ohne Wasserfreisetzung,
aufgenommene Stoffe sammeln, im Behälter des AN lagern, Behältergröße über 5 bis 7 m3, auf LKW des AN laden, transportieren, entsorgen, zur Verwertungsanlage, Transportweg bis zur nächsten Entsorgungsstelle,
Abfall ist nicht gefährlich, nicht schadstoffbelastet, Abfallschlüssel nach AVV (Abfallverzeichnis-Verordnung) 170405 Eisen und Stahl,
Vergütung der Entsorgung übernimmt AN.
Menge: 50,000 m; EP: 9,000
Zeitansatz: 0,21

**03.01.01.0006 Abbruch und Entsorgung Abwasserrohrleitung Formstück Befest. Armatur dukt.Guss AD 100-125mm**
*** wie Position 03.01.01.0005
Abbruch der Rohrleitung einschl. der Form- und Verbindungsstücke, Befestigungen und Armaturen, aus duktilem Gusseisen, Außendurchmesser über 100 bis 120 mm
Menge: 20,000 m; EP: 10,800
Zeitansatz: 0,21

**03.01.01.0007 Verschließen von Bestandsabläufen und Leitungen Außendurchmesser über 60 mm**
Verschließen von Bestandsabläufen und Leitungen

Nach Abbruch sind nicht mehr benötigte Abläufe und Leitungsenden zu verschließen
Incl. aller notwendigen Leistungen wie zum Bsp bei Rohrleitungen einschl. der Formstücke und Befestigungen.
Außendurchmesser über 60 mm
Menge: 6,000 St; EP: 150,000
Zeitansatz: 0,21

**03.01.01.0008 Verschließen von Bestandsabläufen und Leitungen Außendurchmesser über 100 mm**
Verschließen von Bestandsabläufen und Leitungen

Nach Abbruch sind nicht mehr benötigte Abläufe und Leitungsenden zu verschließen
Incl. aller notwendigen Leistungen wie zum Bsp bei Rohrleitungen einschl. der Formstücke und Befestigungen.
Außendurchmesser über 100 mm
Menge: 10,000 St; EP: 150,000
Zeitansatz: 0,21

Summe Abschnitt 03.01.01 Demontage: 6375,50

##### Abschnitt 03.01.02 Baustelleneinrichtung

**03.01.02.0001 Baustelleneinrichtung**
*** Pauschalposition
Baustelleneinrichtung

Aus ablauforganisatorischen Gründen können innerhalb
des Bauwerks keinerlei Lager- und Aufenthaltsbereiche
geschaffen werden.
Somit ist es erforderlich, das jeder Auftragnehmer für
sein Montagepersonal Container bereitstellt.
Für die Lagerung und Sicherung von Materialien hat der
Auftragnehmer durch eigene Container Sorge zu tragen
und notfalls unter Verschluss zu nehmen.
Es steht je Auftragnehmer eine Containerstellfläche zur
Verfügung, Aufstockung ist möglich.
Für eine Aufstockung ist eine Treppe mit Podest
vorzusehen.
Die Treppe ist auch für andere Gewerke nutzbar zu
gestalten.
Weitere Standorte für Bauwagen und Container sowie
Lagerflächen sind vom AN in Eigenregie außerhalb des
Baugeländes zu besorgen.
Evtl. Erschwernisse durch Anlieferung oder die
Entfernung zum Arbeitsplatz sind zu berücksichtigen.

Siehe auch Baustelleneinrichtungsplan

Für diese Leistungen ist für die gesamte Bauzeit ein
Pauschalbetrag zu kalkulieren.
Menge: 1,000 psch; EP: 400,000

**03.01.02.0002 Vorhalten der eigenen Baustelleneinrichtung**
Vorhalten der eigenen Baustelleneinrichtung

über die Dauer der vertraglich vereinbarten
Ausführungsfrist hinaus,
einschl. Bereithaltung eines qualifizierten Bauleiters
und funktionstüchtigem Baustellenbüro

Die Vorhaltung der Restbaustelleneinrichtung über die
vertragliche Ausführungszeit hinaus wird nur vergütet,
wenn der Auftraggeber die Bauzeitenüberschreitung zu
vertreten hat.

Ausführung nur nach gesonderter Anordnung des AG

Abrechnung nach Wochen
Menge: 1,000 Wo; EP: 100,000

Summe Abschnitt 03.01.02 Baustelleneinrichtung: 500,00

##### Abschnitt 03.01.03 Gerüste

**Ausführungsbeschreibung 31 Hinweis zu Gerüsten**
*Hinweis zu Gerüsten*
Hinweis zu Gerüsten

Sämtliche Gerüste innerhalb des Gebäudes sind vom
Auftragnehmer selbst aufzustellen und zu unterhalten.

Die erforderlichen Schutz- und Arbeitsgerüste sind
entsprechend gültiger Vorschriften,
Unfallverhütungsvorschriften, herzustellen.
Dem Auftragnehmer obliegt die Sicherung der
Gerüste und die Aufsichtspflicht gegenüber
den Gerüstbenutzern.

Unter Berücksichtigung der sich zwangsläufig
ergebenden Bezugspunkte für Hauptauflager
und Befestigungen, sowie der lichten Raumhöhen
sind Gerüste, genügend groß, zu erstellen.

Kosten inklusive der Rücknahme und Demontage.,

**03.01.03.0001 Aufbau Abbau fahrbares Gerüst 4Wo Rahmen 0,75kN/m2 L 2 m B 0,6 m 1Lage H 2m**
Aufbauen, Abbauen fahrbares Gerüst DIN 4420-3, DIN EN
12810, einschl. Grundeinsatzzeit (4 Wochen ),
Systemgerüst DIN EN 12810-1 als Rahmengerüst,
Lastklasse 1 (0,75 kN/m2),
Länge Gerüst/-bauteil 2 m,
Breite Gerüst/-bauteil 0,6 m, eine genutzte
Gerüstlage, Höhe der obersten Gerüstlage 2 m, im
Gebäude, Arbeitsfläche bis 5 m2.
Menge: 1,000 St; EP: 400,000

**03.01.03.0002 Verlängerung Vorhaltung Gerüst**
Verlängerung Vorhaltung Gerüst

Nach Ablauf der Vorhaltung seit Beginn der
Montagearbeiten ist die Vorhaltung bis zum Ende aller
Arbeiten in den Bereichen, wo eine Rüstung erforderlich
ist, um jeweils X Woche zu verlängern.
Menge: 1,000 Wo; EP: 150,000

Summe Abschnitt 03.01.03 Gerüste: 550,00

##### Abschnitt 03.01.04 Bohrarbeiten

**Ausführungsbeschreibung 32 Hinweis Bohrarbeiten**
*Hinweis Bohrarbeiten*
Hinweis Bohrarbeiten
Kernbohr- und Stemmanfragen für nachträglich
herzustellende Durchbrüche und Schlitze bzw.
Kernbohrungen

Jeder nachträglich herzustellende Durchbruch oder
Schlitz bzw. jede Kernbohrung in
Stahlbetonkonstruktionen und tragendem Mauerwerk ist
vor der Ausführung mit dem Tragwerksplaner abzustimmen.
Die Lage der gewünschten Durchbrüche, Schlitze oder
Kernbohrungen sowie die Abmessungen bzw. Durchmesser
sind immer mit eindeutiger Vermaßung auf die
Bauwerksachsen sowie der Angabe von Höhenquoten
(Baunull, bezogen auf OK oder UK Durchbruch bzw. Achse
der Kernbohrung) in Auszugskopien der aktuellen
Schalpläne einzutragen.
Die Kernbohr- und Stemmanfragen werden ausschließlich
über die jeweils verantwortliche Bauleitung eingereicht
und an den Tragwerksplaner weitergeleitet. Hierfür ist
ein bei der Bauleitung vorliegendes Formblatt zu
verwenden.
Nach erfolgter Genehmigung durch die Bauleitung
(Hochbau/Architekt) erteilt der Tragwerksplaner die
Freigabe zur Herstellung von Durchbrüchen, Schlitzen
oder Kernbohrungen aus statischer Sicht, ggf. nach
vorheriger Rücksprache mit dem Prüfingenieur.
Zwecks eindeutiger Zuordnung werden die freigegebenen
Kernbohranfragen auf dem Formblatt durch den
Tragwerksplaner fortlaufend durchnummeriert
Für nachträglich herzustellende Durchbrüche, Schlitze
und Kernbohrungen der TGA-Gewerke obliegt die
Verantwortlichkeit für das Einholen der Freigaben,
sowie für die Veranlassung und Ausführung der
Bauleitung (TGA). Entsprechend obliegt die
Verantwortlichkeit für Kernbohr- und Stemmanfragen
seitens der Hochbau-Gewerke der Bauleitung
(Hochbau/Architekt).

*Hinweis: Kernbohrungen im Stahlbeton mit Absaugung*
Kernbohrungen im Stahlbeton mit Absaugung

in Betonwänden oder -decken,
Wandstärke bis 30 cm.

In die EP sind die Werkzeugbereitstellung und die
Reinigung der Durchbruchstelle sowie das Schliessen der
Durchbrüche nach erfolgter Montage mit einzurechnen.

Der entstandene Bauschutt ist vom Auftragnehmer zu
entsorgen.

**03.01.04.0001 Kernbohrung Stahlbeton Durchm. 50-100mm T 25-30cm Geräteeinsatz mgl. nicht schadstoffbelastet**
*** Bezugsbeschreibung
Kernbohrung, Untergrundfläche waagerecht, aus
Stahlbeton, Normalbeton, Bohrdurchmesser über 50 bis
100 mm, Bohrtiefe über 25 bis 30 cm, einschl. Lösen des
Bohrkerns aus dem Gefüge, Wichte des Abbruchstoffes DIN
EN 1991-1-1 25 kN/m3, Arbeitshöhe bis 4 m,
Geräteeinsatz ist möglich, max. Gesamtgewicht bis 5 t,
Ausführung erschütterungsarm DIN 4150, lärmarm,
Lärmpegel max. 80 dB(A), Ausführung innerhalb des
Bauwerks, Ausführung in allen Geschossen,
aufgenommene Stoffe sammeln, ohne Zerkleinerung, im
Behälter des AN lagern, Behältergröße über 0,2 bis 0,5
m3, auf LKW des AN laden, transportieren, entsorgen,
zum Lager/zur Anlage nach Wahl des AN,
Anlage (Bezeichnung/Ort)

vom Bieter einzutragen,
Abfall ist nicht gefährlich, nicht schadstoffbelastet,
Abfallschlüssel nach AVV (Abfallverzeichnis-Verordnung)
170904 gemischte Bau- und Abbruchabfälle,
Vergütung der Entsorgung übernimmt AN.
Menge: 2,000 St; EP: 40,000

**03.01.04.0002 Wie vor, jedoch Bohrdurchmesser über 100 bis 150 mm;**
*** wie Position 03.01.04.0001
Wie Position 06.03.0001, jedoch:
Bohrdurchmesser über 100 bis 150 mm
Menge: 2,000 St; EP: 50,000

**03.01.04.0003 Wie vor, jedoch Bohrdurchmesser über 150 bis 200 mm;**
*** wie Position 03.01.04.0001
Wie Position 06.03.0001, jedoch:
Bohrdurchmesser über 150 bis 200 mm
Menge: 2,000 St; EP: 60,000

**03.01.04.0004 Betonstahl anschneiden**
Betonstahl anschneiden

(nomineller Stabquerschnitt) bei
einer Einzelquerschnittsfläche größer als 2 cm2 je
Bohrung.
Menge: 1,000 cm2; EP: 2,000

Summe Abschnitt 03.01.04 Bohrarbeiten: 302,00

##### Abschnitt 03.01.05 Kennzeichnungen, Befestigungskontruktionen

**03.01.05.0001 Fließrichtungspfeile**
Fließrichtungspfeile

Farbe und Beschriftung nach DIN 2403
mit Bezeichnung Medium
in Farbgebung nach DIN 3381,
aus Kunststoffband, angeklebt auf
Rohrleitungen bzw. Dämmung
mit Kleberauftrag zur dauerhaften Befestigung.

Alle Rohrleitungen sind am Anfangs- und Endpunkt sowie
in Abständen von
max. 25 m und an Abzweigungen mit
Richtungspfeilen und Mediumsbeschriftung
zu kennzeichnen.
Die Richtungspfeile und Beschriftungen sind in
ausreichender Größe vorzusehen.
Menge: 2,000 St; EP: 4,500

**03.01.05.0002 Bezeichnungsschild,**
Bezeichnungsschild,

Farbe und Beschriftung nach DIN 2403
Ausführung nach DIN 825
Beschriftung mehrzeilig,
Schild aus mehrschichtigem Kunststoff
gefräst, Schildträger aus verzinktem Stahlblech,
Acryl- Kunststoffabdeckung,

Höhe :  50 mm,
Breite :100 mm.
Befestigen durch Schrauben, Befestigungsuntergrund
entsprechend der zur Kennzeichnung
vorgesehenenBauteile,
Bei Dämmungen mit Weichschaum
sind entsprechende Tragschalen vorzusehen,

Rohrleitungen,Armaturen, Aggregate, mit und ohne
Dämmung.
Menge: 4,000 St; EP: 15,000

**03.01.05.0003 Profilstahlkonstruktion**
Profilstahlkonstruktion

für Stütz-, Hänge-, Trag- und Sonderkonstruktionen,
Konstruktionen für Rohr- und Kanalbefestigungen
mit statischem Nachweis für F30/90,
mit Zinkauflage durch Feuerverzinkung,
größer 64 µm aus vorgefertigten
U-, Winkel- und Kombiprofilen, schall-
und schwingungsentkoppelt.
Abrechnung mit den Einheitsgewichten der
zutreffenden DIN-Normen.

einschl. herstellen der Löcher und zugelassenen
Befestigungsmaterial
Menge: 100,000 kg; EP: 10,000

**03.01.05.0004 Wandkonsolkonstruktion verzinkt**
Wandkonsolenkonstruktion verzinkt

mit und ohne Knoten für Lasten bis 5 kN bei einer
Ausladung bis 500 mm
einschließlich Befestigungsmaterial für Wand
einschließlich Verbindungs- und Versteifungselemente
inkl. der notwendigen Dübelbohrungen
Ausführung mit statischem Nachweis
Abrechnung mit Einheitsgewichten der zutreffenden
DIN-Normen.
Menge: 20,000 kg; EP: 10,000

Summe Abschnitt 03.01.05 Kennzeichnungen, Befestigungskontruktionen: 1269,00

##### Abschnitt 03.01.06 Druckproben, Spülung

**03.01.06.0001 Zusätzl. Druck- Dichtheitsprüfung Rohr TW AD bis 63mm Rohr-L 30 m**
STLB-Bau 2024-10 041
Zusätzliche Druck- und Dichtheitsprüfung von Rohrleitungen, aus nichtrostendem Stahl DVGW GW 541, geschweißt, Betriebsmedium Trinkwasser DIN 1988-200, Außendurchmesser bis 63 mm,
max. Rohrleitungslänge '30' m, im Gebäude, Ausführung DIN EN 806-4, ZVSHK-Merkblatt T82/1, Prüfmedium Luft/Gas, einschl. aller erforderlicher Anlagen, Abdichtungen, Verankerungen, Rohrverschlüsse.
Menge: 1,000 St; EP: 42,870

*Hinweis: Spülung von hydraulischen Systemen*
Spülung von hydraulischen Systemen

mit eingebauten (auch bauseitigen) wasserseitig durchflossenen Armaturen und Apparaten,
um Verunreinigungen der inneren Oberflächen der Leitungen zu beseitigen und hygienisch einwandfreie Voraussetzungen für die Inbetriebnahme zu schaffen.

Die Leitungen sind getrennt mit einem Luft-Wasser-Gemisch intermittierend unter Druck zu spülen. Es sollte angestrebt werden, mit dem Trinkwasser aus der Versorgungsleitung so zu spülen, dass eine Mindestfließgeschwindigkeit von 0,5 m/s in der größten zu spülenden Rohrleitung erreicht wird. Dazu muss eine Mindestanzahl von Entnahmestellen geöffnet werden (für Trinkwasseranlagen, siehe DIN 1988).

Tiefpunkte, Schmutzfänger etc., sind nach durchgeführter Spülung zu entwässern bzw. zu reinigen.

Um empfindliche Armaturen und Apparate vor Schädigung durch eingespülte Feststoffe zu schützen, wird empfohlen, solche Bauteile erst nach dem Spülen einzubauen und vorerst Passstücke einzusetzen.

Es sind folgende Spülungen durchzuführen
und durch einen Prüfbericht zu protokollieren:

**03.01.06.0002 Spülen Leitungsanlage DN25 L bis 50m**
*** Bezugsbeschreibung
STLB-Bau 2024-10 042
Spülen der Leitungsanlage DIN EN 806-4 DN 25, mit Spülgerät, Rohrleitung aus Rohr aus nichtrostendem Stahl, Installation der Spüleinrichtungen einschl. Anschluss und Sicherung von Abwasserschläuchen, sowie Wiederverschließen nach dem Spülvorgang, Gesamtlänge Verteilleitungssystem bis 50 m.
Menge: 2,000 St; EP: 77,450
Zeitansatz: 1,51

**03.01.06.0003 Wie vor, jedoch DN 32;**
*** wie Position 03.01.06.0002
STLB-Bau 2024-10 042
DN 32
Menge: 2,000 St; EP: 81,200
Zeitansatz: 1,56

**03.01.06.0004 Spülen der bestehenden Rohrleitung Trinkwasser**
Spülen der bestehenden Rohrleitung
vor Anschluss der neuen Installationen,
Leitungslänge: DN15 bis DN 65 gesamt 350 m
zum Entfernen aller
möglichen Einlagerungen und Verschmutzungen nach den technischen Vorschriften und dem Stand der Technik.
Spülmedium: Wasser oder Druckluft-Wasser-Gemisch
Druck, Mindest-Fließgeschwindigkeit, Dauer und
Mindestwassermenge der durchzuführenden Spülvorgänge
sind nach technischen Vorschriften und demStand der Technik zu wählen.
Spülen der Rohrleitungen wird durch die Bauleitung
freigegeben.
Alle für den Spülvorgang notwendigen Haupt- und
Nebenleistungen, Materialien und Dichtungen,
insbesondere das teilweise und zeitweise verschließen
und Abdichten von Rohröffnungen sind in dieser
Position zu berücksichtigen.
Incl.allen für das temporäre Verschließen von offenen Rohrstellen erforderlichen Formstücken und Bauteilen Incl. allen temporären Einfüllstutzen und -Ventilen
Incl. allen erforderlichen Schlauchverbindungen zu den
Zu- und Ablaufstellen.
Incl. alle erforderlichen Maßnahmen zum Personen- und
Gebäudeschutz und zur Unfallverhütung, insbesondere
Absperren der Gebäudeteile, Schutz von Einrichtungen,
etc.
Ebenfalls sind in dieser Position das Füllen und das
Wiederentleeren des Leitungsnetzes incl. der
erforderlichen Maßnahmen für das fachgerechte und
gesicherte Zu- und Ableiten des Füllwassers enthalten.
> Einschließlich allen für die Spülung notwendiger
Haupt- und Nebenmaßnahmen, insbesondere allen
notwendigen Aufwendungen zum gesicherten und
fachgerechten Zu- und Ableiten des Spülwassers.
> vor der Spülmaßnahme sind dem Auftraggeber rechtzeitg
folgende Unterlagen vorzulegen vorzuliegen:
a) Anlagenschema mit Kennzeichnung der zu spülenden
Anlagenteile und der Spülventile über die gespült
werden soll
b) Rohrleitungs-Bestandsplan (mit Roteintrag aller
Änderungen) mit Kennzeichnung der zu spülende
Anlagenteile und der Spülventile über die gespült
werden soll
Hinweise zur Vergütung:
> jede geplante Spülmaßnahme ist rechtzeitig vor
Ausführung dem Auftraggeber anzumelden. Die
Ausführungstermine sind mit dem Auftraggeber
abzustimmen
> für jede dieser Sprinklergruppen ist ein separates
Protokoll über die erfolgreiche Durchführung des
Spülvorgangs zu erstellen.
Das Protokoll muss auch folgende Unterlagen enthalten: a) Anlagenschema mit Kennzeichnung der zu spülenden Anlagenteile und der Spülventile über die gespült
werden soll
b) Rohrleitungs-Bestandsplan (mit Roteintrag aller
Änderungen) mit Kennzeichnung der zu spülende
Anlagenteile und der Spülventile über die gespült
werden soll
> der Anspruch auf Vergütung besteht, wenn die o.g.
Protokolle (vom AG unterzeichnet) dem Aufmaß beiliegen.
Der Einheitspreis bezieht sich auf jeweils eine vom
Auftraggeber freigegebene Rohrspülung.
Für Rohrspülungen, die vom AG nicht ausdücklich und
schriftlich freigeben worden sind, besteht kein Anspruch auf Vergütung.
Menge: 2,000 h; EP: 60,000

**03.01.06.0005 Spülen der bestehenden Rohrleitung Abwasser**
Spülen der bestehenden Rohrleitung

vor Anschluss der neuen Installationen,
Leitungslänge: DN32 bis DN 150 gesamt 120 m
zum Entfernen aller
möglichen Einlagerungen und Verschmutzungen nach den technischen Vorschriften und dem Stand der Technik.
Spülmedium: Wasser oder Druckluft-Wasser-Gemisch
Druck, Mindest-Fließgeschwindigkeit, Dauer und
Mindestwassermenge der durchzuführenden Spülvorgänge
sind nach technischen Vorschriften und demStand der Technik zu wählen.
Spülen der Rohrleitungen wird durch die Bauleitung
freigegeben.
Alle für den Spülvorgang notwendigen Haupt- und
Nebenleistungen, Materialien und Dichtungen,
insbesondere das teilweise und zeitweise verschließen
und Abdichten von Rohröffnungen sind in dieser
Position zu berücksichtigen.
Incl.allen für das temporäre Verschließen von offenen Rohrstellen erforderlichen Formstücken und Bauteilen Incl. allen temporären Einfüllstutzen und -Ventilen
Incl. allen erforderlichen Schlauchverbindungen zu den
Zu- und Ablaufstellen.
Incl. alle erforderlichen Maßnahmen zum Personen- und
Gebäudeschutz und zur Unfallverhütung, insbesondere
Absperren der Gebäudeteile, Schutz von Einrichtungen,
etc.
Ebenfalls sind in dieser Position das Füllen und das
Wiederentleeren des Leitungsnetzes incl. der
erforderlichen Maßnahmen für das fachgerechte und
gesicherte Zu- und Ableiten des Füllwassers enthalten.
> Einschließlich allen für die Spülung notwendiger
Haupt- und Nebenmaßnahmen, insbesondere allen
notwendigen Aufwendungen zum gesicherten und
fachgerechten Zu- und Ableiten des Spülwassers.
> vor der Spülmaßnahme sind dem Auftraggeber rechtzeitg
folgende Unterlagen vorzulegen vorzuliegen:
a) Anlagenschema mit Kennzeichnung der zu spülenden
Anlagenteile und der Spülventile über die gespült
werden soll
b) Rohrleitungs-Bestandsplan (mit Roteintrag aller
Änderungen) mit Kennzeichnung der zu spülende
Anlagenteile und der Spülventile über die gespült
werden soll
Hinweise zur Vergütung:
> jede geplante Spülmaßnahme ist rechtzeitig vor
Ausführung dem Auftraggeber anzumelden. Die
Ausführungstermine sind mit dem Auftraggeber
abzustimmen
> für jede dieser Sprinklergruppen ist ein separates
Protokoll über die erfolgreiche Durchführung des
Spülvorgangs zu erstellen.
Das Protokoll muss auch folgende Unterlagen enthalten: a) Anlagenschema mit Kennzeichnung der zu spülenden Anlagenteile und der Spülventile über die gespült
werden soll
b) Rohrleitungs-Bestandsplan (mit Roteintrag aller
Änderungen) mit Kennzeichnung der zu spülende
Anlagenteile und der Spülventile über die gespült
werden soll
> der Anspruch auf Vergütung besteht, wenn die o.g.
Protokolle (vom AG unterzeichnet) dem Aufmaß beiliegen.
Der Einheitspreis bezieht sich auf jeweils eine vom
Auftraggeber freigegebene Rohrspülung.
Für Rohrspülungen, die vom AG nicht ausdücklich und
schriftlich freigeben worden sind, besteht kein Anspruch auf Vergütung.
Menge: 4,000 h; EP: 60,000

**03.01.06.0006 Bakteriologische Untersuchung im Gebäude**
Bakteriologische Untersuchung
für die Eigenuntersuchung

der Hausinstallation - Trinkwasser ,kalt,
Grundlage: DVGW-Arbeitsblatt W 551/- 553
sowie die "Verordnung über Trinkwasser "
vom 21.05.2001
Untersuchung auf:
 -  Legionellen
 -  KbE/ml
 -  Escherichia coli
 -  Coliforme Keime
 -  Pseudomonas neruginosa

zu ziehen von einem akkreditiertes Prüfinlabor
(nach Bundesseuchengesetz) bakteriologisch zu untersuchen und auszuwerten,
Die Untersuchung auf Keime erfolgt bei den gleichen
Proben,
Die Festlegung der jeweiligen zu beprobenen Entnahmestellen erfolgt durch die Bauleitung und den Bauherrn.
Entnahme- und Ergebnisprotokolle sind einzureichen.
Untersuchung: vor Anschluss TWK an das öffentl. Netz

 sowie
 5 Tage nach Anschluss
 an das Hausnetz als
 Nachfolgeuntersuchung
Menge: 2,000 St; EP: 120,000

Summe Abschnitt 03.01.06 Druckproben, Spülung: 960,17

##### Abschnitt 03.01.07 Rohrdurchführungen Brandschutz

*Hinweis: Hinweis Dämmung und Rohrschotte*
Hinweis Dämmung und Rohrschotte

Die Dämmarbeiten werden ggf. vom Gewerk Isolierung
ausgeführt.

Für die Montage der BS Wand- und Deckendurchführungen sind diese jedoch durch das Gewerk Heizung/Kälte mit auszuführen.

Sämtliche Brandschutzarbeiten sind durch eine Fachfirma mit der entsprechenden Zertifizierung zum angebotenen Schottungssystem durchzuführen. Jede Durchführung ist
zu kennzeichnen mit Zulassungsnummer des Schottes,
und der ausführenden Firma

**Ausführungsbeschreibung 33 Kalkulationshinweis Montageabstand**
*Kalkulationshinweis Montageabstand*
Kalkulationshinweis Montageabstand

die Montageabstände der im nachfolgenden Abschnitt
aufgeführten Installationen einschl. aller Formstücke
entsprechen nicht den Mindestabständen nach DIN 4140.

In den nachfolgenden Positionen ist bis zu 50% eine
Unterschreitung von Mindestabständen zwischen den
parallel verlaufenden und punktuell massiver kreuzenden
Installationen sowie auch baulicher Abstandsflächen im
Rohrverlauf zu rechnen.
Der Abstand der fertigen Dämmungsoberfläche zur
parallelen Einengung kann bis gegen 0 cm gehen.

*Hinweis: Rohrabschottung in Wand/Decke F90*
Rohrabschottung in Wand/Decke F90

für nichtbrennbare Heizungsleitungen
Brandschutzmanschette für Rohr

Brandschutzbandage für die Abschottung nichtbrennbarer
Rohre einschl. Verschliessen des Restspaltes
inkl. aller Klein-, Dichtungs- und
Befestigungsmaterialien
Kennzeichnungsschild pro Durchführung

Rohrschott R 90

- für nichtbrennbare Heizungs- / Kälteleitungen
- in Massivbauteilen und leichten Trennwand
- für Rohrleitungen aus Stahlrohr / Cu-Rohr /
  Edelsrtahlrohr
  ( Abrechnung erfolgt immer auf die Passende bzw.
  nächst größer Rohrschottdimmension )

Erstellung einer Rohrabschottung in eine Kernbohrung
formschlüssig eingepreßt oder bei verbleibenden
Restfugen bzw. Durchbruch vollständig einzumörteln.

Matte ist mit verzinktem Bindedraht auf dem Rohr zu
befestigen.
Die ordnungsgemäße Ausführung hat entspr.
Herstellerangaben zu erfolgen.

**03.01.07.0001 Rohrschott R 90, DN 32**
Rohrschott R 90, DN 32

Leistung ansonsten wie vor in vollem
Wortlaut beschrieben
Menge: 2,000 St; EP: 40,000

Summe Abschnitt 03.01.07 Rohrdurchführungen Brandschutz: 80,00

##### Abschnitt 03.01.08 Dokumentation, Revisionsunterlagen

**03.01.08.0001 Angaben Trockenbau Aussparung**
Angaben Trockenbau

Vom Auftragnehmer sind auf Basis der Montageplanung und der örtlichen Gegebenheiten Aussparungen in Trockenbauwänden anzugeben und mit den am Bau Beteiligten abzustimmen.
Der Eintrag erfolgt in CAD ACAD 2014, Eintrag ebenenweise in Pläne des Architekturbüros, die Vermaßung erfolgt auf Wände (cm/m).
Die Pläne sind eigenverantwortlich beim Architekturbüro bzw. Planplattform abzufordern.

Angaben: - Lage Aussparungen
  in den Grundrissen
        - Dimension Aussparung
        - Vermaßung
        - Schnitte/Details

Eine Planüberarbeitung über alle Ebenen (Montageplanung und Aussparungspläne) infolge der Nichtrealisierbarkeit von Aussparungen aus architektonischen Gründen ist einzukalkulieren und wird nicht gesondert vergütet.

Vorlage der vollständigen Pläne vor Montagebeginn

Die Pläne sind einschl. der zugehörigen Farb- und Zahlenschlüssel in 2 facher Papierausfertigung und digital als pdf und dwg, farbig angelegt, zusammen mit den Montageplänen, einzureichen.
Menge: 3,000 St; EP: 70,000

**03.01.08.0002 Angabe für Trockenbau Revisionsöffnungen**
Angabe für Trockenbau Revisionsöffnungen

Vom Auftragnehmer sind auf Basis der Montageplanung und der örtlichen Gegebenheiten

Angabe der notwendigen Revisionsöffnungen für Wände und Decken auf Grundlage der Trockenbaumontage.

Die Pläne sind einschl. der zugehörigen Farb- und Zahlenschlüssel in 2-facher Papierausfertigung,digital als pdf und dwg, farbig angelegt, zusammen mit den Montageplänen, einzureichen.
Menge: 3,000 St; EP: 70,000

**03.01.08.0003 Erweiterte Montage- und Revisionsplanung**
Erweiterte Montage- und Revisionsplanung

Vom Auftragnehmer sind auf Basis der übergebenen Pläne die Werks- und Montageplanungen auf Grund der Änderungen zum ursprünglichen Planungskonzept zu überarbeiten. Dabei sind die örtlichen Gegebenheiten und die bereits erstellten Installationen zu beachten.

Die bereits errichteten Installationen sind in die Montageplanung mit einzubeziehen und einzupflegen.
Das Schema, sowie der Installationsplan sind an die neuen Planvorgaben unter Berücksichtigung der bereits vorhandenen Installationen anzupassen.

Die Pläne sind digital als pdf und dwg, als neue  Montageplänen einzureichen.
Menge: 1,000 St; EP: 650,000

**03.01.08.0004 Fließ- und Schaltschemata in Zentralen**
*** Pauschalposition
Fließ- und Schaltschemata in Zentralen

1 Satz Fließ- und Schaltschemata farbig nach DIN in alterungsbeständiger Ausführung laminiert auf Blechtafel befestigt für die jeweiligen technischen Zentralen:

- Sanitär TWK, TWW und Zirkiulation
Menge: 1,000 psch; EP: 180,000

**03.01.08.0005 Revisionsunterlagen**
Revisionsunterlagen

Bei Fertigstellung der Gesamtanlage, spätestens jedoch im Rahmen des Probebetriebes, hat der Auftragnehmer die nachfolgenden Unterlagen an den Auftraggeber zu übergeben:

Revisionspläne auf Basis der Ausführungspläne oder Montagepläne, in welche alle im Rahmen der Ausführung vorgenommenen Änderungen maßstäblich eingetragen sind. Bei geringfügigen Änderungen ist aus Kostengründen eine Maßänderung ausreichend. Zu den Bestandsplänen gehören auch Fließ-, Strang- und Schaltschemata.

Diese Pläne sind in folgender Form zu übergeben:

2  Satz Papierpläne, farbig  nach DIN, in Mappen
 geordnet,
2  Satz Fließ- und Schaltschemata farbig nach DIN,

Weiterhin sind folgende Bestandsunterlagen
2-fach, in Mappen geordnet, mit Inhaltsverzeichnis zu liefern:

- Stromlauf- und Klemmenanschlußpläne, Kabelpläne
  Schaltschrank-Innen- und Außenansicht mit
 Bezeichnung der Bestückung. Zusätzlich ist 1 Satz
 dieser Pläne in einem Planfach im Schaltschrank
 vorzusehen.

-  Anlagen- und Funktionsbeschreibungen, sowie auf die
 eingebauten Geräte abgestimmte Gerätebeschreibungen.

-  Kopien behördlicher Prüfbescheinigungen und
  Werksatteste

-  Protokolle über alle im Rahmen der Einregulierungsarbeiten durchgeführten Messungen*

-  Alle für den sicheren und wirtschaftlichen Betrieb
  erforderlichen Bedienungs- und Wartungsanleitungen,
  einschl. Schmierplan und detaillierter
 Wartungsliste.

-  Ersatzteilliste für alle in der Anlage eingebauten
  Geräte, die einem Verschleißunterliegen.
  Gerätebezeichnungen in Klartext mit Fabrikats- und
  Typenbezeichnung.

-  Vollständige Berechnungsunterlagen

Vorstehende Unterlagen sind in deutscher Sprache zu liefern, die technischen Angaben haben nach DIN-Norm zu erfolgen und die Maßeinheiten müssen den deutschen Vorschriften entsprechen.

Alle Unterlagen sind als Bestandsunterlagen mit dem Aufbau und Gliederung analog dem Papierexemplar, 2-fach digital auf Datenträger beschriftet zu liefern.
Menge: 1,000 St; EP: 400,000

Summe Abschnitt 03.01.08 Dokumentation, Revisionsunterlagen: 1650,00

##### Abschnitt 03.01.09 Stundenlohnleistungen

*Hinweis: Stundenlohnarbeiten*
Stundenlohnarbeiten

Stundenlohnarbeiten dürfen nur mit ausdrücklicher Genehmigung des Bauherren oder der Bauleitung ausgeführt werden.

Die Stundenlohnarbeiten gelten nicht als automatisch beauftragt, diese sind vom Auftraggeber vor Ausführung zu beauftragen!

Die nachfolgend ausgeschriebenen Stundenlohnarbeiten gelten für Unvorhergesehenes bzw. nicht im Preisverzeichnis erfasste Leistungen, sofern diese Leistungen nicht an Hand der vorliegenden Einheitspreise kalkuliert werden können.

Die Beauftragung erfolgt auf Veranlassung des Auftraggebers zum gesonderten Nachweis. Abgerechnet werden die reinen Arbeitszeiten auf der Baustelle. Sofern für beauftragte Arbeiten nur ein Facharbeiter erforderlich ist, erfolgt die Vergütung ausschließlich für diese Person, unabhängig von der Anzahl der durch den Auftragnehmer der Baustelle zugeteilten Handwerker.

Mehrarbeits-, Schmutz-, Gefahren-, und Erschwerniszuschläge werden auf die in den Vorpositionen angebotenen Stundenverrechnungssätze nach den auf das Gewerk anwendbaren tariflichen Vereinbarungen berechnet.

Der Anspruch dieser Zuschläge ist vor Arbeitsbeginn mit dem Auftraggeber abzustimmen. Die für die Zuschlagsberechnung maßgeblichen tariflichen Vereinbarungen sind dem Auftraggeber spätestens mit der Rechnung über die betroffenen Arbeiten zur Verfügung zu stellen.

Zur Verrechnung kommen nur die tatsächlich
geleisteten Arbeitsstunden.
Die im Leistungsverzeichnis angegebene Zahl
von Stunden ist unverbindlich,
§2 Abs. 3 VOB, Teil B, kommt nicht zur An-
wendung.

**03.01.09.0001 Helfer oder Lehrling**
Menge: 10,000 Std.; EP: 40,000

**03.01.09.0002 Monteur**
Menge: 10,000 Std.; EP: 55,000

**03.01.09.0003 Obermonteur**
Menge: 10,000 Std.; EP: 65,000

**03.01.09.0004 Techniker / Ingenieur**
Menge: 4,000 Std.; EP: 80,000

Summe Abschnitt 03.01.09 Stundenlohnleistungen: 1920,00

##### Abschnitt 03.01.10 Bemusterung

**03.01.10.0001 Bemusterung sichtbarer Einbauteile**
Bemusterung sichtbarer Einbauteile

Sämtliche für das Gewerk typische sichtbare Teile sind rechtzeitig auf Aufforderung und Terminvorgabe der Bauleitung zum Zwecke der Bemusterung durch den Bauherrn und Architekten als Muster vorzulegen.
Die Bemusterung ist im Montageterminplan darzustellen:

Sanitäre Objekte,wie Waschtisch, WC, Armaturen usw,
Hygienezubehör,wie Abfallbehälter, WC-Bürstengarnitur usw.
 inkl. Zubehör
(Aufzählung nicht vollständig)

Des Weiteren sind auf Vorgabe Alternativangebote mit
EP-Preisangabe darzustellen.
Menge: 1,000 St; EP: 180,000

Summe Abschnitt 03.01.10 Bemusterung: 180,00

##### Abschnitt 03.01.11 Inbetriebnahmen und behördliche Abnahmen allgemein

**03.01.11.0001 Koord.haustechn.Gewerke z. Autom-Syst.**
Koordination haustechnischer Gewerke zum
Automationssystem

Mess-, Steuer- und Regelungstechnik

Ausführende Arbeiten für das haustechnische Gewerk Raumlufttechnik, Kälte, Heizung, Sanitär, Elektro und Gebäudetechnik für Schnittstelle zum Automationssystem

- Teilnahme an Baubesprechungen durch einen
  verantwortlichen, sachverständigen und
  deutschsprachigen Projektleiter

- Koordination der Ausführungsarbeiten zwischen
  Fachgewerk und Auftragnehmer Automationssystem

- Vorgabe der gewerkespezifischen Funktionen und
  Parameter

- Kontrolle über die Beseitigung der bei der Abnahme
  festgestellten Mängel, bezogen auf die gemeinsamen
  Leistungen

- Koordination betreffend aller Einbauteile in
  gewerkespezifischen Medienleitungen, wie
  Heizungsleitungen, Druckluftleitungen usw.
  Dies bedeutet, dass der Einbau von Tauchhülsen,
  Messstellen für Druck und Differenzdruck, Ventile,
  Klappen usw. bei den Gewerken Dampf, Heizung,
  Lüftung, GT, Med. Gase, Sanitär und Kälte enthalten
  ist

- Koordination der Geräteeinführung für
  elektr. Leitungen

- Die im Leistungsverzeichnis geforderten
  potentialfreien Meldungen bei gewerkespezifischen
  Schaltschränken (WRG, Hebeanlagen, Med. Gase usw.)

- Ermittlung aller thermischen und elektr.
  Leistungsdaten für das Fachgewerk

- Ermittlung der Druckverluste aller Bauteile wie
  Wärmetauscher, Regelventile, Heizkörper usw.

- Ermittlung der Fördermengen und Förderhöhen für
  Bauteile, wie Ventilatoren, Pumpen usw.

- Überprüfung der Leistungen der Automationstechnik
  durch einen verantwortlichen und sachkundigen
  Projektleiter

- Koordinationsbesprechungen,
  Baubesprechungen

- Übergabe und Austausch technischer Daten und Pläne in
  geeigneter, erforderlicher Form und Stückzahl

- Terminkoordination der Liefertermine bzw.
  Ausführungstermine

- Koordination der Stellglieder-Auslegung

- Gemeinsame Funktionskontrolle

- Koordination der Inbetriebnahme und Abnahme
  (gemeinsame Durchführung)

Leistungsgrenzen:
Die Leistungsgrenzen sind gemäß den entspr. Gewerke-Leistungsverzeichnissen wie folgt vorgegeben.

DDC-Hard- und Software:
Die kompl. DDC Hard- und Software für die Gewerke Raumlufttechnik, Kälte, Heizung, Sanitär, ET und GT ist in dem Leistungsverzeichnis Automationssystem ausgeschrieben.
Die Hardware ist aufgrund der gewerkespezifischen Anforderungen festzulegen. Die Software wird vom Automationssystem auf der Basis von gemeinsam mit den Gewerken Heizung, Raumlufttechnik, Kälte, Sanitär, Elektro- und Gebäudetechnik erstellten Funktionsbeschreibungen bzw. Meldetexten erstellt.

Gewährleistungsgrenzen:
Die Gewährleistungsgrenzen entsprechen grundsätzlich den beschriebenen Leistungsgrenzen.

Dies bedeutet, dass die einzelnen Gewerke für die im jeweiligen LVZ ausgeschriebene Lieferung und Leistung die Gewährleistung übernehmen müssen. Dazu gehören auch die Aussagen und Festlegungen zur Festlegung von Funktionen und Parametern.
Menge: 1,000 St; EP: 400,000

**03.01.11.0002 Gemeinsame Inbetriebnahme mit anderen Gewerken**
Gemeinsame Inbetriebnahme mit anderen Gewerken

einschl. Nachweis(Protokolle).
mit Gewerk Lüftung:, Befeuchter an RLT-Geräten,
Abwasseranschluss Umluftkühlgeräte, Befülleinrichtung
Die Inbetriebnahme erfolgt zusammen mit der Gewerkefirma einschl. Erstellung eines von beiden Gewerken unterzeichneten Inbetriebnahme- und Funktionsbestätigungsprotokolle. Dazu gehört auch:
- gemeinsame Einweisung des Betreibers
- gemeinsame Prüfung der Systemmeldungen
- gemeinsamer Probebetrieb
Menge: 1,000 St; EP: 350,000

**03.01.11.0003 Komplexer Probebetrieb**
Komplexer Probebetrieb

Der komplexe Probebetrieb beginnt nach erfolgter Inbetriebnahme und ist über eine Zeitraum von 3 Wochen vorgesehen.

Während des komplexen Probebetriebes erfolgt die Betriebsführung der BTA durch den Auftragnehmer. In dieser Phase ist das System gemeinsam mit der MSR-Firma zu optimieren und den sich ergebenden Anforderungen und Situationen des Nutzerbetriebes anzupassen.

Nach Beendigung des komplexen Probebetriebes hat der Auftragnehmer die Abnahme der mängelfreien Anlage schriftlich beim Bauherrn bzw. dessen Vertreter zu beantragen.

Dazu gehört auch:
- gemeinsame Einweisung des Betreibers nach VOB
- hydraulischer Abgleich der kompletten Trinkwasseranlage
  inkl. Dokumentation der Einstellwerte

Abschluss ist ein 72-stündiger ununterbrochener und störungsfreier Betrieb der kompletten Anlage unter realen Betriebsbedingungen und unter Einhaltung der geforderten Spezifikationen.
Menge: 1,000 St; EP: 350,000

**03.01.11.0004 Zusätzliche Einweisung**
Zusätzliche Einweisung

Das Bedienungspersonal ist in die haustechnischen Anlagen bezüglich Bedienung und Wartung einzuweisen. Ebenfalls ist das Personal in die Dokumentation der Revisionsunterlagen einzuweisen. Die Einweisung muss der Auftragnehmer sich vom Bauherrn bzw. dessen Vertreter schriftlich bestätigen lassen. Geeignetes Einweisungspersonal ist vom Auftragnehmer zur Verfügung zu stellen.
Menge: 1,000 St; EP: 200,000

**03.01.11.0005 Sachverständigenabnahme**
Sachverständigenabnahme

der gemäß Bauordnung abzunehmender Leistungen, sowie die Abnahme der gesamten Feuerlöschanlage diese Leistungsverzeichnisses sowie der bereits vor Insolvenz eingebauten Anlagenteilen.

Es sind die eigenen Leistungen und die Kosten für den Sachverständigen zu kalkulieren.

Der Auftragnehmer ist verpflichtet, entsprechend dem Baufortschritt, die Teil-/Abnahmen und Leistungsfeststellungen durchzuführen.

Der AN ist verantwortlich für:

- die Abnahme selbst und deren Organisation
- das Zusammenzustellen der zur Abnahme erforderlichen
  Unterlagen, Abnahmepapiere und Berechnungen sowie
  deren Übergabe an den Prüfer bzw. Bauherren. Die
  Unterlagen sind 2-fach zu erstellen und geordnet mit
  Inhaltsverzeichnis zu übergeben.

- die Vorbereitung der  Anlagen (auch wenn notwendig
  für Teilabnahmen) zur Abnahme, so dass die Abnahme
  zügig durchgeführt werden kann.

-die Bereitstellung von fachlich geeignetem Personal einschließlich Werkzeug, Hilfsmitteln, Leitern, Gerüsten, etc. zu und während den Abnahmen.

- Ergebnisdokumentation

Die Kosten für eine Nachkontrolle durch den Sachverständigen sind in diese Position einzukalkulieren.
Notwendige wiederholte Anreisen und Prüfungen durch den Sachverständigen die durch Mängel des AN entstehen, werden nicht vergütet.
Menge: 1,000 St; EP: 600,000

Summe Abschnitt 03.01.11 Inbetriebnahmen und behördliche Abnahmen allgemein: 1900,00

Summe Titel 03.01 Besondere Leistungen: 29737,17

Summe Bereich 03 Besondere Leistungen: 29737,17; Summe brutto: 35387,23

Summe 01 Sanitärtechnik: 101173,37; USt %: 19,00; Summe brutto: 120396,31
